# Neubau Realschule Hohenbrunn
Angebotsaufforderung (GAEB DA XML 3.2, DA83)
Projekt: RH
Währung: EUR
Bieterkommentare zugelassen: ja
Auftraggeber: Zweckverband Staatliche weiterführende Schulen, im Südosten des Landkreises München, Professor-Messerschmitt-Straße 1, 85579 Neubiberg, Ansprechpartner Johann Mader, Telefon +49 89 638 791 35 0, Fax +49 89 638 791 35 20, E-Mail RH@szv-m.de
Erstellt mit: GXML Toolbox V3.3 R20230829, iTWO_64 V24.0.667, 20.05.2026

## LEISTUNGSVERZEICHNIS
LEISTUNGSVERZEICHNIS

RH - Neubau Realschule Hohenbrunn

Bauherr:
Zweckverband staatliche weiterführende Schulen im Südosten des Landkreises München (Schulzweckverband Südost),
Professor-Messerschmitt-Strasse 1,
85579 Neubiberg

Lage der Baustelle:
Taufkirchner Straße Ecke Hohenbrunner Straße

Adresse:
Hohenbrunner Strasse 110
85662 Hohenbrunn bei München

Gewerk:
Tischlerarbeiten - Wand- und Deckenbekleidungen

Leistungsverzeichnis Stand:
19.05.2026

## INHALTSVERZEICHNIS
INHALTSVERZEICHNIS
A - BAUGRUNDSTÜCK / ALLGEMEINE BAUBESCHREIBUNG

A.01 Objektbeschreibung der geplanten Baumaßnahme
A.02 Abmessungen der Bauteile
A.03 Gebäudekennzahlen
A.04 Konstruktionen
A.05 Städtebauliche Einbindung
A.06 Gebäudekonzept

B - ZUSÄTZLICHE ALLGEMEINE VERTRAGSBEDINGUNGEN

B.01 Beim Ausfüllen des LV unbedingt zu beachten
B.02 Automatische Sortierung
B.03 Nachhaltigkeitszertifizierung, DGNB+QNG
B.05 Aufenthalts-, Sanitär- und Lagerräume
B.06 Firmenschilder
B.07 Flächen Baustelleneinrichtung / Parkmöglichkeiten / Zufahrt
B.08 Immissionen (Lärm, Staub, Erschütterungen, usw.)
B.09 Arbeitszeit
B.10 Strom / Wasser
B.11 Benutzung Treppen
B.12 Baukran, Hebezeuge und Transportmittel
B.13 Gerüste
B.14 Mittlere Geländeoberkante, Grundwasser
B.15 Bauschutt/Abfall
B.16 Winterbaumaßnahmen
B.17 Arbeitssicherheit / SIGEKO
B.18 Mitteilung von Bauunfällen
B.19 Anwendung von Arbeitsverfahren
B.20 Schutzmaßnahmen
B.21 Sicherheitseinrichtungen
B.22 Geräte / Fahrzeuge
B.23 Elektrische Geräte
B.24 Ersthelfer
B.25 Schutzvorkehrungen bei Schweißarbeiten
B.26 Arbeitsmedizinische Untersuchungen
B.27 Nichtraucherschutz / Alkoholverbot
B.28 Firmenangehörige
B.29  Besichtigungen durch Dritte
B.30  Baustellenbesprechungen
B.31 Bautagesberichte
B.32 Baustellenüberwachung mittels Kamera
B.33  Ausführungsunterlagen
B.34 CAD-Vorgaben
B.35 Bauleistungen im Stundenlohn
B.36 Urkalkulation
B.37 Normenabweichungen

C - ZUSÄTZLICHE TECHNISCHE VERTRAGSBEDINGUNGEN (GEWERKESPEZIFISCH)

C.01 Angebot des Bieters, Art und Umfang der Leistungen
C.02 Ausführung allgemein
C.03 Schutz bestehender Flächen
C.04 Dokumentation
C.05 Einmessung
C.06 Abkürzungen
C.07 Anlagenverzeichnis
D - GRUNDBESCHRIEBE UND LEISTUNGSPOSITIONEN
D.01 Nachhaltigkeitszertifizierung, DGNB+QNG

LEISTUNGSVERZEICHNIS

1  BAUSTELLENEINRICHTUNG
2  ALLGEMEINES/ PLANUNG/ PRÜFUNG
3  AKUSTIKDECKENBEKLEIDUNGEN
4  HOLZVERKLEIDUNG, AULA EG
5  HOLZVERKLEIDUNG, AULA LUFTRAUM / KLASSENZIMMER
6  DOKUMENTATION
7  STUNDENLOHNARBEITEN

ZUSAMMENSTELLUNG

## A - BAUGRUNDSTÜCK / ALLGEMEINE BAUBESCHREIBUNG
A - BAUGRUNDSTÜCK/ ALLGEMEINE BAUBESCHREIBUNG

A.01 Objektbeschreibung der geplanten Baumaßnahmen

Eine vierzügige sechsstufige Realschule soll unter Berücksichtigung aktueller pädagogischer Konzepte („Lernhaus“) neu errichtet werden, um den steigenden Schülerzahlen gerecht werden zu können. Die geplante Schülerzahl beträgt ca. 770 Schüler.

Die Realschule liegt auf den Flurstücken Nr. 261, 253, 254 neben der Taufkirchner Straße und die Freisportfläche auf dem Flurstuck 256/1 und 255/6, Hohenbrunner Straße 110.

Das zur Verfügung gestellte Projektgrundstück hat eine Fläche von ca. 24.950 m² (GB-Bildung) und ca. 18.200 m² (GB-Sport). Es setzt sich zusammen aus den Flurnummern 261, 253, 254 (Realschule und Zweifachturnhalle), 256/1 und 255/6 (Freisportgelände).

Aus vorangegangenen Untersuchungen auf dem Grundstück 261 (Freisportgelände) ist bekannt, dass sich in diesem Bereich eine ehemalige Kiesgrube befindet.

Das Grundstück ist weitgehend eben und fällt leicht von Südosten nach Nordwesten von 569,42m üNN an der Kreuzung der Taufkirchner Straße mit den Bahnlinien bis auf 568,73m üNN in Richtung der Hohenbrunner Straße.

Die bestehende Geländehöhe im Bereich des geplanten Pausenhofes und des Eingangs des Schulgebäudes liegt bei ca. 568,37 und 568,49 m üNN. Es liegt ein Bebauungsplan für die betreffenden Grundstücke vor. Die Inbetriebnahme des Gebäudes ist zum Beginn des Schuljahres 2027/2028 geplant.

Der Neubau besteht aus 3 miteinander verbundenen Rechtecken unterschiedlicher Geschossigkeit sowie einem kleinen Nebengebäude.

Zentrales Gebäude bildet der Bauteil A: Hier sind auf 4 Etagen (UG, EG, 2 Obergeschosse) die Pausenhalle, die Verwaltung sowie zahlreiche Fachräume untergebracht. Im Keller befinden sich Lager- und Archivräume sowie zahlreiche Räume für die Haustechnik. Ein geplanter Aufzug verbindet alle Etagen barrierefrei. Das UG, weite Teiles EGs sowie das Tragwerk der zentralen Pausenhalle sind in Sichtbeton geplant. Das selbe gilt für den zentralen Erschließungskern sowie das Fluchttreppenhaus im Süden. Der übrige Teil ist als Holz-Hybridkonstruktion geplant.

An den zentralen Erschließungskern schließt nördlich der Bauteil B an. Er ist nicht unterkellert und besteht aus Erdgeschoss plus einem Obergeschoss. In diesem Bauteil sind die Klassenzimmer sowie die Ausweich- und Gruppenräume untergebracht. Zur Differenzierung stehen die ausgeweiteten Flurflächen zur Verfügung. Durch die Aufgliederung in Nutzungseinheiten sind die Verkehrsflächen keine notwendigen Flure und können somit voll genutzt werden.

Den dritten Bauteil bildet die Sporthalle im Bauteil C. Sie schließt westlich an den BT A an. Die Sporthalle ist im UG angeordnet und wird über Fenster im Luftraum im EG natürlich belichtet. Die Umkleiden und Geräteräume und weitere Nebenräume der Sporthalle schließen im UG ebenengleich an. Im EG sind im BT C auch noch die Mensa mit Küche sowie Räume für den Ganztag untergebracht. Der Bauteil C ist in Stahlbeton konstruiert, das Tragwerk der Sporthalle besteht aus weitgespannten Leimholzbindern.

Im kleinen Nebengebäude bei den Freisportflächen (Bauteil D) sind neben den Umkleide- und Duschräume vor allem Lagermöglichkeiten vorgesehen. Das Gebäude ist als reiner Holzbau konstruiert, die Bodenplatte ist aus Stahlbeton.

A.02 Abmessungen der Bauteile

BT A: L x B ca. 54,8 m x 38,0 m,
Höhe Attika ca. 12,30 m

BT B: L x B ca. 43,10 m x 38,80 m,
Höhe Attika ca. 8,50 m

BT C: L x B ca. 43,60 m x 38,00 m,
Höhe Attika ca. 4,70 m

Die Unterkellerung reicht bis ca. -4,57 m unter +/- 0.00m.

Schulgebäude: Angabe ±0,00 = 569,00 ü.NHN (hier relevant).
(Achtung: Freisportgelände: Angabe Landschaftsplanung ±0,00 =567,68 ü.NHN).

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
A.03 Gebäudekennzahlen

BT A BRI 32.300 m3
BGF 7.450 m2

BT B BRI 14.910 m3
BGF 3.470 m2

BT C BRI 16.470 m3
BGF 2.820 m2

BT D BRI 875 m3
BGF 210 m2

BT F = Fahrradüberdachung

A.04 Konstruktionen

Die Außenwände der Bauteile A und B werden weitestgehend in Rahmenholzbauweise mit Mineralwolldämmung und Holzbekleidung bzw. mit Holz-Elementfenstern ausgeführt.

Die Innenwände und aussteifenden Elemente in Massivholzbauweise (Brettsperrholz) mit Aufdopplung nach akustischen und brandschutztechnischen Erfordernissen (zweischalige Konstruktionen).

Die Erschließungs- und Installationskerne sowie die Brandwände werden betoniert.

Für die Decken ab dem Obergeschoß kommen Holz-Beton-Verbunddecken zur Ausführung

Die Untersicht dieser Decke bleibt am Ende sichtbar (keine Abhangdecken). Die Installationen werden weitestgehend im Bodenaufbau geführt.

Im Bereich der STB-Decken werden Abhangdecken vorgesehen. Übergeordnete Bereiche wie die Pausenhalle, die Sporthalle werden über eine zentrale Lüftungsanlage im UG BT A versorgt. Die übrigen Räume erhalten dezentrale Geräte, die in die Fassaden integriert sind.

Wichtig: Die Erstellung des nichtunterkellerten Gebäudeteils (BT-B) kann erst nach
der Erstellung der unterkellerten Gebäudeteile (BT-A + BT-C) erfolgen.

A.05 Städtebauliche Einbindung

Die Umgebung des Baugrundstücks ist momentan noch weitestgehend frei. Erst jenseits der anliegenden S-Bahnlinie schließt vorwiegend kleinteilige Wohnbebauung an. Für das im Norden angrenzende Grundstück wird derzeit eine umfangreiche Bebauung geplant (Geschosswohnungsbau mit Tiefgarage). Über die Hohenbrunner Straße gelangt man zum naheliegenden Baugrundstück für die Freisportanlagen.

Die Freisportanlagen im Nordwesten des Schulgebiets umfassen ein Rasenspielfeld, ein Beachvolleyballfeld inklusive Kugelstoßanlage, sowie eine Laufbahn und zwei weitere kleine Nebenanlagen, die den Bedarf für Aktivitäten in der Freisportflächen decken. Die Anlage ist fußläufig erreichbar. Zur Querung der Straße ist ein Zebrastreifen vorgesehen.

A.06 Gebäudekonzept

Insbesonders im BT B ist die Schule nach dem Lernhausprinzip konzipiert. Die innenliegenden zentralen Bereiche werden dabei über Verglasungen in den Ganztagesräumen natürlich belichtet.

Durch die natürliche Belichtung sind diese Räume prädestiniert, um attraktive Angebote für moderne Lernformen zu ermöglichen. Diese Flächen bieten Raum für gemeinschaftliches und freies Lernen und Kommunizieren.

Unterricht findet damit nicht nur in den Klassenräumen statt, sondern auch in den unterschiedlich dimensionierten und gestalteten Bereichen der allgemeinen Zonen und Erschließungsbereiche. Die Aula mit der großzügen Eingangssituation ist zentraler AnIaufpunkt in den Pausen. Bei Bedarf kann der angrenzende Mehrzweckraum über große Türen zugeschaltet werden.

Die Aula/Pausenhalle wird als Versammlungsstätte ausgelegt. Eine nähere Definition und ggf. erforderliche Abweichungen von der VStättV werden im Brandschutznachweis festgeschrieben.

Der Haupteingang des Neubaus ist in Richtung der Taufkirchner Straße orientiert. Ein zweiter Eingang befindet sich im Westen in Richtung der Pausenflächen.

Die Baustellenerschließung kann auf Grund der Böschung entlang der Taufkirchner Straße (B471) nur über die Hohenbrunner Straße erfolgen. Das Baugrundgutachten liegt diesem Leistungsverzeichnis als Anlage bei. Der Geländeverlauf ist sehr regelmäßig. Das Gelände fällt von Süd nach Nord von ca. +535,5 ü.NN auf +534,5 Ü.NN.

Auf Grundlage des Baugrundgutachtens sind keine Maßnahmen gegen stehendes Wasser notwendig, es wurde aber ein Abdichtungskonzept gegen Radon entwickelt.

## B - ZUSÄTZLICHE ALLGEMEINE VERTRAGSBEDINGUNGEN

## B.01 Beim Ausfüllen des LV unbedingt zu beachten
B.01 Beim Ausfüllen des LV unbedingt zu beachten

Die vom Bieter auszufüllenden Felder für Einheitspreis und Gesamtbetrag befinden sich am Ende einer jeden Position, bzw. nach der Leitbeschreibung. Die Mengenansätze und Abrechnungseinheiten dürfen keinesfalls verändert werden. Ebenso darf die Reihenfolge der Positionen und die Endzusammenstellung nicht verändert werden.

Grundlage des Angebotes ist die Leistungsbeschreibung. Der Bieter ist gehalten, die im Leistungsverzeichnis beschriebenen Details auf Vollständigkeit, fachgerechte Ausführung und Eignung für den vorgesehenen Verwendungszweck zu überprüfen. Etwaige Unklarheiten und Abweichungen mit den zur besseren Verständlichkeit beiliegenden Pläne sind vor der Abgabe des Angebotes mit der ausschreibenden Stelle zu klären.
Alle ausgeschriebenen Maße sind ca. Angaben, wenn nicht von bis Angegeben, dann mit einer Abweichung von bis zu 5%, die Maße sind exakt vor Ort zu überprüfen.

## B.02 Automatische Sortierung
B.02 Automatische Sortierung
Die Verdingungsunterlagen und das Leistungsverzeichnis wurden automatisch sortiert.
Der Bieter hat die Vollständigkeit der Unterlagen anhand der Seitenzahlen zu überprüfen und eventuell fehlende Blätter bei der ausschreibenden Stelle anzufordern. Doppelseiten sind auszusortieren und zu vernichten. Alle Seiten sind fortlaufend durchnummeriert.

Dieser Punkt ist nicht bei elektronischen Vergaben gültig, in denen Leistungsverzeichnisse nicht als pdf oder in ausgedruckter Form auf Papier zur Verfügung gestellt werden.

## B.03 Nachhaltigkeitszertifizierung, DGNB+QNG
B.03 Nachhaltigkeitszertifizierung, DGNB+QNG

Stand: 13.12.2025

Folgendes ist vom Bieter / Auftragnehmer zu beachten:

NACHHALTIGKEITSZERTIFIZIERUNG

Vorliegendes Bauvorhaben wird anteilig durch staatliche Fördergelder finanziert. Als Nachweis des Förderbestands wird das Qualitätssiegel für Nachhaltige Gebäude (QNG) sowie eine Nachhaltigkeitszertifizierung nach der Deutschen Gesellschaft für Nachhaltiges Bauen (DGNB) herangezogen. Für die Einhaltung der Mindestanforderungen müssen daher, bei der Verwendung von Materialien, Produkten und Baustoffen konkrete Vorgaben eingehalten werden. Auch Vorgaben zur Dokumentation, der Nachweisführung, Unternehmererklärungen, etc. sind zu erfüllen.

Angestrebt wird eine Nachhaltigkeitszertifizierung nach DGNB Silber und QNG Plus. Für die Materialqualität und dessen Umwelteinwirkung wird die Qualitätsstufe 3 angestrebt.

BAUSTOFFE

Für die Zertifizierung werden unter anderem Anforderungen an die Herkunft und an die Schadstofffreiheit der Baustoffe gestellt. Ziel ist der Schutz der Umwelt und der Nutzer. Daher wird mit Fertigstellung der Maßnahme eine Innenraumluftmessung vorgenommen. Die Einhaltung der Grenzwerte sind Voraussetzung für die erfolgreiche Zertifizierung und somit Förderbestand.

Den Ausschreibungsunterlagen sind folgende Anlagen zur Wahl der Baustoffe beigefügt und Bestandteil des Vertrags:

- QNG_Handbuch_Anlage-3_Anhang-313_Schadstoffe_v1-3-korr-14.09.2023.pdf

Die Einhaltung aller Vorgaben wird durch Vorort-Kontrollen und unabhängige Messungen geprüft. Der AN hat mit der Abnahme seiner Leistungen, schriftlich zu bestätigen, dass die Vorgaben der Anlage 3.1.3 zur Vermeidung von Schadstoffen auf der Baustelle umgesetzt wurden.

ALLGEMEIN

Montageschäume sind grundsätzlich zu vermeiden und durch trockene Verfahren zu ersetzen. Geklemmte oder verschraubte Befestigungen werden gegenüber geklebten bevorzugt, mineralische Baustoffe werden gegenüber Kunststoffen bevorzugt. Anteile von SVHC größer 0,10% sind zu deklarieren. Halogenierte Treibmittel, Lösemittel, Weichmacher, Biozide, Chlorparaffine und Emissionen im Allgemeinen sind zu vermeiden bzw. zu beschränken. Der VOC-Gehalt und Formaldehyd insbesondere von Baustoffen im Innenausbau sind auf ein Minimum zu beschränken.

HÖLZER/HOLZWERKSTOFFE

Zum Einsatz kommende Hölzer und Schalungshölzer müssen aus nachhaltiger Forstwirtschaft stammen. Dazu müssen eines der folgenden Zertifikate und zugehöriges CoC-Zertifikat (Chain of Custody) vorgelegt werden. Die Regelung gilt auch für Baunebenprodukte.

- Dokumentation des Herkunftslands und der Holzart

- PEFC-Zertifikate (Programme for the Endorsement of Forest Certification Schemes),

- Nachweis der Registrierungsnummer des PEFC Forstzertifikats in Lieferdokumenten,

- FSC-Zertifikate (Forest Stewardship Council), CoC-Zertifikat,

- Lieferschein oder Rechnung des Lieferanten,

- vergleichbare Zertifikate oder Einzelnachweise, die bestätigen, dass die für das jeweilige Herkunftsland geltenden Kriterien des PEFC oder FSC erfüllt werden,

- Auflistung aller neu eingebauten Holzprodukte oder holzbasierenden Materialien nach Gewerken inkl. Angaben über den prozentualen Anteil am Gesamtvolumen oder an der Gesamtmasse der neueingebauten Holzprodukte und der vorhandenen Zertifikate.

BETON

Mindestens 30% der Masse des im Hoch- und Tiefbau neu eingebauten Betons einen erheblichen Recyclinganteil besitzen muss.

Als Beton mit erheblichem Recyclinganteil gelten dabei Betone unter Verwendung rezyklierter Gesteinskörnungen nach DIN EN 12620 in den maximal zulässigen Anteilen nach der jeweils gültigen Richtlinie des Deutschen Ausschusses für Stahlbeton e. V. (DAfStb)

Dürfen Betonbauteile aufgrund der geltenden anerkannten Regeln der Technik nicht mit einem erheblichen Recyclinganteil ausgeführt werden, so können deren Massen aus der Massenbilanz abgezogen werden.

ERDBAUSTOFFE + PFLANZSUBSTRATE

Ungebundene Erdbaustoffe aus zertifizierten güteüberwachten Recyclingmaterialien z. B. für den Einsatz als Sauberkeitsschichten unter Gründungen oder im Bereich des Wegebaus auf dem Grundstück. Pflanzsubstrate aus güteüberwachten Recyclingbaustoffen wie Ziegelsplitt für die Gebäude- und Landschaftsbegrünung. Der Recyclinganteil muss mindestens 30% der Gesamtmasse beantragen. Eine Verrechnung/Kompensation zwischen Beton und Erdbaustoffe / Pflanzsubstrate ist nicht zulässig. Als Nachweis sind folgende Unterlagen aufzustellen: - Massebilanz aller neu eingebauten Betone, Erdbaustoffe und Pflanzsubstrate nach Gewerken inklusive Angaben über den prozentualen Anteil an der neueingebauten Gesamtmasse des Baustoffs. - Erklärung der Baufirmen über den normgerechten Einsatz von Recyclingbeton. - Prüfzeugnisse für die mineralischen Recyclingmaterialien, die durch anerkannte Prüfstellen (Fremdüberwachung) erstellt wurden. Diese dürfen bei Auslieferung des Recyclingmaterials nicht älter als sechs Monate sein. - Lieferscheine. - Herstellererklärungen. - Die Masse für Beton unter Verwendung rezyklierter Gesteinskörnungen ist separat zu ermitteln, der Recyclinganteil ist auf diese Masse zu beziehen. - Die Masse für Erdbaustoffe und Pflanzsubstrate ist als Summe zu ermitteln, der Recyclinganteil ist auf diese Gesamtmasse zu beziehen.

SCHADSTOFFVERMEIDUNG

Grundsätzlich sind in diesem Projekt nachfolgende Zusatzstoffe bzw. Produktklassifizierungen zu vermeiden:

Zeile KM  Siehe beiliegendes Dokument: / QNG_Handbuch_Anlage-3_Anhang-313_Schadstoffe_v1-3-korr-14.09.2023.pdf / RH_Schadstoffe Tischlerarbeiten_20260515.odf / PRODUKTFREIGABE / Ab Auftragserteilung muss der AN alle angebotenen Produkte zur Freigabe beim DGNB Auditor des AG einreichen. Für die Freigabe ist ein Formblatt zu verwenden mit folgenden Angaben, bzw. Anlagen. Es ist eine Bearbeitungszeit von 15 Werktagen auf Seiten des AG einzurechnen: / - Bauprodukt, / - Einbauort, / - LV-Position, / - Vorgegebene Grenzwerte (z.B. Formaldehyd, VOC), - Vorgegeben Klassifizierung (z.B. GIS-Code), / - Qualitätssiegel (CE-Zeichen, Blauer Engel, EMICODE) für besonders emissionsarme Baustoffe, / - Je Produkt das entsprechende EPD-Datenblatt (Environmental Product Declaration), technische Merkblätter und Sicherheitsdatenblätter. Die Einreichung erfolgt in digitaler Form, per E-Mail. Die Produktfreigabe betrifft alle Materialien und Materialgruppen, die im obigen Abschnitt unter „Schadstoffvermeidung“ und im QNG Anlage 3.1.3. Schadstoffvermeidung aufgeführt sind. Die gesammelten Freigabeunterlagen sind vom AN zu archivieren und im Rahmen der Objektdokumentation in ein Gebäudehandbuch zu überführen. Der AN und seine Subunternehmer werden vertraglich zur Einhaltung der QNGQualitätsanforderungen an die Schadstoffvermeidung verpflichtet. Die ausführenden Firmen erklären nach Fertigstellung ihrer Leistungen deren Erfüllung. / LÄRMARME BAUSTELLE / Arbeitszeiten auf der Baustelle sind Werktags nur innerhalb von 7:00Uhr bis 20:00Uhr möglich. Arbeitszeiten außerhalb dieser Zeiten sind nur gestattet in Abstimmung mit dem Bauherren. / Es sind folgende Maßnahmen vorzusehen und einzuhalten (Selbstverpflichtung des AN). Zu berücksichtigen sind insbesondere: - Die 32. BImSchV (Geräte- und Maschinenlärmschutzverordnung) in Verbindung mit der EU-Richtlinie 2000/14/EG - Einsatz lärmarmer Baumaschinen gemäß RAL-UZ 53 - Einhaltung aller vereinbarten Schutzzeiten und Lärmschutzmaßnahmen Der AN erklärt mit Abgabe seines Angebots die Anforderungen zu erfüllen. Eine weitergehende Dokumentation der Maßnahmen ist nicht gefordert. / Folgende Anforderungen aus der Baugenehmigung sind vom Auftragnehmer mindestens einzuhalten: Ziffer 3.2.17 der Baugenehmigung: / „Während der Bauphase sind die Anforderungen der „Allgemeine Verwaltungsvorschrift zum Schutz gegen Baulärm – Geräuschimmissionen (AVV Baulärm)“ vom 19. August 1970 und hier insbesondere die in Abschnitt 3 der Vorschrift genannten Immissionsrichtwerte zu beachten. Das Landratsamt München behält sich vor im Falle berechtigter Beschwerden im Rahmen der Bautätigkeiten eine schalltechnische Prognose der zu erwartenden Beurteilungspgegel an den nächstgelegenen, schutzbedürften Aufenthaltsräumen durch einen qualifizierten Sachverständigen auf Basis der Vorgaben der AVV Baulärm nachzufordern. (Werden in der Prognose Überschreitungen der maßgeblichen Immissionsrichtwerte an einem oder mehreren Immissionsorten festgestellt, sind durch den Sachverständigen unter Berücksichtigung der Nr. 4.1 in Verbindung mit Anlage 5 AVV Baulärm geeignete Lärmminderungsmaßnahmen zur Einhaltung der Immissionsrichtwerte festzusetzen. / Liegen an den maßgeblichen Immissionsorten nachweislich nicht nur gelegentlich einwirkende Fremdgeräusche (Verkehrsgeräusche) vor, welche nach gutachterlicher Bewertung hinsichtlich der Geräuschcharakteristik den jeweils geplanten Bautätigkeiten entsprechen und eine Überdeckung, d.h. keine zusätzlichen Gefahren, Nachteile oder Belästigungen erwarten lassen, sind Lärmminderungsmaßnahmen nicht erforderlich. Werden auch bei Ausschöpfung sämtlicher geeigneter, möglicher und verhältnismäßiger Lärmminderungsmaßnahmen nach Nr. 4.1 in Verbindung mit Anlage 5 AVV Baulärm unter Berücksichtigung von nicht nur gelegentlich einwirkenden Fremdgeräuschen Überschreitungen der maßgeblichen Immissionsrichtwerte prognostiziert, ist durch den qualifizierten Sachverständigen nachvollziehbar darzulegen, dass die Bautätigkeiten im beabsichtigten Umfang dem Stand der Technik entsprechen, mit verhältnismäßigem Aufwand nicht vermeidbar sind (unvermeidbarer Baulärm) und auf ein Mindestmaß be-schränkt werden. / Die Verhältnismäßigkeit des Aufwandes steigt dabei mit zunehmen-der Überschreitung der Richtwerte. Die Bauherrin hat dafür Sorge zu tragen, dass bei der Durchführung von Bautätigkeiten die gutachterlich festgelegten, notwendigen Lärmschutzmaßnahmen ergriffen werden).“ / STAUBARME BAUSTELLE / Es sind folgende Maßnahmen vorzusehen und einzuhalten (Selbstverpflichtung des AN). Zu berücksichtigen sind insbesondere: - Maschinen und Geräte sind mit einer wirksamen Absaugung versehen, Stäube sind an der Entstehungsstelle möglichst vollständig zu erfassen und gefahrlos zu entsorgen. - Die Ausbreitung des Staubs auf unbelastete Arbeitsbereiche wird verhindert, soweit das technisch möglich ist. Ablagerungen sind zu vermeiden. Zur Beseitigung werden Feucht- bzw. Nassverfahren oder saugende Verfahren durchgeführt. / - Einrichtungen zum Abscheiden, Erfassen von Stäuben entsprechen dem aktuellen Stand der Technik. Die Einrichtungen werden regelmäßig gewartet und geprüft. - Einsatz Staubschutzmasken gemäß TRGS 500. - Einsatz Lüftungsanlagen, wenn erforderlich. Der AN erklärt mit Abgabe seines Angebots die Anforderungen zu erfüllen. Eine weitergehende Dokumentation der Maßnahmen ist nicht gefordert. / ABFALLVERMEIDUNG / Der AN und seine Mitarbeiter werden durch die Bauleitung zu den Anforderungen der Abfalltrennung und Entsorgung eingewiesen. Die Einweisung wird durch die Bauleitung dokumentiert und durch die eingewiesene Firma unterzeichnet. Folgende Maßnahmen sind vorzusehen und einzuhalten (Selbstverpflichtung des AN). Nach dem KrWAbfG und Landesabfallgesetz sind Abfälle zu vermeiden, zu verwerten oder umweltgerecht zu entsorgen. Dazu sind die Abfälle auf der Baustelle nach den Vorgaben der Gewerbeabfallverordnung vom 1.8.2017, Anpassung vom 1 .1.2019, zu trennen. Die Bauabfälle werden mindestens in die Fraktionen - Mineralische Abfälle - Wertstoffe (Metalle) - Problemabfälle/Schadstoffhaltige Abfälle - Holz - gemischte Baustellenabfälle getrennt. Der AN erklärt mit Abgabe seines Angebots die Anforderungen zu erfüllen. / GEWÄSSERSCHUTZ / Beim Umgang mit wassergefährdenden Stoffen sind die einschlägigen Rechtsvorschriften einzuhalten und der Umgang ist dem SiGeKo zu melden. Die Einleitung von flüssigen Stoffen in das Erdreich ist verboten. Abwässer von Reinigungsvorgängen sind aufzufangen und vom Arbeitnehmer zu entsorgen. Bei Zuwiderhandlung behält sich der Auftraggeber einen Bodenaustausch zu Lasten des Verursachers vor. Außerdem muss sichergestellt werden, dass kein mit den folgenden R-Sätzen gekennzeichneter Stoff in Kontakt mit der Umwelt kommt: - R 50 Sehr giftig für Wasserorganismen - R 51 Giftig für Wasserorganismen - R 52 Schädlich für Wasserorganismen - R 53 Kann in Gewässer längerfristig schädliche Wirkung haben - R 54 Giftig für Pflanzen - R 55 Giftig für Tiere - R 56 Giftig für Bodenorganismen - R 57 Giftig für Bienen - R 58 Kann längerfristig schädliche Wirkung auf die Umwelt haben - R 59 Gefährlich für die Ozonschicht Durch und während der Nutzung von Baumaschinen dürfen altölgetränkte Lappen, Reste oder Überschüsse von Hydrauliköl weder mit dem Boden in Kontakt kommen noch versickern. Dies ist ggf. durch eine ölfeste Folie oder Wanne sicherzustellen. Altöle unterliegen den Bestimmungen besonders überwachungsbedürftiger Abfallstoffe. / DOKUMENTATION / Im Rahmen der Dokumentation für eine nachhaltige Bewirtschaftung des Gebäudes, hat der Auftragnehmer vor der VOB-Abnahme des Leistungsumfanges, die von Ihm geschuldete Dokumentation und Nachweise im folgenden Umfang (falls zutreffend) vorzulegen.

WARTUNGS-, INSPEKTIONS-, BETRIEBS- UND PFLEGEANLEITUNGEN

Übergabe folgender Unterlagen: - Nutzungs-, Wartungs- und Pflegeanleitungen - Abgeschlossene Wartungsverträge - Wartungs- und Instandhaltungsplan inklusive der Wartungs- und Prüfzyklen und der erforderlichen Qualifikationen für die zu beauftragenden Personen / Unternehmen. - Sicherheitsdatenblätter - Technische Merkblätter der eingesetzten Materialien und Produkte - Anschriften für Nachbestellungen - Nachweise, Zulassungen, Prospekte, technische Daten - Bestandspläne Die Wartungs- und Instandhaltungsplanung soll neben der Auflistung der wartungs- und prüfpflichtigen Bauteile der Kostengruppen 300 und 400 einen Zahlungsplan für die angenommene Nutzungsdauer des Gebäudes auf Basis einer detaillierten Lebenszykluskostenrechnung unter Angabe der Zeitpunkte der auszutauschenden Elemente / Bauteile und den wahrscheinlichen Kosten enthalten.

EINWEISUNG BAUSTELLE UND UNTERNEHMERERKLÄRUNGEN

Der AN wird mit Beauftragung, spätestens zum Startgespräch dazu aufgefordert die mit der Nachhaltigkeitszertifizierung verbundenen Maßnahmen und Vorgaben, wie sie in diesen Vorbemerkungen und den Leistungspositionen beschrieben sind, zur Kenntnis zu nehmen und schriftlich zu bestätigen. Alle bauausführenden Firmen sind vertraglich zur Einhaltung der QNG Qualitätsanforderungen an die Schadstoffvermeidung verpflichtet und erklären deren Erfüllung nach Fertigstellung ihrer Leistungen. Mit der Unterschrift des Angebotes bestätigt der Bieter, dass er sein Personal, einschl. Nachunternehmer auf die Einhaltung der in den Vorbemerkungen gemachten Ausführungen und der gesetzlichen Vorschriften eindringlich hinweisen wird. Die Einhaltung wird bei Abnahme vom AN schriftlich eingefordert

## B.05 Aufenthalts-, Sanitär- und Lagerräume
B.05 Aufenthalts-, Sanitär- und Lagerräume

Aufenthalts- und Lagerräume können vom AG nicht zur Verfügung gestellt werden. Die Kosten hierfür sind in die Einheitspreise des Angebotes einzurechnen.

## B.06 Firmenschilder
B.06 Firmenschilder
Das Anbringen von Firmenschildern auf der Baustelle ist grundsätzlich nicht gestattet und muss vorab mit
der Fachbauleitung besprochen werden.

## B.07 Flächen Baustelleneinrichtung / Parkmöglichkeiten / Zufahrt
B.07 Flächen Baustelleneinrichtung / Parkmöglichkeiten / Zufahrt
Aufenthalts- und Lagerräume können vom AG nicht zur Verfügung gestellt werden.
Unterkünfte wie Schlafräume und Aufenthaltsräume für die Freizeit dürfen in der Liegenschaft, in der sich die Baustelle befindet, nicht eingerichtet werden. Aufstellen von Wohnunterkünfte für auswärtige Arbeitskräfte oder Gastarbeiter wird nicht gestattet.

Das Lagern von Material, sowie das Aufstellen von Gerät/ Container auf dem Baustellengelände ist nur nach vorheriger schriftlicher Genehmigung durch den AG auf eigens dafür zugewiesenen Flächen möglich.
Die Lager- und Arbeitsplätze des Auftragnehmers sind so einzuplanen, dass für Folgegewerke keine Behinderungen auftreten können. Lagerflächen müssen grundsätzlich mit der örtlichen Bauleitung abgestimmt und durch diese freigegeben werden. Lagerflächen sind nach Aufforderung durch die Bauleitung unverzüglich zu räumen.
Es darf nur das arbeitstägliche erforderliche Material und Gerät in das Gebäude eingebracht werden.

Bestehende Vegetationsflächen innerhalb der Baustelle, wie Wurzelbereiche von Bäumen bis zu einem Meter außerhalb der Kronentraufe, Pflanzflächen, Rasen- und Wiesenflächen,
dürfen nicht befahren werden. Materiallagerung auf bestehenden Vegetationsflächen ist nicht zulässig. Zufahrtswege, Nebenflächen und Einrichtungen sind vor Verschmutzung oder Beschädigung zu schützen.
Ein Flächenanspruch besteht ausschließlich für Bauleitung-/ Aufenthaltscontainer sowie für eine angemessene kurzzeitige Zwischenlagerung von Baumaterialien.
Die Flächen sind vom AN eigenverantwortlich festzulegen und durch einen
vorzulegenden Baustelleneinrichtungsplan vom AG genehmigen zu lassen.
Planungsgrundlage sind die bereitgestellten Baustelleneinrichtungspläne.
Zur Aufstellung sind notwendige behördliche Vorgaben zu berücksichtigen.
Beim Aufstellen von Containern sind die Vorgaben der zuständigen Kreisbrandinspektion zu berücksichtigen. (Planungsgrundlage sind die Baustelleneinrichtungspläne)

Der Plan ist 12 Werktage nach Auftragserteilung vorzulegen. Die Flächen sind unmittelbar nach Benutzung wieder in den ursprünglichen Zustand zu versetzen. Auf dem Baugelände
darf weder genächtigt noch campiert werden. Tagesunterkünfte sind zugelassen.

Öffentliche Verkehrsflächen sind immer sauber zu halten. Verschmutzungen sind unverzüglich, falls erforderlich ganztägig fortlaufend zu beseitigen.
Baustellenzufahrt Süd:
Die Baustellenzufahrten gemäß dem Baustelleneinrichtungsplan im Süden und Norden des Baufeldes dienen ausschließlich dem Baustellenverkehr und sind freizuhalten.
In diesem Bereich ist besonders auf querenden Fußgänger- und Radverkehr zu achten, insbesondere auf Kinder und Schüler!
Siehe hierzu auch die Baustelleneinrichtungspläne in Anlage

ACHTUNG:
Besondere Achtsamkeit ist bei Zu- und Abfahrt auf den Fußgänger- und Radverkehr zu nehmen.

Verschmutzungen der Verkehrswege, die von Arbeiten des AN herrühren, sind arbeitstäglich vor Arbeitsende vom AN zu reinigen. Be- und Entladetätigkeiten dürfen ausschließlich unter Anwesenheit des Fahrzeugführers erfolgen.

Die Feuerwehrzufahrten und Fluchtwege sind grundsätzlich von Material und abgestellten Fahrzeugen freizuhalten.

Der AN hat die Baustelle während und außerhalb der üblichen Arbeitszeit gemäß den Unfallverhütungsvorschriften der Bauberufsgenossenschaften zu sichern. Die Baustellenzugänge sind, außer zu Betriebszwecken, dauerhaft geschlossen zu halten.

In den vorangehenden Bauphasen, bis einschließlich der Rohbauarbeiten wird die Einweisung durch den SiGeko erfolgen.
Den Anweisungen des eingesetzten Sicherheitsdienstes ist Folge zu leisten. Die Baustraßen und Umfahrungen des Gebäudes innerhalb des Baugrundstückes werden durch die
Rohbaufirma erstellt und stehen somit für die weiteren Ausbaugewerke zur Verfügung.

Parkmöglichkeiten:
Das Baufeld unterliegt einer hohen Verkehrslast, sowie beengten Platzverhältnissen. Daher können keine Parkmöglichkeiten auf dem Baugelände vorgehalten werden. Es müssen angrenzende, öffentliche Flächen auf eigene Verantwortung genutzt werden.
Daraus resultierende Kosten sind in die Einheitspreise einzukalkulieren.

------------

4. Ausführung der Baustelleneinrichtung (BE)

Sanitärräume und WC-Anlagen werden dem AN zur Verfügung gestellt. Baustrom und Bauwasseranschlüsse werden vor Ort auf der Baustelle ebenso zur Verfügung gestellt. Der AN hat sich durch den AG / Objektüberwachung im Startgespräch diesbezüglich als auch hinsichtlich der Müll- und Schuttbeseitigung einweisen zu lassen. Seine Arbeitsplatzbeleuchtung entsprechend den einschlägigen Vorschriften hat der AN in seine Baustelleneinrichtung mit einzukalkulieren.

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

Für die Zeit seiner Leistungen hat der AN an den entstehenden Absturzkanten im Fassadenbereich Absturzsicherungen gemäß den Einschlägigen Vorschriften bauzeitlich zu verbauen. Diese Leistung ist Nebenleistung. Diese Absturzsicherungen sind sukzessive zurückzubauen, wenn der AN seine bauzeitlichen Witterungsverschlüsse in die Fassadenöffnungen verbaut (siehe diesbezüglich gesonderte Positionen). Diese sind mit einer Absturzsicherung ebenfalls zu versehen. Fassadengerüste können dem AN vom AG nicht zur Verfügung gestellt werden. Bauseitig werden sukzessive durch den Fassadenbauer die Fensterelemente von aussen in die Fassadenöffnungen eingehoben und angeschlossen. Der Fassadenbauer demontiert zeitgleich die temporären Witterungsverschlüsse des AN. Der AN transportiert seine Witterungsverschlüsse wieder ab - alle Teile der temporären Witterungsverschlüsse verbleiben im Eigentum des AN.

## B.08 Immissionen (Lärm, Staub, Erschütterungen, usw.)
B.08 Immissionen (Lärm, Staub, Erschütterungen, usw.)

Die allgemein gültigen Vorschriften bzgl. Lärmschutz bzw. Lärmbelästigung der Anlieger sind vom AN eigenverantwortlich einzuhalten (Anforderungen des BImSchG, Allgemeine Verwaltungsvorschrift gegen
Baulärm und Geräuschimmission und die zusätzlichen landesrechtlichen Vorschriften).
Auf der Baustelle dürfen ausschließlich Geräte betrieben werden, die mind. dem Stand der Technik entsprechen und im Vergleich als besonders "lärmarm" eingestuft werden, z.B. durch RAL UZ 53. Die Vorgaben der Geräte- und Maschinenlärmverordnung hinsichtlich der Beschaffenheit sind zu beachten. Zu beachten ist die 'Allgemeine Verwaltungsvorschrift zum
Schutz gegen Baulärm - Geräuschimmissionen' vom
19.08.1970 (Beil. zum BAnz. Nr. 160 (AVVV Baulärm)
sowie andere bundes- und landesrechtliche Emissionsschutzregelungen. Für das Bauvorhaben gilt das Bayerische Immissionsschutzgesetz – BayImSchG -
(BayRS 2129-1-1 - UG) in der jeweils aktuellsten Fassung. Des Weiteren hat der Auftragnehmer bei der
Durchführung der Bauarbeiten dafür Sorge zu tragen,
dass Beeinträchtigungen für alle Anlieger auf das
unumgängliche Mindestmaß reduziert werden. Weitergehende öffentlich-rechtliche Auflagen sind
vom Auftragnehmer einzuhalten.
Die Entscheidung über die einzusetzenden Geräte
trifft der AN, unabhängig von möglichen entsprechenden Hinweisen unter den einzelnen OZ in Hinblick
auf die geforderten Leistungen, eigenverantwortlich.
Eine Staubentwicklung während der Arbeiten,
insbesondere beim Beladen und Transportieren, und auch
eine Ausbreitung des Staubs auf unbelastete Arbeitsbereiche ist vom AN durch wirkungsvolle Maßnahmen
zu unterbinden. Die gesetzlichen Vorgaben sind
einzuhalten. Insbesondere sind die Vorgaben der TRGS
559 „Mineralische Stäube“ strikt einzuhalten. Maschinen
und Geräte sind mit einer wirksamen Absaugung
zu versehen, Stäube sind an der Entstehungsstelle möglichst vollständig zu erfassen und gefahrlos zu entsorgen. Die Ausbreitung des Staubs auf unbelastete Arbeitsbereiche ist, soweit technisch möglich, zu
verhindern. Ablagerungen sind zu vermeiden. Zur Beseitigung werden Feucht- und Nassverfahren oder
saugende Verfahren durchgeführt (dies gilt auch für die Prozesse der Baureinigung).
Die Einrichtungen zum Abscheiden / Erfassen von Stäuben müssen dem Stand der Technik entsprechen
(z.B. Sauger mit Filterkategorie mindestens M). Die Einrichtungen sind regelmäßig zu warten und zu prüfen.

## B.09 Arbeitszeit
B.09 Arbeitszeit

Die vertragliche Leistung darf auf der Baustelle nur werktäglich zu den Regelarbeitszeiten ausgeführt werden. Die Regelarbeitszeit wird auf Montag bis Freitag von 07:00 Uhr bis 20:00 Uhr festgelegt.
Samstagsarbeit ist grundsätzlich unzulässig. In begründeten Ausnahmefällen kann der Auftraggeber auf schriftlichen Antrag des Auftragnehmers eine Sondergenehmigung erteilen. Genehmigte Samstagsarbeit darf ausschließlich im Zeitraum von 07:00 Uhr bis 18:00 Uhr ausgeführt werden..
Ganztägig an Sonn- und gesetzlichen Feiertagen im Bundesland Bayern, sowie werktags in der Zeit von
20:00 Uhr bis 7:00 Uhr sind Bauarbeiten nicht erlaubt.
Die Anforderungen gem. 32. BImSchV sind einzuhalten.
Behördliche Genehmigungen für darüberhinausgehende Arbeitszeiten sind Sache des Auftragnehmers,
die Kosten hierfür hat der Auftragnehmer zu tragen. Ausgenommen hiervon sind Maßnahmen, die vom
Auftraggeber angeordnet werden, um die vertraglichen Fristen zu beschleunigen.

## B.10 Strom / Wasser
B.10 Strom / Wasser
Entnahmestellen für Baustrom und Bauwasser sowie ein Übergabepunkt für einen Kanalanschluss werden vom Auftraggeber in ausreichender Anzahl zur Verfügung gestellt.
Für die Abrechnungsgrundlage siehe besondere Vetragsbedingungen 214.H

## B.11 Benutzung Treppen
B.11 Benutzung Treppen
Treppen, Treppenhäuser und Balkone werden im weiteren Bauablauf von der örtlichen Bauleitung zur Nutzung frei gegeben.
Eine Beschädigung von Treppen, Geländern, Handläufen etc.  ist von den jeweiligen ausführenden Firmen umgehend der Bauleitung des AG  zu melden.

ACHTUNG:
Alle Treppen dienen auch während der Bauphase als Flucht- und Rettungswege. Es dürfen keine Materialien gelagert werden und die Treppen sind stets freizuhalten.

## B.12 Baukran, Hebezeuge und Transportmittel
B.12 Baukran, Hebezeuge und Transportmittel
Hebegeräte und Personenaufzüge werden nicht zur Verfügung gestellt.
Erforderliche Hebezeuge und Transportmittel für die Leistung des  AN sind von diesem selbst zu bringen und in die Angebotspreise zu inkludieren.

## B.13 Gerüste
B.13 Gerüste
Für die Ausführung der Fassadenarbeiten werden bauseits Gerüste vorgehalten.

## B.14 Mittlere Geländeoberkante, Grundwasser
B.14 Mittlere Geländeoberkante, Grundwasser
Die mittleren fertigen Geländeoberkanten nach Fertigstellung des Bauvorhabens betragen:
ca. 568,85 m üNN

Das Grundstück ist weitgehend eben und fällt leicht von Südenwest nach Nordost von 569,03m an der Brücke der Taufkirchner Straße (B471) bis auf 568,24m üNN
in Richtung der Hohenbrunner Straße.

Bemessungshochwasserstand HHW
554,5 m üNHN2016 (HW 1940) i
Bemessungswasserstand im Endzustand (HWEnd):
555,0 m üNHN2016
Mittlerer Grundwasserstand (MGW): 551,0 m üNHN2016

## B.15 Bauschutt/Abfall
B.15 Bauschutt/Abfall

Jeder Unternehmer hat seinen Schutt, Abfälle, Verschnitte usw. auf eigene Kosten gem. VOB selbst zu beseitigen und zu entsorgen bzw. der Verwertung zuzuführen.
Schuttcontainer des AN dürfen nur auf dafür im BE-Plan gekennzeichneten Flächen aufgestellt werden. Alle Schuttcontainer sind AN-seitig mit Deckel und Schloss sowie mit einem gut sichbaren Aufkleber, der Firma und Gewerk angibt, zu versehen.

Die Kosten für die Beseitigung seines eigenen Bauschuttes und der Bauabfälle incl. aller Materialtrennungen, Transportkosten sowie Kippgebühren, Entsorgungskosten gemäß den einschlägigen Vorschriften trägt der AN. Bauschutt, Müll, etc. sind fachgerecht zu entsorgen.

Während der Bauarbeiten hat jeder Unternehmer seinen Schutt auf eigene Kosten gemäß VOB selbst zu beseitigen und zu entsorgen bzw. der Verwertung zuzuführen. Müll und Bauschutt, welcher nicht in Müll- und Bauschuttcontainern deponiert werden kann, muss nach Arbeitsschluss täglich mitgenommen werden. Zurück gelassenen Müll; Bauschutt oder andere Materialien werden auf Veranlassung der Bauleitung ohne weitere Mahnung zu Lasten der Verursacher beseitigt.

Der Müll sowie das Abbruchmaterial ist nach den Vorgaben des Landkreises München zu entsorgen.

## B.16 Winterbaumaßnahmen
B.16 Winterbaumaßnahmen
Der Einsatz von Tausalzen im gesamten Arbeitsbereich des AN ist ausdrücklich untersagt!!

## B.17 Arbeitssicherheit / SIGEKO
B.17 Arbeitssicherheit / SIGEKO

Bei der Durchführung der Arbeiten sind die einschlägigen Gesetze, Verordnungen, EG-Recht, Arbeitsstättenrichtlinie und Technischen Regeln sowie Vorschriften, Regeln und  Informationen der Berufsgenossenschaften zu berücksichtigen. Gemäß der "Verordnung für Sicherheit und Gesundheitsschutz auf Baustellen (BaustellV) vom 10.06.1998 hat der AG einen Koordinator bestellt (§ 4 BaustellV).
Der Koordinator wird seine Aufgaben nach der BaustellV wahrnehmen. Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.
Ferner wird der Koordinator durch regelmäßige Begehung der Baustelle die sicherheitstechnischen Einrichtungen und Schutzmaßnahmen des AN überprüfen. Soweit der Koordinator sicherheitstechnische Mängel auf der Baustelle feststellt, wird er den AN und AG in schriftlichen Berichten und / oder mündlicher Form unterrichten.

Der AN ist verpflichtet, die festgestellten Mängel unverzüglich zu
beheben. Der AN hat für den Koordinator nach der BaustellV einen Ansprechpartner, Sicherheitsbeauftragter des AN für die Baustelle, sowie einen Ersthelfer zu benennen, der für die Erfüllung der erforderlichen Maßnahmen  auch von eventuellen Nachunternehmern verantwortlich ist.
Sämtliche vorstehenden Leistungen, Maßnahmen und auftretenden Erschwernisse, die sich nach der BaustellV für den AN ergeben, sind in die Baustelleneinrichtungspauschale einzukalkulieren.

Grundsätzlich gelten neben den UVV auch alle einschlägigen staatlichen Gesetze Verordnungen, Richtlinien und Technischen Regeln wie z. B. folgende Vorschriften und Verordnungen:

Arbeitsschutzgesetz ArbSchG
Arbeitssicherheitsgesetz AsiG
Arbeitszeitgesetz ArbZG
Arbeitsstättenverordnung ArbStättV
Gefahrstoffverordnung GefStoffV
Biostoffverordnung BioStoffV
Betriebssicherheitsverordnung BetrSichV
Baustellenverordnung BaustellV
udgl.

Der AG plant regelmäßige, voraussichtlich vierteljährliche übergeordnete Besprechungen und Begehungen zur Baustellensicherheit gemeinsam mit SiGeKo, Bauleitung des AG, Vertretern der BG Bau und des Gewerbeaufsichtsamtes. Zumindest der Sicherheitsbeauftragte des AN für die Baustelle hat daran verpflichtend teilzunehmen. Ein Zeitbedarf von ca. drei Stunden je Termin ist miteinzukalkulieren.

Baustellenverordnung:
Alle an der Maßnahme beteiligten Firmen sind verpflichtet, die Baustelle gem. den Bestimmungen der Baustellenverordnung zu betreiben und dies für ihre eigenen Gewerke eigenständig zu überwachen. Verstöße anderer Firmen dagegen sind dann der Objektüberwachung anzuzeigen, wenn das eigene Gewerk betroffen ist.
Bei der Durchführung der Arbeiten sind die einschlägigen Gesetze, Verordnungen, EG-Recht,Arbeitsstättenrichtlinie und Technischen Regeln sowie Vorschriften, Regeln und Informationen der Berufsgenossenschaften zu berücksichtigen.
Gemäß der "Verordnung für Sicherheit und Gesundheitsschutz auf Baustellen (BaustellV) hat der AG einen Koordinator bestellt (§ 4 BaustellV).

Gefährdungsbeurteilung:
Vor Aufnahme der Arbeiten ist die gemäß § 5 ArbSchG für das Bauvorhaben zu erstellende Gefährdungsanalyse der Objektüberwachung und dem SiGe-Koordinator nach BaustellV
vorzulegen.

Arbeitssicherheit, Gesundheitsschutz:
Der Auftragnehmer hat alle zur Sicherung der Baustelle nach den gesetzlichen Unfallverhütungsvorschriften der BG BAU, der Gewerbeaufsicht und den Vorschriften der Versicherungen erforderlichen oder sonstigen Maßnahmen unter eigener Verantwortung und zu jeder Zeit auszuführen oder diese zu veranlassen.

## B.18 Mitteilung von Bauunfällen
B.18 Mitteilung von Bauunfällen

Der Auftragnehmer hat Bauunfälle, bei denen Personen- oder Sachschäden entstanden sind, dem Auftraggeber unverzüglich mitzuteilen.

## B.19 Anwendung von Arbeitsverfahren
B.19 Anwendung von Arbeitsverfahren
Die Überwachung der ordnungsgemäßen Anwendung der Arbeitsverfahren durch die  Arbeitgeber erfolgt durch die zuständigen Objektüberwacher und den SiGe-Koordinator. Entsprechende Nachweise sind  insbesondere bei der Abweichung von Normalverfahren vor Aufnahme der Arbeiten mit der  Objektüberwachung und mit dem SiGeKo dokumentiert abzustimmen. (Koordination der Überwachung gem. RAB 30 Punkt 3.2)

## B.20 Schutzmaßnahmen
B.20 Schutzmaßnahmen
Der Auftragnehmer hat seine Leistungen und die ihm zur Ausführung übergebenen Gegenstände bis zur Abnahme vor Beschädigungen, Verschmutzung, Diebstahl sowie vor Winterschäden und ungünstigen Witterungseinflüssen aller Art zu schützen. Schutzmaßnahmen sind vom Auftragnehmer laufend auf ihre Funktionsfähigkeit zu überprüfen und ggf. zu erneuern.

Schutz bestehender Flächen im Baugelände

Bestehende Vegetationsflächen innerhalb der Baustelle, wie

-  Wurzelbereiche von Bäumen bis zu einem Meter außerhalb der Kronentraufe
-  Pflanzflächen
-  Rasen- und Wiesenflächen

dürfen nicht befahren werden. Materiallagerung auf bestehenden Vegetationsflächen ist nicht zulässig.

Zufahrtswege, Nebenflächen und Einrichtungen sind vor Verschmutzung oder Beschädigung zu schützen.

## B.21 Sicherheitseinrichtungen
B.21 Sicherheitseinrichtungen
Die Baustelleneinrichtung einschl. dem Vorhalten der nach BGV A5 (früher VBG 109) erforderlichen Erste Hilfe Einrichtungen und der nach ZH1/201 benötigten Feuerlöscher sind, soweit nicht anders beschrieben, in die EP einzurechnen und werden nicht in einer gesonderten Position vergütet.
Insbesondere:
- Schutzausrüstung, z.B. Schutzhelme, Schutzschuhe
- Erste-Hilfe Ausrüstung
- Feuerlöscher
- Absturzsicherungen, Schutznetze, Anseilsicherungen
- Geländer, Abdeckungen und Umwehrungen von  Öffnungen, weitere Gerüste

## B.22 Geräte / Fahrzeuge
B.22 Geräte / Fahrzeuge
Die eingesetzten Geräte und Fahrzeuge müssen die gültigen Zulassungen aufweisen. Die Unfallverhütungsvorschriften, und Auflagen des Landratsamtes bzw. GAA sind einzuhalten
und dem Angebot zu Grunde zu legen.

## B.23 Elektrische Geräte
B.23 Elektrische Geräte
Elektrische Geräte (auch Baustromverteiler) sind gemäß den gesetzlichen Vorgaben regelmäßig zu prüfen. Die Prüfung der auf der Baustelle verwendeten Geräte ist der Bauleitung und dem SiGe-Koordinator in geeigneter Art und Weise schriftlich nachzuweisen. Geräte ohne gültige Prüfung dürfen nicht betrieben werden und sind unverzüglich von der Baustelle zu entfernen.

## B.24 Ersthelfer
B.24 Ersthelfer
Vor Beginn der Arbeiten sind ausreichend viele dauerhaft auf der Baustelle anwesende Ersthelfer zu benennen. Ein gültiger Nachweis über die Ausbildung zum Ersthelfer und die Beauftragung ist der Objektüberwachung und dem SiGe-Koordinator vor Beginn der Arbeiten schriftlich zu übergeben.

## B.25 Schutzvorkehrungen bei Schweißarbeiten
B.25 Schutzvorkehrungen bei Schweißarbeiten
Bei Feuerarbeiten wie Schweißen, Schneiden, Löten sind die Vorschriften gemäß BGV A 1 §43 und BGV D 1 § 30 ohne zusätzliche Vergütung genauestens einzuhalten. Entfernen sämtlicher brennbarer Gegenstände und Stoffe in ausreichendem Abstand und soweit erforderlich auch in angrenzenden Räumen abdecken der gefährdeten brennbaren Gegenstände, z.B. Holzbalken, Holzwände und Fußböden, Kunststoffteile usw. Abdichten der Öffnungen, Fugen und Ritzen und sonstigen Durchlässen mit nichtbrennbaren Stoffen, Entfernen von entflammbaren Umkleidungen und Isolierungen.
Auf die jeweils erforderlichen Brandwachen wird ausdrücklich hingewiesen. Die Erlaubnis für diese Arbeiten ist vor Ausführung der Arbeiten bei der Objektüberwachung und dem SiGe-Koordinator einzuholen. Die aufgeführten Sicherheitsmaßnahmen sind durchzuführen. Die Unfallverhütungsvorschriften der Berufsgenossenschaften (VBG 1 Paragraph 43, 44 sowie VBG 15), die Landesverordnungen zur Verhütung von Bränden und die Sicherheitsvorschriften der Versicherer sind zu beachten.
Bei Flexarbeiten ist insbesondere der Schutz von Verglasungen oder Alu / Stahlprofilen zu beachten.

## B.26 Arbeitsmedizinische Untersuchungen
B.26 Arbeitsmedizinische Untersuchungen
Sind für auszuführende Arbeiten bei dieser Baumaßnahme spezielle Arbeitsmedizinische Untersuchungen notwendig, so sind diese der Objektüberwachung und dem SiGe-Koordinator vor Aufnahme der Arbeiten schriftlich nachzuweisen.

## B.27 Nichtraucherschutz / Alkoholverbot
B.27 Nichtraucherschutz / Alkoholverbot
Auf der Baustelle herrscht innerhalb des Bauzauns grundsätzlich Alkohol- und Rauchverbot (u.a. vorbeugender Brandschutz). Der Auftragnehmer hat Personen, bei denen der begründete Verdacht auf Alkohol- und Drogeneinfluss besteht, unverzüglich von der Baustelle zu entfernen. Der Bauherr behält sich vor, solchen Personen dauerhaft Baustellenverbot zu erteilen.

## B.28 Firmenangehörige
B.28 Firmenangehörige

Der Auftragnehmer einschließlich seiner Nachunternehmer hat sicherzustellen, dass die jeweils auf der Baustelle eingesetzten Arbeitnehmer sich jederzeit als Firmenangehörige - etwa durch Ausweise (an Kleidung geheftet und von außen gut erkennbar), Ausrüstung oder Kleidung mit Firmenaufschrift - ausweisen können.

## B.29 Besichtigungen durch Dritte
B.29 Besichtigungen durch Dritte
Die Besichtigung von Baustellen durch Dritte bedarf der vorherigen Zustimmung des Auftraggebers.

## B.30 Baustellenbesprechungen
B.30  Baustellenbesprechungen
Baustellenbesprechungen (Firmen-Jour-Fix finden voraussichtlich einmal wöchentlich statt.
Die Teilnahme des verantwortlichen Bauleiters ist vertraglich bindend.
Von der Objektüberwachung werden über sämtliche Besprechungen Niederschriften aufgestellt und nur offizielle Niederschriften haben Gültigkeit.
Eventuelle Einwendungen müssen vom Auftragnehmer innerhalb von 3 Tagen nach Erhalt der Niederschrift erfolgen (Datum des Email - Versanddatum)
Nach Ablauf dieser Frist gilt der Inhalt der Niederschrift als vom Auftragnehmer anerkannt.

## B.31 Bautagesberichte
B.31  Bautagesberichte
Bautagesberichte bzw. Bautagebuch sind täglich zu führen und von der objektüberwachenden Bauleitung unaufgefordert zur Kenntnisnahme, Prüfung und weiteren Disposition unaufgefordert wöchentlich vorzulegen und abzeichnen zu lassen.
Etwaige Abweichungen von Festlegungen aus o.g. Arbeitsbesprechungen sind in dem Bericht festzuhalten und zu begründen.
Die Zusendung ist unaufgefordert wöchentlich durchzuführen.

Der Auftragnehmer hat dem Auftraggeber in geeigneter Form über den Personal- und Geräteeinsatz, Materiallieferungen, die Arbeitsleistungen, den Arbeitsfortschritt und über besondere Vorkommnisse aktuell zu berichten.
Hierzu zählen auch Begehungen mit der Berufsgenossenschaft und dem Gewerbeaufsichtsamt.
Dem Auftraggeber sind alle Unfälle, Erste Hilfe - Fälle und Schadensfälle unverzüglich mitzuteilen.

In den Berichten sind u.a. aufzunehmen:
- Name der Firma und Baustelle
- fortlaufende Nummerierung
- Datum
- Temperatur um 7.00 Uhr, windgeschützte Stelle
- Witterungsverhältnisse
- Anzahl der Arbeitnehmer nach Lohngruppen
- Maschineneinsatz
- ausgeführte Leistung mit Ortsangabe (Geschoss / Achsen)
- besondere Maßnahmen und Vorkommnisse
- Anweisungen der Objektüberwachung und des SiGe-Koordinators
- Unterschrift des Bauleiters des AN

## B.32 Baustellenüberwachung mittels Kamera
B.32 Baustellenüberwachung mittels Kamera
Der Auftraggeber plant, die Baustelle bzw. den Bauablauf mittels einer Kamera zu überwachen und zu
dokumentieren. Die damit einhergehenden rechtlichen Belange (u.a. Datenschutz) werden vom Auftraggeber berücksichtigt und eingehalten.
Eine gesonderte Bestätigung ist vom Auftragnehmer hierzu schriftlich einzuholen.

## B.33 Ausführungsunterlagen / PKS
B.33  Ausführungsunterlagen
Der AG hat für das Projekt ein Projekt-Kommunikationssystem (PKS) zum Austausch von Plänen und Dokumenten eingerichtet. Die Nutzung des PKS ist verbindlich und erfolgt kostenlos. Die Planverteilung
erfolgt digital durch den Objektplaner über dieses vom AG gestellte PKS. Bei der Einstellung von Plänen
und anderen projektrelevanten Unterlagen in das PKS wird eine Email mit dem entsprechenden Link auf
das PKS versendet. Alle Planzeichnungen und Unterlagen sind dann vom AN selbständig vom Server
herunterzuladen. Zusätzlich verpflichtet sich der AN arbeitstäglich den Projektraum auf neu eingestellte
Dokumente und Pläne zu prüfen (Holschuld).
Paus- und Kopierkosten - bzw. Planvervielfältigungskosten jedweder Art - werden bis einschließlich dem
sechsten Planindex nicht vergütet. Für die Angebotskalkulation ist seitens des AN davon auszugehen,
dass die Kosten für bis zu sechs Planindizes ohne weitere Vergütung durch den AN zu tragen sind. Wird
die angegebene Zahl der Indizes von sechs überschritten, übernimmt der AG die Paus- und Kopierkosten
für alle nachfolgenden Indizes für bis zu zwei Abzüge pro Planzeichnung.

## B.34 CAD-Vorgaben
B.35 CAD-Vorgaben
Alle Planunterlagen des AN sind als PDF und zusätzlich als DWG zu übergeben.

## B.35 Bauleistungen im Stundenlohn
B.36 Bauleistungen im Stundenlohn

Bauleistungen im Stundenlohn dürfen nur auf besondere Anordnung der Bauleitung ausgeführt werden.
Die Tarifgruppe muss dem Grad der Arbeiten entsprechen.

Fahrtkosten und Transportmittel werden bei gesondert angeordneten Regiearbeiten arbeitstäglich nur 1x erstattet. Die Erstattung entfällt bei gleichzeitiger Anwesenheit für sonstige LV und Nachtragsarbeiten.

Die Freigabe von Stundenlohnarbeiten muss vor deren Beginn angefragt werden. Ohne diese Freigabe sind Stundenlohnarbeiten nicht rechtswirksam. Die Untergrenze der Stunden hierfür wird im Bietergespräch abgeklärt.

Die Abzeichnung der Belege von Auftraggeber Seite kann von dem mit der Objektüberwachung beauftragten Büro erst nach Freigabe erfolgen. Die Rapporte sind arbeitstäglich aufzustellen und wöchentlich der Objektüberwachung vorzulegen.

Geräte und Fahrzeuge:
Die jeweiligen Verrechnungssätze für Geräte und Fahrzeuge müssen sämtliche Aufwendungen für den Einsatz, insbesondere für das Vorhalten und für Betriebsstoffe enthalten. Vorausgesetzt wird der Einsatz eines hierfür geschulten und zahlenmäßig erforderlichen Personals. Eine Vergütung für höher qualifizierte Arbeitskräfte, als erforderlich, wird nicht gewährt.

Baustoffe:
Die jeweiligen Verrechnungssätze für Baustoffe müssen die Lieferung frei Baustelle einschließlich dem Transport zur Verwendungsstelle und dem Abladen sowie alle Zuschläge enthalten.

## B.36 Urkalkulation
B.36 Urkalkulation

Der Auftragnehmer hat die seinem Angebot zugrunde liegende Urkalkulation auf Verlangen der Vergabestelle innerhalb von sechs Werktagen in einem verschlossenen Umschlag beim Auftraggeber zu hinterlegen. Der Umschlag ist deutlich mit der Aufschrift

"URKALKULATION"
Neubau Realschule Hohenbrunn
mit Zweifachsporthalle und Freisportflächen
und dem Zusatz des jeweiligen Gewerks sowie dem Firmenstempel zu versehen.

Die Kalkulation bleibt bis zur vollständigen Abwicklung des Vertrages in Verwahrung des Auftraggebers und wird nur in Beisein des Auftragnehmers geöffnet. Bei Vereinbarung von Zusatzleistungen oder bei Preisprüfungen kann der Auftraggeber die Einsichtnahme in die Urkalkulation verlangen.

## B.37 Normenabweichungen
B.38 Normenabweichungen
(Nur zu beachten im offenen Verfahren bei EU weiten offenen Angebotsaufforderungen, sonst Entfall dieses Punktes)

Falls im Leistungsverzeichnis bei der Verwendung von technischen Spezifikationen auf Normen (DIN, EN etc.) Bezug genommen wird, kann auch der Norm gleichwertig angeboten werden.
Die Gleichwertigkeit ist bei Angebotsabgabe gesondert nachzuweisen.
Die LV-Positionen, in denen von den Normen abgewichen wird, sind mit der Angebotsabgabe explizit anzugeben.

Der Nachweis der Gleichwertigkeit liegt diesem Angebot bei.

## C - ZUSÄTZLICHE TECHNISCHE VERTRAGSBEDINGUNGEN (GEWERKESPEZIFISCH)

## C.01 Art und Umfang der Leistungen, Angebot des Bieters
C.01.1 Art und Umfang der Leistungen

Die Leistung umfasst u. a.:
- das Erstellen von Werkstatt- und Montageplänen,
 statischen Nachweisen, Bemusterung
- Baustelleneinrichtung, einschl. vorhalten während der kompletten Erbringung der Leistung sowie Abbau,
- Montage Einbauschränke inkl. Einbauküchen
. Montage sonstige Einbauten inkl. Nische als Medientheke und Theke für das Sekretariat.
- Herstellung und Lieferung auf die Baustelle,
 Transport zur Einbaustelle, Einbau und Montage vor
Ort, betriebsfertige Übergabe der Leistungen
- sowie Stundenlohnarbeiten für nicht vorhersehbare Arbeiten

sowie:
- alle geltenden Normen und Regelungen für die auszuführenden Leistungen

Es gilt die VOB/C in Ihrer neusten Fassung für alle beschriebenen Arbeiten und Gewerke, sowie alle in diesem Zusammenhang anwendbaren DIN- und EN-Normen

Ergänzend dazu gelten:

Bayerische Bauordnung,
Unfallverhütungs- und Brandschutzvorschriften,
alle auf Kindergärten, Horte und Schulen bezogenen Sicherheitsregeln und
die Vorschriften der KUVB in der derzeit gültigen Fassung.
Diese sind eigenverantwortlich einzuhalten und können auf Anfrage mitgeteilt werden.

C.01.2 Angebot des Bieters

Die Angebotspreise gelten für die fertige Ausführung der ausgeschriebenen Leistung, einschließlich notwendiger Sicherungsmaßnahmen, Transporte zur Ausbau- und Einbaustelle, Herstellung / Lieferung und Montage, Vorhaltung, Rückbau und Abtransporte udgl..

Maße:
Alle ausgeschriebenen Maße sind ca. Angaben, die Maße sind exakt vor Ort zu überprüfen

Es gilt die VOB/C in ihrer neusten Fassung für alle beschriebenen Arbeiten und Gewerke, sowie alle in diesem Zusammenhang anwendbaren Normen.

Die in der ZTV genannten formalen, technischen Anforderungen an die hier ausgeschriebenen Leistungen sind in die Hauptpositionen mit einzukalkulieren, sofern sie nicht in gesonderten Positionen ausgewiesen sind.
Die ausgeschriebenen Arbeiten sind grundsätzlich nach den "Allgemein Anerkannten Regeln der Technik" auszuführen.

Die der Ausschreibung beiliegenden Pläne und Unterlagen sind ebenso bei der Kalkulation zu berücksichtigen - diese sind jedoch nicht zur Bauausführung freigegeben. Zur Ausführung freigegebene Unterlagen, Pläne, Details hat der AN nach einer Beauftragung anzufordern.

## C.02 Ausführung allgemein
C.02.1 Bauablaufplanung

Der zeitliche Ablauf der Leistungen des Auftragnehmers (AN) ist durch die in den Besonderen Vertragsbedingungen (FB 214.H) festgelegten Vertragsterminen festgelegt. Der AN ist verpflichtet, auf Grundlage dieser Einzelfristen einen detaillierten Baufristenplan einschließlich Kapazitätsplanung über seine vertraglichen Leistungen zu innerhalb von 14 Tagen nach Auftragserteilung zu erstellen, anhand dessen die Einhaltung der Vertragsfristen und Berücksichtigung der Randbedingungen zum Bauablauf nachgewiesen und überwacht werden können.

Aus dem Baufristenplan muß folgendes hervorgehen:
- Vorleistungen anderer als Voraussetzung für den Beginn,
- Reihenfolge und Ablaufgeschwindigkeiten in wesentlichen Vorgängen,
- Schnittstellen zu anderen Gewerken,
- bauteilgegliederte Taktungen,

Die Ablaufgeschwindigkeiten und Reihenfolgen müssen mit den Fachbauleitungen abgestimmt  werden und deren Zustimmung erhalten. Die Arbeiten können ggf. nur abschnittsweise ausgeführt und fertig gestellt werden.
Sämtliche Mehraufwendungen aus zeitlich versetzten Arbeiten und separaten Anfahrten sind in die Einheitspreise einzurechnen und werden nicht gesondert vergütet.
Die festgelegten Abläufe werden Basis der Ausführung. Anpassungen und Korrekturen des Ablaufplanes können nur gemeinsam mit der Objektüberwachung festgelegt werden und müssen die übrigen Belange der Baustelle ausreichend berücksichtigen. Anpassungen des Detailablaufes sind nur dann zulässig, wenn die vertraglich vereinbarten Rahmentermine hierdurch nicht berührt werden. Bei  erkennbaren Abweichungen können durch die Objektüberwachung Terminanpassungen und besondere Maßnahmen verlangt werden. Die Einhaltung des vereinbarten Ablaufplanes ist dem AG durch den AN regelmäßig schriftlich nachzuweisen.

Die Festlegungen des Auftraggebers, z.B. zur baufachlichen oder terminlichen Koordinierung mit den übrigen Leistungsbereichen, sind zu berücksichtigen. Auf Anforderung der Objektüberwachung (z. B. Änderung der Vertragsfristen, erheblichen Abweichungen von sonstigen Festlegungen etc.) ist der Plan durch den AN unverzüglich - spätestens innerhalb von 5 Arbeitstagen - zu überarbeiten.

C.02.2 Rahmenbedingungen

Die Arbeiten müssen zeitweise mit den zeitgleich ablaufenden Nachbargewerken ineinander greifen. Erforderliche Abstimmungen erfolgen mit der örtlichen Objektüberwachung. Der Auftragnehmer hat einzukalkulieren, dass diese Gewerke parallel ausgeführt werden und sich hierdurch entsprechende Erschwernisse und Arbeitsunterbrechungen ergeben können.

C.02.3 Ausführung allgemein

Qualität
Der Bauherr legt allergrösten Wert auf hohe Qualität bei der Ausführung und fordert diese auch ein.

Es dürfen nur geprüfte und zugelassene Geräte und Arbeitsmittel auf der Baustelle verwendet werden.

Erforderliche Hilfskonstruktionen, Transportmittel etc. sind vom Auftragnehmer zu stellen. Für Transport und Montage vor Ort sind geeignete Hebezeuge, Pumpen etc. einzusetzen.

Die Transportwege sind eigenverantwortlich zu prüfen, Erschwernisse aus dem Transport werden nicht gesondert vergütet; sie sind in die Einheitspreise einzurechnen.

Darüber hinaus gehören auch ohne zusätzliche Vergütung insbesondere nachfolgende Maßnahmen zum Leistungsumfang des AN:

- Planung, Abstimmung und Ausführung sämtlicher Baubehelfe, Provisorien, erforderliche Baustellenorganisation,
- Koordination und Überwachung aller Leistungen des AN und seiner eventuellen Nachunternehmer,
- Koordination und Überwachung aller Sicherungsbelange auf und im Umfeld der Baustelle
- Die Arbeitsbereiche sind arbeitstäglich aufzuräumen, Schutt ist zu beseitigen.

C.02.4 Nachweise, Güten

Für alle Baustoffe, bei denen Forderungen nach besonderen Klassifizierungen bestehen, sind rechtzeitig Prüfzeugnisse, Zulassungsbescheide, Prüfberichte etc. dem AG bzw. seiner Objektüberwachung vorzulegen bzw. "auf Verlangen" vorzulegen.

Für die Güte und einwandfreie Beschaffenheit der zur Verwendung kommenden Materialien, einschl. der von Nachunternehmern verwendeten, haftet allein der AN. Vom AG zurecht beanstandetes Material ist kostenlos zu entfernen.

Für Verzögerungen, die aufgrund mangelhafter Eigenschaften und vertragswidriger Bauteile entstehen, haftet der AN.

C.02.5 Toleranzen

Die Festlegung und Feststellung der zulässigen Bautoleranzen von Leistungen nach Positionstext und nach Aufwand (Stundenlohnarbeiten) erfolgt nach:

DIN 18201  Toleranzen im Bauwesen
DIN 18202  Toleranzen im Hochbau
DIN 18203  Toleranzen im Hochbau

C.02.6 Ausführungsunterlagen vom AG für den AN

Die der Ausschreibung beiliegenden Pläne und Unterlagen sind ebenso bei der Kalkulation zu berücksichtigen - diese sind jedoch nicht zur Bauausführung freigegeben.

## C.03 Schutz bestehender Flächen
C.03 Schutz bestehender Flächen

Zufahrtswege, Nebenflächen und Einrichtungen sind vor Verschmutzung oder Beschädigung zu schützen und in einem verkehrssicheren Zustand zu halten.

Öffentliche Verkehrsflächen (Straße/ Radweg/ Gehweg) sind mehrmals täglich und nach Bedarf von Verschutzung zu reinigen (innerhalb des Baufeldes).

Im Gebäudeinneren ist bei der Ausführung der Arbeiten besondere Rücksicht auf oberflächenfertige Sichtbeton- und Holzflächen zu nehmen. Diese sind vor Ausführungsbeginn mit geeigneten Maßnahmen vor Verschmutzung und Beschädigung zu schützen. Schutzmaßnahmen sind nach Abschluß der Ausführung rückstandslos zu entfernen (Abrechnung in Position  "Schutzabdeckung Wände/ Stützen Sichtbeton bzw. Holz").

## C.04 Dokumentation
C.04 Dokumentation

Der AN hat nach Abschluss der Arbeiten eine Dokumenation zu übergeben:
Zu Inhalt und Form siehe eigene Position Dokumentation

## C.05 Einmessung
C.05 Einmessung

Der AN erhält bauseits eine Längs-, eine Querachse sowie einen Höhenfestpunkt. Alle weiteren Einmessarbeiten sind Nebenleistung des AN.

## C.06 Abkürzungen
C.06 Abkürzungen

Verzeichnis der im LV verwendeten Abkürzungen:

AG =  Auftraggeber
AN =  Auftragnehmer gem. dieses LVs
OUE = OÜ =  Objektüberwachung des AG
PKS = Projektkommunikationssystem
BVB = Besondere Vertragsbedingungen
d = Tag
FPO = Flexible Polyolefine
ggf = gegebenenfalls
h = Stunden
KW = Kalenderwoche
LV = Leistungsverzeichnis,
m = Meter
m2 = Quadratmeter
m3 = Kubikmeter
mMt = Meter x Monat
mWo = Meter x Woche
Mt = Monat
PEHD = Polyethylen High Density
Stb = Stahlbeton
Stk = Stück
t = Tonne (= 1.000,00 kg)
ZTV = Zusätzliche Technische Vertragsbedingungen

## C.07 Anlagenverzeichnis
C.07 Anlagenverzeichnis
Dem Leistungsverzeichnis liegen die nachfolgend aufgeführten Planunterlagen in digitaler Form bei. Bei sämtlichen Planbeilagen ist der angegebene Maßstab auf Richtigkeit zu prüfen. Die der Ausschreibung beiliegenden Pläne und Unterlagen sind vom Bieter zu beachten, jedoch nicht für den AN zur Bauausführung freigegeben.
Unterlagen zur Ausführung erhält der AN nach Auftragsvergabe.

Hinweise zu den Urheberrechten:
Für Abbildungen, Texte und Unterlagen dieser Angebotseinholung bestehen Urheber- und Eigentumsrechte. Diese Abbildungen, Texte und Unterlagen dürfen nicht ohne schriftliche Erklärung des Urhebers oder des Eigentümers verwendet oder vervielfältigt werden - außer zur Erstellung eines Angebotes für das ausgeschriebene Gewerk.

Plananlagen

1. BE-Pläne
RH_5_ARC_BTX_BE_LA_513-105_01_V
RH_5_ARC_BTX_BE_LA_513-205_00_V

2. Grundrisse
RH_5_ARC_BTX_GR_02_524-000_03_F
RH_5_ARC_BTX_GR_01_523-000_03_F
RH_5_ARC_BTX_GR_EG_522-000_03_F
RH_5_ARC_BTX_GR_UG_521-000_03_F
RH_5_ARC_BTX_GR_DA_525-000_03_FV

3. Schnitte
RH_5_ARC_BTAB_SN_Q4_534-000_00_V
RH_5_ARC_BTAC_SN_L2_536-000_00_V
RH_5_ARC_BTX_SN_Q2_532-000_00_V

4. Ansichten
RH_5_ARC_BTX_AN_NO_541-000_01_V
RH_5_ARC_BTX_AN_SW_542-000_01_V

5. Übersichten

RH_5_ARC_BTX_AD_01_563-300_01 - IA_V
RH_5_ARC_BTX_AD_02_563-400_00_V
RH_5_ARC_BTX_AD_EG_563-200_01 - IA_V
RH_5_ARC_BTX_AD_UG_563-100_01 - IA_V

6. Details
RH_5_ARC_BTX_AD_DT_608-002_00_V

## D - GRUNDBESCHRIEBE UND LEISTUNGSPOSITIONEN
D- GRUNDBESCHRIEBE UND LEISTUNGSPOSITIONEN

## 3210 Tischlerarbeiten - Wand- und Deckenbekleidungen
Datum: 20.05.2026

### Bereich 1 BAUSTELLENEINRICHTUNG

#### Abschnitt 1.1 Baustelleneinrichtung

*Hinweis: Kalkulationshinweis zu Entsorgung von Abfällen*
Punkt B15. Bauschutt/Abfall - Entsorgungskonzept in den LV-Vorbemerkungen unter B - ZUSÄTZLICHE ALLGEMEINE VERTRAGSBEDINGUNGEN ist zu beachten und in die Einheitspreise einzurechnen.

**1.1.1 Einrichten und Vorhalten der Baustelleneinrichtung**
*** Pauschalposition
Heranschaffen, Aufstellen, Abbau und Abtransport aller
zum reibungslosen Baubetrieb erforderlichen Geräte,
Maschinen, Bauwagen, Aufenthalts-/ Material-Container, Rüstungen u. a.

Die Nutzung der Baustelle, besonders der Platzbedarf
für Materiallieferungen, Containeraufstellung ist in
jeder Phase mit der Bauleitung abzustimmen.

Einschließlich Vorhaltung für die erforderliche eigene
Bauzeit.

Absperrbare Räume zur Lagerung von Material und Geräten
können vom Auftraggeber nicht zur Verfügung gestellt
werden.

Wasser kann von der Entnahmestelle auf der
Baustelleneinrichtungsfläche entnommen werden. Die
Wasserschläuche bis zum jeweiligen Standort der
Zementmischmaschine müssen vom AN ausgeführt werden.
Für den Betrieb von elektrischen Geräten stehen je
Geschoß Baustrom-Etagenverteiler bauseits zur
Verfügung.
Menge: 1,000 psch

**1.1.2 Rollgerüst**
Bereitstellung, Vorhalten und Betreiben eines Rollgerüsts zur Ausführung von Montagearbeiten an Wandverkleidungen im Innenbereich.

Arbeitshöhe: bis ca. 12,20 m über Standfläche

Einsatz im zweigeschossigen Luftraum über Aula (Abmessungen ca. 25 × 13 m im 1. OG sowie 16 × 13 m im 2. OG).

Zulässige Verkehrslast: bis Lastklasse 3 nach DIN EN 1004 (2,0 kN/m²)

Einschließlich:
– erforderlichem allseitigem Seitenschutz
– Innenaufstieg
– aller erforderlichen Transporte, Auf- und Abbauarbeiten
– Vorhalten für die Dauer der Arbeiten
– erforderlicher Sicherheitsausstattung gemäß Vorschriften
Menge: 1,000 Stk

### Bereich 2 ALLGEMEINES/ PLANUNG/ PRÜFUNG

#### Abschnitt 2.1 Dienstleistungen

**2.1.1 Werkstattzeichnungen**
*** Pauschalposition
Werkstattzeichnungen als CAD-Zeichnung anfertigen,
für alle im Leistungsverzeichnis aufgeführten Schreiner- arbeiten,
per Email in DXF- oder DWG- Format sowie
in pdf-Format übergeben. Die Planunterlagen sind objektbezogen, vollständig und rechtzeitig vor Ausführung zur Freigabe, jedoch spätestens 14 Tage nach Aufforderung durch den AG oder Architekten vorzulegen.

Die Planunterlagen sind entsprechend dem festgelegten Bauablauf eigenverantwortlich so rechtzeitig zur Freigabe vorzulegen, dass es zu keinen Bauzeitverzögerungen kommen kann. Dies ist bei der durch den AN zu erstellenden Terminplanung zu berücksichtigen

Nach eventuellen Korrekturen durch den Architekten und/oder Fachplaner sind die Unterlagen innerhalb von 2 Wochen zu überarbeiten und dem AG zur abschließenden Freigabe zu übergeben. Die Fertigung darf ausnahmslos nur nach freigegebenen Plänen erfolgen.

Die Leistung bezieht sich auf alle Teile seiner Bauleistung.
Werkstattzeichnungen:
-  für sämtliche Elemente und Anschlußdetails mit
  Darstellung der Konstruktion und der Anschlüße,
-  nach den Werk- und Detailplanungen des AG
-  nach eigenem Aufmaß vor Ort
-  entsprechend den in den Verdingungsunterlagen genannten  Fristen nach Auftragserteilung von AG an AN,
-  einschließlich der Angaben für eventuell bauseits
  an die Anlage anschließende Gewerke,
-  einschließlich der Angaben für bauseits erforderlichen
  Vorleistungen,

Die Pläne müßen alle Angaben zur Unterkonstruktion,
Befestigungen, Verbindungsmittel usw enthalten.

Die Pläne sind als Übersicht im Maßstab M 1:20 und im
Detail M 1:5 bzw. M 1:2 / 1:1 anzufertigen

Die vom Auftraggeber zur Verfügung gestellten
Planungsunterlagen für die Bauteile / Konstruktionen
gelten hinsichtlich der formalen Gestaltung und
der technischen Grundsatzkonzeption als verbindlich.

Werkstattzeichnungen sind zunächst unter Verwendung von Standarddetails gemäß Architektenplanung auf Basis der vorliegenden Planmaße zu erstellen. Nach erfolgtem Aufmaß sind die Pläne dort, wo erforderlich, zu überprüfen und anzupassen.
Menge: 1,000 psch

**2.1.2 Unterlagen vor Ausführungsbeginn**
*** Pauschalposition
Umgehend nach Auftragserteilung sind sämtliche Produkt- und Sicherheitsdatenblätter sowie Zulassungen der angebotenen Produkte dem AG vorzulegen und ins Projektkommunikationssystem hochzuladen.

Sämtliche angebotenen Produkte müssen den Vorgaben zur Materialökologie entsprechen.

Entsprechen Produkte nicht den Vorgaben zur Materialökologie, dürfen keinesfalls eingebaut werden. Geschieht dies dennoch, müssen die Produkte auf Kosten des AN ausgetauscht werden.
Menge: 1,000 psch

**2.1.3 Aufstellen Bauzeitenplan**
Aufstellen Bauzeitenplan
Erstellen eines detailierten Bauablaufplans / Baufristenplanes auf Grundlage der Vertragsfristen für die Ausführung der Arbeiten gemäß ZTV Ziffer C.02.

für alle Bauteile - getrennt dargestellt.
Aus dem Baufristenplan muß folgendes hervorgehen:
- Vorleistungen anderer als Voraussetzung für den Beginn,
- Randbedingungen der Ausführung,
- Vorlaufzeiten für Aufmaße und Werkstattplanung, sowie für Statik und (falls erforderlich) für Zustimmungen im Einzelfall, einschl. der erforderlichen Prüfzeiträume
- Lieferfristen für Materialbestellungen und Fertigungszeiträume
- Enthalten sein müssen weiterhin der Personaleinsatz je Kalenderwoche mit Kapazitätsangaben
- Zeiträume für Feinmontagen und Fertigstellungsarbeiten
- Reihenfolge und Ablaufgeschwindigkeiten in wesentlichen Vorgängen,
- Schnittstellen zu anderen Gewerken,
- Kapazitätsplan,
- Bauteilgegliederte Taktpläne
Der Bauzeitenplan des AN ist als Balkenterminplan (nach Kalenderwochen) dem AG und der Objektüberwachung vorzulegen (Papierausdruck 3-fach, min. DIN A3 farbig und in Dateiform als pdf). Grundlage hierfür sind die vertraglich vereinbarten Ausführungszeiträume und der Bauzeitenplan des AG.
Einschließlich Übernahme von Korrekturen und Prüfeinträgen des AG und Neuvorlage des freigegebenen Bauzeitenplans wie vor.

Bauzeitenplan aufgeteilt nach Bauteilen, für alle Bauteile.

Der Bauzeitenplan ist spätestens innerhalb von 4 Kalenderwochen nach Auftragserteilung und vor Beginn der Ausführung vorzulegen.
Menge: 1,000 St

**2.1.4 Fortschreibung Bauzeitenplan**
Fortschreibung Bauzeitenplan
Fortschreiben Bauzeitenplan mit soll / ist Vergleich - nur auf ausdrückliche Anordnung des AG.
Menge: 1,000 St

**2.1.5 Dokumentation, Bestandsunterlagen**
*** Pauschalposition
Dokumentation, Bestandsunterlagen

Erstellen der Dokumentation und der Bestandsunterlagen gemäß ZTV Ziffer 31.6  für alle beschriebenen Leistungen des AN.

Einholung und Zusammenstellung sämtlicher Unterlagen - Prüfzeugnisse, allgemeine bauaufsichtliche Zulassungen, Produktdatenblätter, Unbedenklichkeitsbescheinigungen, Übereinstimmungserklärungen des Systemanbieters und der ausführenden Firma, Fachunternehmererklärung nach BayBO, Nachweise für Brand- und Schallschutzqualitäten, Wartungsbücher, Reinigungsempfehlungen, usw. - und Vorlage spätestens 14 Tage vor der VOB-Abnahme. Ohne vollstänige Vorlage dieser Unterlagen durch den AN kann die Abnahme vom AG verweigert werden.

Alle Dokumente sind als pdf auf Projektkommunikationssystem hochzuladen sowie 1x auf Datenträger dem AG zu übergeben.
Menge: 1,000 psch

**2.1.6 Nachhaltigkeitszertifizierung, DGNB+QNG**
*** Pauschalposition
Nachhaltigkeitszertifizierung, DGNB+QNG

Die Ausführungen unter Ziffer D.01 Nachhaltigkeitszertifizierung, DGNB+QNG sind vom Bieter / Auftragnehmer zu beachten.

Das dieser Ausschreibung beiliegenden Dokumente sind vom
Bieter / AN zu beachten:

RH_Schadstoffe Tischlerarbeiten_20260515.pdf

QNG_Handbuch_Anlage-3_Anhang-313_Schadstoffe_v1-3-korr-14.09.2023.pdf

Nachfolgend aufgeführte Hinweise und Anforderungen sind einzuhalten und umzusetzen.

Nachweise für die Zertifizierung

Für die Einreichung bei der Zertifizierungsstelle sind durch den AN alle erforderlichen Dokumentationsunterlagen und entsprechende Nachweise (z.B. Pläne, Produkt- und Sicherheits-Datenblätter, Erklärungen, Berechnungen u.a.) dem Bauherrn und seinem Zertifizierungs-Koordinator zu übermitteln.

Im Vorfeld ist mit dem Zertifizierungs-Koordinator abzustimmen, welche Art und welcher Umfang die Dokumentation im Detail bedarf.

Prinzipiell ist von allen Mengen größer 10m² / 1St. / 1lfm je LV-Pos. auszugehen.

Die Übergabe aller zertifizierungsrelevante Dokumentationsunterlagen
muss in digitaler Form (PDF, Pläne auch als dwg) erfolgen.

Umweltverträglichkeit und Schadstofffreiheit der verwendeten Baumaterialien sowie alle Angaben zu Risikostoffen sind für die Zertifizierung einzuhalten.

Es ist eine Freigabe durch den Zertifizierungs-Koordinator für alle einzubauenden Produkte und Materialien hinsichtlich der materialökologischer Anforderungen vor der Material-Bestellung einzuholen.

Der AN hat hierzu unverzüglich nach Beauftragung, spätestens jedoch 2 Wochen vor Bestellung, mindestens Produktangaben wie Menge, Einsatzort sowie Produkt- und Sicherheitsdatenblätter und wenn nötig Herstellererklärung / Prüfzertifikat, der Bauleitung und dem Zertifizierungs-Koordinator / dem beauftragten Sachverständigen für Materialökologie unaufgefordert und in digitaler Form zur Verfügung zu stellen.

Die Unterlagen werden dann vom Zertifizierungs-Koordinator / dem beauftragten Sachverständigen für Materialökologie geprüft und die Materialien schriftlich per E-Mail freigegeben. Sollten Materialien nicht den bauökologischen Materialanforderungen entsprechen,  ist der AN verpflichtet, ein kostenneutrales Ersatzprodukt zur Verfügung zu stellen.

Dieses durchläuft dann nochmals den Prüfungsprozess. Aufgrund des Prüfvorganges muss eine Vorlaufzeit zwischen Einreichung und Freigabe der Materialien von mindestens 2 Wochen berücksichtigt werden.

Es dürfen nur Produkte eingesetzt werden, die mit den Zertifizierungs-Anforderungen konform sind und vom Zertifizierungs-Koordinator / dem beauftragten Sachverständigen für Materialökologie freigegeben wurden.

Andernfalls behält sich der AG u.a. vor, die Produkte auf Kosten des AN, austauschen zu lassen und entstehende Folgekosten und Schäden geltend zu machen. Die Bauleitung dokumentiert die Verwendung / den Einbau der Produkte.

Diese Position deckt den gesamten Aufwand für die erforderlichen Abstimmungsprozesse ab.
Menge: 1,000 psch

**2.1.7 Projektkommunikationssystem**
*** Pauschalposition
Aufwand für die Verwendung des durch den AG zur
Verwendung für sämtlichen projektrelevanten
Schriftverkehr festgelegten/vorgeschriebenen
Projektkommunikationssystems.

Der Aufwand für die vom AG bei Bedarf angebotene
online-Schulung ist hiermit ebenfalls abgegolten.
Menge: 1,000 psch

#### Abschnitt 2.2 Muster

*Hinweis: Hinweis Muster*
Hinweis Muster

Die folgenden unter diesem Titel aufgeführten Muster sind nach Auftragserteilung in Abstimmung mit dem Auftraggeber vorab zur Bemusterung auf die Baustelle zu liefern bzw. an Musterflächen auf der Baustelle auszuführen.

Die Muster werden nach Abnahme der Leistung bzw. nach Aufforderung durch die OÜ vom AN von der Baustelle wieder abgeholt.

**2.2.1 Muster Akustikplatten AHD**
Akustikplatten gefräste Holzpaneele, Paneelstärke ca. 33mm
Leistenbreite ca. 18mm
Fugenbreite ca. 6mm
Weißtanne astrein, geschliffen mit farbloser UV-Schutz-Lasur

Mustergrösse ca. DIN A3

Für jedes Muster ist eine andere Oberfläche / Maserung zu kalkulieren.

Muster vorab liefern
Menge: 3,000 Stk

**2.2.2 Muster Akustikplatte Furnier mikroperforiert**
Muster Akustikplatte Furnier mikroperforiert

Muster ca. 100x100cm,
Plattendicke 19 mm,

alle Sichtflächen und Sichtkanten sind mit Echtholzfurnier belegt. Sichtflächen mit Microperforation im Raster 3 / 3 mm  und Lochdurchmesser 0.5 mm Lochung, einschließlich durchgehender Perforation aller Schichten inklusive Trägerplatte.

Furnierausführung in Weißtanne und Ahorn (jeweils 2 Muster)

Messerfurnier mit lebhaftem Erscheinungsbild, kleinere Aststellen ≤ 4 mm zulässig.

je Muster ist der Farbton und Helligkeit zu variieren,

vorab für Bemusterung liefern
Menge: 4,000 Stk

**2.2.3 Muster HPL-Kompaktplatte**
Muster HPL-Kompaktplatte mit durchgehendem, schwarzem Kern, Oberfläche beidseitig mit melaminharz-imprägniertem Dekorpapier in Weiß für die Wandschutzleisten der Klassenräume

2 mm ABS Sichtkanten, gerundet, Farbton abgestimmt auf Oberfläche der Kompaktplatte

Muster ca. 100x100cm,
Plattendicke 13 mm,

Für jedes Muster ist ein anderes Dekor im Weißton zu kalkulieren
Menge: 2,000 Stk

### Bereich 3 AKUSTIKDECKENBEKLEIDUNGEN

**Ausführungsbeschreibung 1 Ausführungsbeschreibung**
*allg. Konstruktionsbeschreibung abgehängte Akustikdecke*
Allgemeine Konstruktionsbeschreibung für alle nachfolgenden Positionen in abgehängten Holz-Akustikdecken aus Paneelen:

Paneel-Oberfläche in Weisstanne, astrein mit lebhaftem Erscheinungsbild: Die in Rift/Halbrift eingeschnittenen Lamellen sind sichtbar keilgezinkt, der Farbton/ Helligkeit der Lamellen variiert, kleinere Aststellen < = 4 mm zulässig,
Oberfläche sauber geschliffen und strukturiert.

Werkseitige Behandlung der Paneeloberfläche mit Öl (farblos),
Elementoberfläche: strukturiert, matte, offenporige, strapazierfähige, schmutz- und wasserabweisende Oberfläche
- Das Öl muss geeignet sein für den Innenbereich bzw. giftklassefrei sein.
Bauseitige Schnittstellen sind unmittelbar bei der Montage gemäss Angaben des Paneelherstellers nachzubehandeln.

Paneelstärke ca. 33mm

Akustikprofil:
Leistenbreite: 20 mm, Fugenbreite: 4 mm, Fugentiefe: 16 mm

Weitere technische Informationen:
- Umlaufende Nut für Verbindung mit Sperrholzfeder
- Holzart Mittel- und Rücklage Fichte/Tanne
- Technisch getrocknet, Holzfeuchte 9±2%
- Kreuzweise, schadstofffreie PUR-Verklebung
- natureplus®-Zertifiziert
- PEFC- Zertifiziert
- Hinter der Leistenoberfläche ist mit 70% Flächenanteil ein Holzfaser-Absorber integriert (A70G)
- Rückseite: nahezu geschlossen, acht Längsleisten

Die verborgene Befestigung erfolgt in den Akustikfugen mit Klammern oder mit Spezialschrauben.
Geeignete Befestigungsmittel sind beim Hersteller zu beziehen.

Randabschluss mittels 10mm hinterlegter Schattenfuge

#### Abschnitt 3.1 Akustikdecke Weisstanne, Aufbau Typ 1.1 mit Einfachlattung

*Hinweis: Einbausituation/ Befestigungsgrund*
Akustikdecke unter HBV- sowie Stahlbetondecke direkt mittels Einfachlattung und Justierschrauben befestigt

Installationshöhe: bis 50 mm

Ausführungsort:

EG: Aula Galerie Westseite

1.OG: Galerie A101, Aula Luftraum Ostseite

Ausführung gem. Detailplan:
RH_5_ARC_BTX_AD_DT_608-002_00_V

**3.1.1 Akustikdecke, Paneelelemente, Typ 1.1**
Akustikdecke als Unterdecke, innen gem. Ausführungsbeschreibung Pos. 1.

einschl. Unterkonstruktion aus Einfachlattung in eigener Position

Bewerteter Schallabsorptionsgrad ‑nach DIN EN ISO 11654 im Zusammenhang mit der nachfolgend beschriebenen 30 mm Mineralwolleauflage:

alpha w = 0,65 gem. Bauphysik

Elemente liefern und und an Unterkonstruktion in nachfolgender Position montieren.

Erforderliche Arbeitsgerüste, Zugangshilfen sowie Hebemittel sind in den EP einzukalkulieren.

Ausführungsort:
1.OG Bauteil B: Flure 3 u. 4 am Treppenhaus
2.OG Bauteil B: IT-Raum u. Physik-/Chemielehrsaal
Menge: 181,000 m2

**3.1.2 Akustikdecke, Paneelelemente, Typ 1.1, schwerentflammbar**
Akustikdecke als Unterdecke, innen gem. Ausführungsbeschreibung Pos. 1 und zusätzlich
in Sonderausführung in

Brandklasse B-s2-d0 nach DIN EN 13501-1

Unterkonstruktion aus Einfachlattung in eigener Position

Bewerteter Schallabsorptionsgrad ‑nach DIN EN ISO 11654 im Zusammenhang mit der nachfolgend beschriebenen 30 mm Mineralwolleauflage:

alpha w = 0,65 gem. Bauphysik

Elemente liefern und und an Unterkonstruktion in nachfolgender Position montieren.

Erforderliche Arbeitsgerüste, Zugangshilfen sowie Hebemittel sind in den EP einzukalkulieren.

Ausführungsort:
1.OG Bauteil A: Galerie West und Ost über Aula
Menge: 483,000 m2

**3.1.3 Unterkonstruktion für Akustikdecke, Typ 1.1**
Unterkonstruktion aus Einfachlattung für Unterdecke aus der Vorposition

Abhanghöhe, UK Rohdecke bis UK Unterdecke: <120 mm

Tragprofil aus Furnierschichtholz-Streifen in Fichte, Qualität C/C
Abmessung ca. 100 x 30 mm als ebene, gerade, verzugsfreie
Unterkonstruktion.
Die Latten werden längs zu den Paneelen im Achsabstand von 625 mm unter den seitlichen Paneelstössen, ausserdem umlaufend an den Rändern der verkleideten Fläche sowie um grössere Öffnungen herum angeordnet.

Befestigungen mittels bauaufsichtlich zugelassenen Dübeln und Schrauben.

Wenn nötig sind die Latten zum Ausgleich von
Ungenauigkeiten der Tragkonstruktion zu unterfüttern.

Elemente liefern und montieren.
Menge: 664,000 m2

**3.1.4 Zulage UK-Auswechslungen Leitungsführung**
Zulage zur Vorposition für die konstruktive Anpassung der Unterkonstruktion im Bereich bauseitiger Leitungsführungen.

Die Unterkonstruktion ist im Bereich der Leitungsführungen entsprechend anzupassen und durch geeignete Auswechslungen zu ergänzen.

Breite der Leitungen: von 100 bis 200 mm

Ausführungsort:
- EG: Aula
- 1.OG: Galerie
- 2.OG: A217 Physik-/ Chemielehrsaal; A201_IT-Raum
Menge: 97,000 m2

**3.1.5 Mineralwolleauflage 30 mm**
Auflage zur Schallabsorption aus Mineralwolle-Platten auf Akustikdecke
einlagig mit d= 30mm

Platten staubfrei eingenäht / in Folie eingelegt
als schalltransparente Umhüllung

vollflächig über gesamte Deckenfläche auf Grund- und Tragprofile sowie Bekleidung aufgelegt,
einschließlich anarbeiten an alle Deckenränder und Deckeneinbauten
Menge: 664,000 m2

**3.1.6 Ausbildung von Schattenfugen zu Wänden**
Ausbilden einer ca. 10 mm breiten Fuge zwischen Wand und Akustikpaneelen mittels einer von hinten am Akustikpaneel befestigten, schwarz beschichteten Passleiste.

In dieser Position wird der Mehraufwand für das Anpassen der Passleiste an die Wand sowie das exakte und ausrissfreie Zuschneiden der Akustikpaneele vergütet.

Es dürfen keine angeschnittenen Akustikleisten im Bereich der Schattenfuge sichtbar sein.
Menge: 244,000 m

**3.1.7 Ausbildung von Anschlußfugen zu Leuchten**
Ausbilden einer sauberen Anschlußfuge zwischen
Leuchten und den Akustik- Elementen.
Unterkante Leuchte ist bündig mit der angrenzenden Akustikdecke zu setzen.

Abmessung Lichtkanal (BxH): 45 x 50mm

einschl. Mehraufwand für die Montage
von zusätzlichem UK- Material als Befestigungsgrund für den Lichtkanal sowie das Exakte
und ausrissfreie Zuschneiden der Akustikpaneele vergütet.

einschl. Ausschnitt rund in UK-Material für Durchführung
der bauseits verlegten Kabelleitungen
Menge: 40,500 m

**3.1.8 Ausschnitt rund bis 20 mm, Durchführung**
Ausschnitt rund in Deckenbekleidung / Unterdecke
Durchmesser bis 20mm für Durchführungen,
einschließlich durchfädeln der bauseits verlegten Kabelleitungen

einschl. luftdichter Abfugung des Auslasses

Bohrungen sind ausrissfrei auszuführen.
Menge: 10,000 Stk

**3.1.9 Ausschnitt rund ca. 68 mm techn. Einbauten**
Ausschnitt, rund in Deckenbekleidung / Unterdecke
Durchmesser 68 mm,
für Anbau-, Rettungszeichen- und Sicherheitsleuchten sowie technische Einbauten wie
z.B. Daten-Anschlussdose / Rauchmelder /
Signalgeber / Bewegungsmelder / MSR-Fühler

einschl. exakt kreisbogenförmigen Deckenrand
einschließlich durchfädeln der bauseits verlegten Kabelleitungen

Bohrungen sind ausrissfrei auszuführen.
Menge: 60,000 Stk

**3.1.10 Ausschnitt rund 150 - 210 mm Lautsprecher**
Ausschnitt rund in Deckenbekleidung
Durchmesser über 150 bis 210 mm
für Lautsprecher

Bohrungen sind ausrissfrei auszuführen.
Menge: 5,000 Stk

#### Abschnitt 3.2 Akustikdecke Weisstanne, Aufbau Typ 1.2, 150 - 450 mm

*Hinweis: Einbausituation/ Befestigungsgrund*
Akustikdecke unter HBV- sowie Stahlbetondecke abgehängt

Installationshöhe: von 87 mm bis 387 mm

Ausführungsort:

EG:
Aula Gallerie Nord u. Süd, Aula Ost-Decke Flur, Mehrzweckraum AE21, Speiseraum CE01, Gruppenraum 1 BE08, Gruppenraum 2 BE16, Gruppenraum 3 BE21, Bibliothek BE02

1.OG:
Gruppenraum 4 B109, Gruppenraum 5 B103
Galerie Nord u. Süd, Flur Kunst A1F1

2.OG:
Physikübungsaal A205,

Ausführung gem. Detailplan:
RH_5_ARC_BTX_AD_DT_608-002_00_V

**3.2.1 Akustikdecke, Paneelelemente, Typ 1.2**
Abgehängte Akustikdecke

als Unterdecke nach DIN EN 13964, innen gem. Ausführungsbeschreibung Pos. 1.

einschl. Unterkonstruktion aus Abhänger und Kreuzrost in eigener Position

Bewerteter Schallabsorptionsgrad ‑nach DIN EN ISO 11654 im Zusammenhang mit der nachfolgend beschriebenen 30 mm Mineralwolleauflage:
alpha w = 0,70 gem. Bauphysik

Elemente liefern und und an Unterkonstruktion in nachfolgender Position montieren.

Erforderliche Arbeitsgerüste, Zugangshilfen sowie Hebemittel sind in den EP einzukalkulieren.

Ausführungsort:
EG Bauteil A: Mehrzweckraum
EG Bauteil B: Gruppenraum 1 - 3, Bibliothek
EG Bauteil C: Speiseraum
1.OG Bauteil B: Gruppenraum 4 - 5
2.OG Bauteil B: Physikübungssaal
Menge: 621,000 m2

**3.2.2 Akustikdecke, Paneelelemente, Typ 1.2, schwerentflammbar**
Abgehängte Akustikdecke

als Unterdecke nach DIN EN 13964, innen gem. Ausführungsbeschreibung Pos. 1 und zusätzlich
in Sonderausführung in

Brandklasse B-s2-d0 nach DIN EN 13501-1

einschl. Unterkonstruktion aus Abhänger und Kreuzrost in eigener Position

Bewerteter Schallabsorptionsgrad ‑nach DIN EN ISO 11654 im Zusammenhang mit der nachfolgend beschriebenen 30 mm Mineralwolleauflage:
alpha w = 0,70 gem. Bauphysik

Elemente liefern und und an Unterkonstruktion in nachfolgender Position montieren.

Erforderliche Arbeitsgerüste, Zugangshilfen sowie Hebemittel sind in den EP einzukalkulieren.

Ausführungsort:
1.OG Bauteil A: Galerie Nord und Süd über Aula
Menge: 249,000 m2

**3.2.3 Unterkonstruktion für Akustikdecke, Typ 1.2**
Unterkonstruktion aus Abhänger und Kreuzrost für Unterdecke aus der Vorposition

Abhanghöhe, UK Rohdecke bis UK Unterdecke:
150 - 450 mm

Abhängung für Holzlatten mit drucksteifen Blechabhängern, korrosionsgeschützt mit Unterteil für Anschraubmontage an Holz.
In ausreichender Stückzahl.
Inklusive schräg gesetzter Abhänger zur horizontalen Aussteifung der Decke nach Erfordernis

Kreuzrost aus Trag- und Grundprofil aus
Holzlatten aus Mehrschichtplatten-Streifen,
Abmessung ca. 100 x 30 mm

Tragprofile werden längs zu den Paneelen im Achsabstand
von 625 mm unter den seitlichen Paneelstössen,
sowie um grössere Öffnungen herum angeordnet.
Abstand der Grundprofile gem. Vorgabe des Herstellers.
Befestigungen mittels bauaufsichtlich zugelassenen Schrauben.

Wenn nötig sind die Latten zum Ausgleich von
Ungenauigkeiten der Tragkonstruktion zu unterfüttern.

Elemente liefern und montieren.
Menge: 869,000 m2

**3.2.4 Mineralwolleauflage 30 mm**
Auflage zur Schallabsorption aus Mineralwolle-Platten auf Akustikdecke
einlagig mit d= 30mm

Platten staubfrei eingenäht / in Folie eingelegt
als schalltransparente Umhüllung

vollflächig über gesamte Deckenfläche auf Grund- und Tragprofile sowie Bekleidung aufgelegt,
einschließlich anarbeiten an alle Deckenränder und Deckeneinbauten
Menge: 869,000 m2

**3.2.5 Ausbildung von Schattenfugen zu Wänden**
Ausbilden einer ca. 10 mm breiten Fuge zwischen Wand und Akustikpaneelen mittels einer von hinten am Akustikpaneel befestigten, schwarz beschichteten Passleiste.

In dieser Position wird der Mehraufwand für das Anpassen der Passleiste an die Wand sowie das exakte und ausrissfreie Zuschneiden der Akustikpaneele vergütet.

Es dürfen keine angeschnittenen Akustikleisten im Bereich der Schattenfuge sichtbar sein.
Menge: 300,000 m

**3.2.6 Ausbildung von Schattenfugen zu Stützen**
Außbilden einer ca. 10 mm breiten Fuge zwischen Wand
und den Akustikpaneelen.
In dieser Pos. wird der Mehraufwand für das Anpassen einer
Unterkonstruktionslatte an der Wand, sowie das Exakte
und ausrissfreie Zuschneiden der Akustikpaneele vergütet.
Es dürfen keine angeschnittenen Akustikleisten am Ende
zur Schattenfuge sein.
Menge: 14,900 m

**3.2.7 Ausbildung von Anschlußfugen zu Leuchten**
Außbilden einer sauberen Anschlußfuge zwischen
Leuchten und den Akustik- Elementen.
Unterkante Leuchte ist bündig mit der angrenzenden Akustikdecke zu setzen.

Abmessung Lichtkanal (BxH): 45 x 50mm

einschl. Mehraufwand für die Montage
von zusätzlichem UK- Material als Befestigungsgrund für den Lichtkanal sowie das Exakte und ausrissfreie Zuschneiden der Akustikpaneele vergütet.

einschl. Ausschnitt rund in UK-Material für Durchführung
der bauseits verlegten Kabelleitungen
Menge: 74,230 m

**3.2.8 Ausschnitt rund bis 20 mm, Durchführung**
Ausschnitt rund in Deckenbekleidung / Unterdecke
Durchmesser bis 20mm für Durchführungen,
einschließlich durchfädeln der bauseits verlegten Kabelleitungen

einschl. luftdichter Abfugung des Auslasses

Bohrungen sind ausrissfrei auszuführen.
Menge: 10,000 Stk

**3.2.9 Ausschnitt rund ca. 68 mm techn. Einbauten**
Ausschnitt, rund in Deckenbekleidung / Unterdecke
Durchmesser 68 mm,
für Anbau-, Rettungszeichen- und Sicherheitsleuchten sowie technische Einbauten wie
z.B. Daten-Anschlussdose / Rauchmelder /
Signalgeber / Bewegungsmelder / MSR-Fühler

einschl. exakt kreisbogenförmigen Deckenrand
einschließlich durchfädeln der bauseits verlegten Kabelleitungen

Bohrungen sind ausrissfrei auszuführen.
Menge: 120,000 Stk

**3.2.10 Ausschnitt rund 150 - 210 mm Lautsprecher**
Ausschnitt rund in Deckenbekleidung
Durchmesser über 150 bis 210 mm
für Lautsprecher

Bohrungen sind ausrissfrei auszuführen.
Menge: 7,000 Stk

**3.2.11 Revisionsklappe Akustikdecke 40x40cm**
Einbauteil Revisionsklappe mit Einbaurahmen,
mit Alueinfaßwinkel des Deckenausschnittes
und des Deckels, Ausführung mit Fangarm-Sicherung der Klappe und verdecktem Verschluss- und Scharniersystem

einschl. Herstellen des Ausschnittes in der Decke mit einlagiger Beplankung mit Akustikpaneel in gleicher Oberflächenausführung wie die Hauptposition

einschließlich Anpassung und Verstärkung der Unterkonstruktion,
Abmessung: 40 x 40 cm,
Beplankung Revisionsdeckel: Akustikplatte wie Decke

Revisionsklappe systemzugehörig zu vorstehender Akustikdecke

Ausführungsorte: EG Speiseraum, Mehrzweckraum
Menge: 6,000 Stk

### Bereich 4 HOLZVERKLEIDUNG, AULA EG

*Hinweis: Hinweis und technische Vorgaben Holzverkleidungen*
Hinweis Holzverkleidungen
Gegenstand dieses Titels sind Wandverkleidungen als Holzkonstruktionen vor Stahlbetonwänden oder Trockenbauwänden als vorgehängte Bekleidungen.

In die Einheitspreise einzukalkulieren sind folgende Leistungen:

- exaktes Aufmessen aller Anschlussbereiche von Bauwerk und bauseitiger Installation
- Herstellung und Lieferung auf die Baustelle, Einbau, Montage und Befestigung
- exakte Überprüfung der Wandfluchten, sowie  der Boden- und Deckenkonstruktionshöhen
- alle Befestigungsmittel, Schrauben, Verklebungen, Verdübelungen
- Schützen der Leistung vor nachfolgenden Gewerken
- Schützen bereits fertig gestellter Bodenbeläge und Treppenbeläge

Die Fertigstellung der Arbeiten erfolgt nach den Bodenbelagsarbeiten. Die fertigen Bodenoberflächen sind durch geeignete Maßnahmen ausreichend zu schützen.
Die Angebotspreise gelten für die fertige Ausführung der ausgeschriebenen Leistung, einschließlich fertiger Montage, notwendiger Sicherungsmaßnahmen,
Transport zur Einbaustelle, Entsorgung sämtlicher Verpackungsmaterialien und eigener Abfälle.
Alle Leistungen müssen betriebsfertig und komplett montiert übergeben werden.

Alle ausgeschriebenen Maße sind ca. Angaben, die Maße sind exakt vor Ort zu überprüfen.
Auf Grund von Bautoleranzen kann es bei den Platten sowohl in der Breite als auch in der Höhe zu geringfügigen Änderungen der Maßangaben der Positionen kommen.
Durch die Mengenangabe in m² statt Stück wird diesem Sorge getragen, d.h. Abweichungen bis zu +/- 3 cm führen nicht zu Mehrkosten und können nicht in Rechnung gestellt werden.

Technische Vorgaben Wandbekleidungen
Bei den ausgeschriebenen Bekleidungen sind generell verschiedene astfreie Furniere in Weißtanne zu kalkulieren.
Auf Grundlage der Bemusterung wird das Furnier festgelegt.

Verlegung unsichtbar befestigt.
Die Wandtafeln sind generell exakt gleichmäßig vom AN unter Berücksichtigung der Türöffnungen, begrenzenden Rohbauteilen und Einbauten einzuhängen und einzujustieren.
Die Tafeln untereinander dürfen wegen des Fingerklemmschutzes eine maximale Fuge von 8mm aufweisen. In der Höhe sind die Stöße über die verschiedenen Wandansichten hinweg auf einer Höhe durchgehend anzuordnen und gemäß Abstimmung mit dem Architekten in der Werk- und Montageplanung auszuführen.

**Ausführungsbeschreibung 2 Ausführungsbeschreibung**
*allg. Ausführungsbeschreibung Verkleidung Wände u. Abkofferung*
Allgemeine Konstruktionsbeschreibung für nachfolgenden Positionen zur Verkleidung von Wänden sowie Abkofferungen von Installationsleitungen in Nischen bzw. Rauminnenecken aus echtholzfurnierten Paneelen.

Bekleidungsplatten sind nicht sichtbar befestigt und werden mittels ineinandergreifenden Profilleisten bzw. über eine Einhängeunterkonstruktion nach Wahl des AN montiert.

Die Einhängeunterkonstruktion der Abkofferungen wird
auf einer Rahmenkonstruktion aus verzinkten Stahlhohlprofilen befestigt. Stahlgüte S235JR nach EN 10025-2.
Gemäß Planung bzw. Einbausituation erfolgt die Montage der Hohlprofile an die Stahlbetondecke sowie an Trockenbauwände mittels Stahl-Winkelprofilen bzw. angeschweißten Kopfplatten.

Für Wände ist die Einhängeunterkonstruktion an bauseitige Stahlbeton- sowie an Trockenbauwände zu befestigen. Auf der Nordseite der Aula erfolgt die Montage abweichend an einer vorgesetzten Wandkonstruktion aus vertikalen Ständerprofilen.

Zur Erreichung der geforderten Aufbautiefen von 60, 100, 140 und 190 mm sowie zum Ausgleich von Maßtoleranzen des Untergrundes ist eine Unterkonstruktion aus Kanthölzern herzustellen und mittels Stahlblech-Winkeln an den bauseitigen Stahlbeton- bzw. Trockenbauwänden zu befestigen.
Die Gefache zwischen den Kanthölzern sind mit formstabilen, Steinwolle-Dämmplatten, unkaschiert, einlagig, dicht gestoßen und klemmend sowie dauerhaft abrutschsicher auszufüllen.
Der Dämmstoff ist für vertikale Anwendungen geeignet und muss einen Strömungswiderstand AFr ≥ 5 kPa·s/m² aufweisen sowie eine ausreichende Formstabilität zur Vermeidung von Setzungen besitzen.

Trägerplatten der Paneele aus 19 mm Gipsfaser-Ausbauplatten oder einem gleichwertigen Werkstoff mit mind. Baustoffklasse B1 nach DIN 4102-1.

Ecken und Kanten sind auf Gehrung auszuführen.

Alle Sichtflächen und Sichtkanten sind mit Echtholzfurnier belegt.
Furnier aus Weisstanne gem. DIN 4079 und DIN 68740-2
Furnierstärke: 0,8 mm
Furnierbreite: ca. 500 mm
Messerfurnier mit lebhaftem Erscheinungsbild (Farbton und Helligkeit variierend), kleinere Aststellen ≤ 4 mm zulässig.
Furnierbild ausgerichtet mit Industriegegenzug.

Oberflächenbehandlung: allseitige Behandlung mit umweltfreundlichem, wasserbasiertem Lack, seidenmatt,
UV-beständig und farblos.

#### Abschnitt 4.1 Verkleidung Abkofferung, Aufbau Typ 1.3, 380 mm Tiefe

*Hinweis: Einbausituation/ Befestigungsgrund/ Konstruktionsbeschreibung*
Verkleidung eines Deckenkoffers mit Anschluss oben an die Stahlbetondecke sowie rückseitig an eine vorgesetzte Wandkonstruktion aus vertikalen Ständerprofilen. Seitlicher Anschluss an Stahlbetonwänden.
Die Wandkonstruktion erhält die gleiche Verkleidung wie die Abkofferung (gemäß zugehöriger Position).
Die horizontale Stahl-Tragkonstruktion wird an der dahinterliegenden Stahlbetonwand befestigt

Länge Abkofferung: 8.200 mm
Tiefe Abkofferung: 380 mm
Gesamttiefe inkl. Tragkonstruktion: 1.620 mm (gemessen von Vorderkante Verkleidung bis Vorderkante
Stahlbeton-Rückwand)

Höhe von Unterkante Abkofferung bis Unterkante Rohdecke: 1.110 mm
Einbauhöhe Unterkante Abkofferung: 2,20m ü. OK FFB

Ausführungsort: Aula Nordseite, an Treppe 1

Montageuntergrund: Stahlbetondecke und Stahlbetonwand

Ausführung gem. Detailplan:
RH_5_ARC_BTA_SR_DT_615-116__V

**4.1.1 Paneelelemente, Typ 1.3**
Echtholzfurnierte Paneele zur Verkleidung der horizontalen und vertikalen Flächen der Abkofferung
gem. Einbausituation sowie Ausführungsbeschreibung Pos. 2.

Einhängeunterkonstruktion sowie Tragkonstruktion in gesonderter Position

Paneele liefern und mittels Einhängekonstruktion montieren.

Erforderliche Arbeitsgerüste, Zugangshilfen sowie Hebemittel sind in den EP einzukalkulieren.
Menge: 12,500 m2

**4.1.2 Einhängeunterkonstruktion**
Einhängeunterkonstruktion für die vorgenannten Paneelelemente gem. Ausführungsbeschreibung Pos. 2. bzw. nach Wahl des AN

Anzahl, Abstände und Abmessungen der
Profilleisten sowie deren Befestigungen nach statischen Erfordernissen

Infolge bauseitiger Weitwurfdüsenboxen ist die Einhängekonstruktion im Bereich der Boxen zu unterbrechen und durch geeignete Auswechslungen konstruktiv anzupassen.
Die hierfür erforderliche Abstimmung mit dem Lüftungsbauer ist im EP enthalten.

Profilleisten sind flucht- und lotgerecht zu montieren.
Wenn nötig sind die Profilleisten zum Ausgleich von Unebenheiten der Stahl-Tragkonstruktion in nachfolgender Position zu unterfüttern.
Menge: 12,500 m2

**4.1.3 Zulage Nische in Frontseite für Weitwurfdüsenboxen**
Zulage für die Herstellung und konstruktive Integration einer horizontalen Nische im oberen Bereich der Frontseite der Abkofferung zum Einbau bauseitiger Weitwurfdüsenboxen.

aus 19mm Mehrschichtplatte, Sichtseite schwarz gestrichen

Nischenlänge entspricht die Länge der Abkofferung abzüglich beidseitig jeweils 100 mm Randabstand.

Nischenlänge: 8.000 mm
Nischenhöhe: 310 mm
Nischentiefe: 90 mm

einschl. 5 Aussparungen (BxH ca.850 x 250 mm) für den Einbau der Weitwurfdüsenboxen

einschl. Mehraufwand für die Montage von zusätzlichem UK- Material sowie das konstruktive Anpassen der Einhängekonstruktion

Die exakten Abmessungen sowie Position und Anzahl der Aussparungen sind gem. Vorgaben des auszuführenden  Lüftungsbauers festzulegen.
Die hierfür erforderliche Abstimmung ist im EP enthalten.
Menge: 2,500 m2

**4.1.4 Zulage Aussparung, rechteckig, in Unterseite für Abluftauslass**
Zulage für den Ausschnitt, rechteckig in Unterseite der Abkofferung für den Einbau eines Abluftauslasses

Ausschnittlänge entspricht die Länge der Abkofferung abzüglich beidseitig jeweils 100 mm Randabstand

Ausschnittlänge: 8.000 mm
Ausschnitttiefe: 90 mm

Die exakten Abmessungen sowie Position der Aussparung sind gem. Vorgaben des auszuführenden Lüftungsbauers festzulegen.
Die hierfür erforderliche Abstimmung ist im EP enthalten.
Menge: 0,800 m2

**4.1.5 Stahl-Tragkonstruktion, RRO 70x50x2 mm**
Tragkonstruktion der Paneele und Einhängeunterkonstruktion gemäß Vorpositionen, ausgeführt als Rahmenkonstruktion aus verzinkten Stahlhohlprofilen gemäß Ausführungsbeschreibung Pos. 2.

Abmessung gem. Einbausituation

Anzahl und Maße der Hohlprofile sowie deren Befestigung sind nach statischen Erfordernissen zu bemessen und auszuführen.
Als Kalkulationsgrundlage kann ein Rechteckrohr
70x50x2,0 mm angesetzt werden.

Abrechnung nach laufenden Metern der eingebauten Stahlhohlprofile zzgl. Montageprofile bzw. Kopfplatten und Befestigungen.

Die Abstände sind unter Berücksichtigung bauseitiger Weitwurfdüsenboxen für die Zuluft festzulegen. Die hierfür erforderliche Abstimmung mit dem Lüftungsbauer ist im EP enthalten.

Profile sind flucht- und lotgerecht zu montieren.
Menge: 33,000 m

**4.1.6 Ausschnitt rund ca. 100 mm, Spotlight**
Ausschnitt, rund in Unterseite der Abkofferung für den Einbau eines Spotlights
Durchmesser bis 100 mm,
einschl. durchfädeln der bauseits verlegten Kabelleitungen

einschl. exakt kreisbogenförmigen Rand
Bohrungen sind ausrissfrei auszuführen.
Menge: 5,000 Stk

#### Abschnitt 4.2 Verkleidung Abkofferung, Aufbau Typ 1.3, 925 mm Tiefe

*Hinweis: Einbausituation/ Befestigungsgrund/ Konstruktionsbeschreibung*
Verkleidung von drei angereihten Deckenkoffer gleicher Tiefe mit Anschluss oben an die Stahlbetondecke sowie rückseitig an eine Stahlbetonwand.
Zwischen den Abkofferungen befinden sich bauseitige Installationsschächte in Trockenbauweise, ebenfalls in gleicher Tiefe und jeweils 1.630 mm breit. Die Frontseiten der Schächte erhalten die gleiche Verkleidung wie die Abkofferungen und sind frontbündig auszuführen.

Abkofferung 1. Segment:
seitlicher Anschluss links: an Stahlbetonwand
seitlicher Anschluss rechts: an Installationsschacht
Länge: 3.800 mm
Tiefe: 925 mm

Abkofferung 2. Segment:
seitlicher Anschluss links u. rechts: an Installationsschacht
Länge: 7.800 mm
Tiefe: 925 mm

Abkofferung 3. Segment:
seitlicher Anschluss links: an Installationsschacht
seitlicher Anschluss rechts: an Stahlbetonwand
Länge: 5.250 mm
Tiefe: 925 mm

Gesamttiefe inkl. Tragkonstruktion: 985 mm (gemessen von Vorderkante Verkleidung bis Vorderkante Stahlbeton-Rückwand)

Höhe von Unterkante Abkofferung bis Unterkante Rohdecke: 1.210 mm

Einbauhöhe Unterkante Abkofferung: 2,20m ü. OK FFB

Ausführungsort: Aula Nordseite, am Pausenverkauf

Montageuntergrund: Stahlbetondecke und Stahlbetonwand

Ausführung gem. Detailplan:
RH_5_ARC_BTA_SR_DT_615-104__V

**4.2.1 Paneelelemente, Typ 1.3**
Echtholzfurnierte Paneele zur Verkleidung der horizontalen und vertikalen Flächen der Abkofferung gemäß Ausführungsbeschreibung Pos. 2.

Einhängeunterkonstruktion sowie Tragkonstruktion in gesonderter Position

Paneele liefern und mittels Einhängekonstruktion montieren.

Erforderliche Arbeitsgerüste, Zugangshilfen sowie Hebemittel sind in den EP einzukalkulieren.
Menge: 36,000 m2

**4.2.2 Einhängeunterkonstruktion**
Einhängeunterkonstruktion für die vorgenannten Paneelelemente sowie die Verkleidung der Installationsschächte gemäß  Ausführungsbeschreibung
Pos. 2 bzw. nach Wahl des AN.

Anzahl, Abstände und Abmessungen der
Profilleisten sowie deren Befestigungen nach statischen Erfordernissen

Infolge bauseitiger Weitwurfdüsenboxen ist die Einhängekonstruktion im Bereich der Boxen zu unterbrechen und durch geeignete Auswechslungen konstruktiv anzupassen.
Die hierfür erforderliche Abstimmung mit dem Lüftungsbauer ist im EP enthalten.

Profilleisten sind flucht- und lotgerecht zu montieren.
Wenn nötig sind die Profilleisten zum Ausgleich von Unebenheiten der Stahl-Tragkonstruktion in nachfolgender Position zu unterfüttern.
Menge: 40,000 m2

**4.2.3 Zulage Nische in Frontseite für Weitwurfdüsenboxen**
Zulage für die Herstellung und konstruktive Integration einer horizontalen Nische im oberen Bereich der Frontseite der Abkofferung zum Einbau bauseitiger Weitwurfdüsenboxen.

aus 19mm Mehrschichtplatte, Sichtseite schwarz gestrichen

Nischenlänge entspricht die Länge der Abkofferung abzüglich beidseitig jeweils 100 mm Randabstand.

Abkofferung 1. Segment:
Nischenlänge: 3.600 mm
Nischenhöhe: 310 mm
Nischentiefe: 90 mm

Abkofferung 2. Segment:
Nischenlänge: 7.600 mm
Nischenhöhe: 310 mm
Nischentiefe: 90 mm

Abkofferung 3. Segment:
Nischenlänge: 5.050 mm
Nischenhöhe: 310 mm
Nischentiefe: 90 mm

einschl. 10 Aussparungen (BxH ca.850 x 250 mm) für den Einbau der Weitwurfdüsenboxen,

einschl. Mehraufwand für die Montage von zusätzlichem UK- Material sowie das konstruktive Anpassen der Einhängekonstruktion.

Die exakten Abmessungen sowie Position und Anzahl der Aussparungen sind gem. Vorgaben des auszuführenden  Lüftungsbauers festzulegen.
Die hierfür erforderliche Abstimmung ist im EP enthalten.
Menge: 5,000 m2

**4.2.4 Zulage Aussparung, rechteckig, in Unterseite für Abluftauslass**
Zulage für den Ausschnitt, rechteckig in Unterseite der Abkofferung für den Einbau eines Abluftauslasses

Ausschnittlänge entspricht die Länge der Abkofferung abzüglich beidseitig jeweils 100 mm Randabstand

Abkofferung 1. Segment:
Ausschnittlänge: 3.600 mm
Ausschnitttiefe: 90 mm

Abkofferung 2. Segment:
Ausschnittlänge: 7.600 mm
Ausschnitttiefe: 90 mm

Abkofferung 3. Segment:
Ausschnittlänge: 5.050 mm
Ausschnitttiefe: 90 mm

Die exakten Abmessungen sowie Position der Aussparung sind gem. Vorgaben des auszuführenden Lüftungsbauers festzulegen.
Die hierfür erforderliche Abstimmung ist im EP enthalten.
Menge: 1,500 m2

**4.2.5 Stahl-Tragkonstruktion, RRO 70x50x2 mm**
Tragkonstruktion der Paneele und Einhängeunterkonstruktion gemäß Vorpositionen, ausgeführt als Rahmenkonstruktion aus verzinkten Stahlhohlprofilen gemäß Ausführungsbeschreibung Pos. 2.

Abmessung gem. Einbausituation

Anzahl und Maße der Hohlprofile sowie deren Befestigung sind nach statischen Erfordernissen zu bemessen und auszuführen.
Als Kalkulationsgrundlage kann ein Rechteckrohr
70x50x2,0 mm angesetzt werden.

Abrechnung nach laufenden Metern der eingebauten Stahlhohlprofile zzgl. Montageprofile bzw. Kopfplatten und Befestigungen.

Die Abstände sind unter Berücksichtigung bauseitiger Weitwurfdüsenboxen für die Zuluft festzulegen. Die hierfür erforderliche Abstimmung mit dem Lüftungsbauer ist im EP enthalten.

Profile sind flucht- und lotgerecht zu montieren.
Menge: 53,000 m

**4.2.6 Verkleidung, Installationsschacht**
Echtholzfurnierte Paneele zur Verkleidung der Frontseite der zwei bauseitigen Installationsschächte auf gleicher Höhe wie die angrenzenden Abkofferungen,

gemäß Einbausituation und Ausführungsbeschreibung
Pos. 2.

Breite: 1.630 mm
Höhe: 1.210 mm

Einhängeunterkonstruktion in gesonderter Position.

Paneele liefern und mittels Einhängekonstruktion montieren.

Sämtliche erforderlichen Hilfsmittel, um die jeweils erforderliche Arbeitshöhe zu erreichen, sind im EP enthalten.
Menge: 4,000 m2

**4.2.7 Ausschnitt rund ca. 100 mm, Spotlight**
Ausschnitt, rund in Unterseite der Abkofferung für den Einbau eines Spotlights
Durchmesser bis 100 mm,
einschl. durchfädeln der bauseits verlegten Kabelleitungen

einschl. exakt kreisbogenförmigen Rand
Bohrungen sind ausrissfrei auszuführen.
Menge: 10,000 Stk

#### Abschnitt 4.3 Verkleidung Abkofferung, Aufbau Typ 1.3, 1.235 mm Tiefe

*Hinweis: Einbausituation/ Befestigungsgrund/ Konstruktionsbeschreibung*
Verkleidung von vier angereihten Deckenkoffer gleicher Tiefe mit Anschluss oben an die Stahlbetondecke sowie rückseitig an eine Stahlbeton- bzw. Trockenbauwand.
Zwischen den Abkofferungen befinden sich eine Stahlbeton-Trennwand und Installationsschächte in Trockenbauweise, ebenfalls in gleicher Tiefe jedoch unterschiedlich breit. Die Frontseiten der Trennwand und Schächte erhalten die gleiche Verkleidung wie die Abkofferungen und sind frontbündig auszuführen.

Abkofferung 1. Segment:
seitlicher Anschluss links u. rechts: an Stahlbetonwand
oberer Anschluss: an Stahlbetondecke
hinterer Anschluss: anStahlbetonwand

Länge: 2.250 mm
Tiefe: 1.235 mm

Abkofferung 2. Segment:
seitlicher Anschluss links: an Stahlbetonwand
seitlicher Anschluss rechts: an Installationsschacht
oberer Anschluss: an Stahlbetondecke
hinterer Anschluss: anTrockenbauwand

Länge: 2.580 mm
Tiefe: 1.235 mm

Abkofferung 3. Segment:
seitlicher Anschluss links u. rechts: an Installationsschacht
oberer Anschluss: an Stahlbetondecke
hinterer Anschluss: anTrockenbauwand/ Holztürrahmen

Länge: 4.680 mm
Tiefe: 1.235 mm

Abkofferung 4. Segment:
seitlicher Anschluss links u. rechts: an Installationsschacht
oberer Anschluss: an Stahlbetondecke
hinterer Anschluss: anTrockenbauwand inkl. Vorsatzschale in Innenecke

Länge: 4.700 mm
Tiefe: 1.235 mm

Gesamttiefe inkl. Tragkonstruktion: bis 1.300 mm (gemessen von Vorderkante Verkleidung bis Rückwand)

Höhe von Unterkante Abkofferung bis Unterkante Rohdecke: 1.150 mm

Einbauhöhe Unterkante Abkofferung: 2,20m ü. OK FFB

Ausführungsort: Aula Südseite, am Mehrzweckraum

Ausführung gem. Detailpläne:
RH_5_ARC_BTA_SR_DT_615-111__V
RH_5_ARC_BTA_SR_DT_615-117__V

**4.3.1 Paneelelemente, Typ 1.3**
Echtholzfurnierten Paneelen zur Verkleidung der horizontalen und vertikalen Flächen der Abkofferung
gem. Einbausituation sowie Ausführungsbeschreibung Pos. 2.

Einhängeunterkonstruktion sowie Tragkonstruktion in gesonderter Position

Paneele liefern und mittels Einhängekonstruktion montieren.

Erforderliche Arbeitsgerüste, Zugangshilfen sowie Hebemittel sind in den EP einzukalkulieren.
Menge: 33,000 m2

**4.3.2 Einhängeunterkonstruktion**
Einhängeunterkonstruktion für die vorgenannten Paneelelemente gem. Ausführungsbeschreibung Pos. 2. bzw. nach Wahl des AN

Anzahl, Abstände und Abmessungen der
Profilleisten sowie deren Befestigungen nach statischen Erfordernissen

Infolge bauseitiger Weitwurfdüsenboxen ist die Einhängekonstruktion im Bereich der Boxen zu unterbrechen und durch geeignete Auswechslungen konstruktiv anzupassen.
Die hierfür erforderliche Abstimmung mit dem Lüftungsbauer ist im EP enthalten.

Profilleisten sind flucht- und lotgerecht zu montieren.
Wenn nötig sind die Profilleisten zum Ausgleich von Unebenheiten der Stahl-Tragkonstruktion in nachfolgender Position zu unterfüttern.
Menge: 41,000 m2

**4.3.3 Zulage Nische in Frontseite für Weitwurfdüsenboxen**
Zulage für die Herstellung und konstruktive Integration einer horizontalen Nische im oberen Bereich der Frontseite der Abkofferung zum Einbau bauseitiger Weitwurfdüsenboxen.

aus 19mm Mehrschichtplatte, Sichtseite schwarz gestrichen

Nischenlänge entspricht die Länge der Abkofferung abzüglich beidseitig jeweils 100 mm Randabstand.

Abkofferung 1. Segment:
Nischenlänge: 2.050 mm
Nischenhöhe: 310 mm
Nischentiefe: 90 mm

Abkofferung 2. Segment:
Nischenlänge: 2.380 mm
Nischenhöhe: 310 mm
Nischentiefe: 90 mm

Abkofferung 3. Segment:
Nischenlänge: 4.480 mm
Nischenhöhe: 310 mm
Nischentiefe: 90 mm

Abkofferung 4. Segment:
Nischenlänge: 4.500 mm
Nischenhöhe: 310 mm
Nischentiefe: 90 mm

einschl. 10 Aussparungen (BxH ca.850 x 250 mm) für den Einbau der Weitwurfdüsenboxen,

einschl. Mehraufwand für die Montage von zusätzlichem UK- Material sowie das konstruktive Anpassen der Einhängekonstruktion.

Die exakten Abmessungen sowie Position und Anzahl der Aussparungen sind gem. Vorgaben des auszuführenden  Lüftungsbauers festzulegen.
Die hierfür erforderliche Abstimmung ist im EP enthalten.
Menge: 4,500 m2

**4.3.4 Zulage Aussparung, rechteckig, in Unterseite für Abluftauslass**
Zulage für den Ausschnitt, rechteckig in Unterseite der Abkofferung für den Einbau eines Abluftauslasses

Ausschnittlänge entspricht die Länge der Abkofferung abzüglich beidseitig jeweils 100 mm Randabstand

Abkofferung 1. Segment:
Ausschnittlänge: 2.050 mm
Ausschnitttiefe: 90 mm

Abkofferung 2. Segment:
Ausschnittlänge: 2.380 mm
Ausschnitttiefe: 90 mm

Abkofferung 3. Segment:
Ausschnittlänge: 4.480 mm
Ausschnitttiefe: 90 mm

Abkofferung 4. Segment:
Nischenlänge: 4.500 mm
Ausschnitttiefe: 90 mm

Die exakten Abmessungen sowie Position der Aussparung sind gem. Vorgaben des auszuführenden Lüftungsbauers festzulegen.
Die hierfür erforderliche Abstimmung ist im EP enthalten.
Menge: 1,200 m2

**4.3.5 Zulage Anpassung Abkofferung für TB-Vorsatzschale**
*** Pauschalposition
Zulage für die Anpassung der Unterseite der 4. Abkofferung infolge einer bauseitigen TB-Vorsatzschale an der Rückwand

Abmessungen der Vorsatzschale:
Breite: 1.500 mm
Tiefe: 640 mm
Menge: 1,000 psch

**4.3.6 Stahl-Tragkonstruktion, RRO 70x50x2 mm**
Tragkonstruktion der Paneele und Einhängeunterkonstruktion gemäß Vorpositionen, ausgeführt als Rahmenkonstruktion aus verzinkten Stahlhohlprofilen gemäß Ausführungsbeschreibung Pos. 2.

Abmessung gem. Einbausituation

Anzahl und Maße der Hohlprofile sowie deren Befestigung sind nach statischen Erfordernissen zu bemessen und auszuführen.
Als Kalkulationsgrundlage kann ein Rechteckrohr
70x50x2,0 mm angesetzt werden.

Abrechnung nach laufenden Metern der eingebauten Stahlhohlprofile zzgl. Montageprofile bzw. Kopfplatten und Befestigungen.

Die Abstände sind unter Berücksichtigung bauseitiger Weitwurfdüsenboxen für die Zuluft festzulegen. Die hierfür erforderliche Abstimmung mit dem Lüftungsbauer ist im EP enthalten.

Profile sind flucht- und lotgerecht zu montieren.
Menge: 65,000 m

**4.3.7 Verkleidung, Installationsschacht / Trennwand**
Echtholzfurnierte Paneele zur Verkleidung der Frontseite der drei bauseitigen Installationsschächte sowie Stb-Trennwand auf gleicher Höhe wie die angrenzenden Abkofferungen,

gemäß Einbausituation und Ausführungsbeschreibung
Pos. 2.

Breite der Verkleidung an Trennwand: 370 mm
Breite der Verkleidung am 1. Installationsschacht:
1.900 mm
Breite der Verkleidung am 2. Installationsschacht:
1.960 mm
Breite der Verkleidung am 3. Installationsschacht:
2.400 mm

Höhe: 1.150 mm

Einhängeunterkonstruktion in gesonderter Position.

Paneele liefern und mittels Einhängekonstruktion montieren.

Sämtliche erforderlichen Hilfsmittel, um die jeweils erforderliche Arbeitshöhe zu erreichen, sind im EP enthalten.
Menge: 8,000 m2

**4.3.8 Ausschnitt rund ca. 100 mm, Spotlight**
Ausschnitt, rund in Unterseite der Abkofferung für den Einbau eines Spotlights
Durchmesser bis 100 mm,
einschl. durchfädeln der bauseits verlegten Kabelleitungen

einschl. exakt kreisbogenförmigen Rand
Bohrungen sind ausrissfrei auszuführen.
Menge: 10,000 Stk

#### Abschnitt 4.4 Verkleidung Abkofferung, Aufbau Typ 1.3, 2.110 mm Tiefe

*Hinweis: Einbausituation/ Befestigungsgrund/ Konstruktionsbeschreibung*
Verkleidung von zwei Deckenkoffern an Windfängen mit Anschluss oben an die Stahlbetondecke und rückseitig an eine Pfosten-Riegel Fassadenkonstruktion.

Abkofferung Windfang West:
seitlicher Anschluss links:
an TB-Installationsschacht sowie Stb-Trennwand
seitlicher Anschluss rechts: an Stahlbetonwand

Länge: 9.100 mm
Tiefe: bis 2.110 mm

Abkofferung Windfang Süd:
seitlicher Anschluss links: an TB-Installationsschacht
seitlicher Anschluss rechts: an Stahlbetonwand

Länge: 10.050 mm
Tiefe: bis 2.200 mm

Höhe von Unterkante Abkofferung bis Unterkante Rohdecke: 660 mm
Einbauhöhe Unterkante Abkofferung: 2,65m ü. OK FFB

Ausführungsort: Windfang West und Windfang Süd an Aula

Ausführung gem. Detailplan:
RH_5_ARC_BTA_TB_DT_608-108_00_F

**4.4.1 Paneelelemente, Typ 1.3**
Echtholzfurnierte Paneele zur Verkleidung der horizontalen und vertikalen Flächen der Abkofferung
gem. Einbausituation sowie Ausführungsbeschreibung Pos. 2.

Einhängeunterkonstruktion sowie Tragkonstruktion in gesonderter Position

Paneele liefern und mittels Einhängekonstruktion montieren.

Erforderliche Arbeitsgerüste, Zugangshilfen sowie Hebemittel sind in den EP einzukalkulieren.
Menge: 55,000 m2

**4.4.2 Einhängeunterkonstruktion**
Einhängeunterkonstruktion für die vorgenannten Paneelelemente gem. Ausführungsbeschreibung Pos. 2. bzw. nach Wahl des AN

Anzahl, Abstände und Abmessungen der
Profilleisten sowie deren Befestigungen nach statischen Erfordernissen

Infolge bauseitiger Weitwurfdüsenboxen ist die Einhängekonstruktion im Bereich der Boxen zu unterbrechen und durch geeignete Auswechslungen konstruktiv anzupassen.
Die hierfür erforderliche Abstimmung mit dem Lüftungsbauer ist im EP enthalten.

Profilleisten sind flucht- und lotgerecht zu montieren.
Wenn nötig sind die Profilleisten zum Ausgleich von Unebenheiten der Stahl-Tragkonstruktion in nachfolgender Position zu unterfüttern.
Menge: 55,000 m2

**4.4.3 Zulage Nische in Frontseite für Weitwurfdüsenboxen**
Zulage für die Herstellung und konstruktive Integration einer horizontalen Nische im oberen Bereich der Frontseite der Abkofferung zum Einbau bauseitiger Weitwurfdüsenboxen.

aus 19mm Mehrschichtplatte, Sichtseite schwarz gestrichen

Nischenlänge entspricht die Länge der Abkofferung abzüglich beidseitig jeweils 100 mm Randabstand.

Abkofferung Windfang West:
Nischenlänge: 8.900 mm
Nischenhöhe: 310 mm
Nischentiefe: 90 mm

Abkofferung Windfang Süd:
Nischenlänge: 9.850 mm
Nischenhöhe: 310 mm
Nischentiefe: 90 mm

einschl. je Nische 5 Aussparungen (BxH ca.850 x 250 mm) für den Einbau der Weitwurfdüsenboxen

einschl. Mehraufwand für die Montage von zusätzlichem UK- Material sowie das konstruktive Anpassen der Einhängekonstruktion

Die exakten Abmessungen sowie Position und Anzahl der Aussparungen sind gem. Vorgaben des auszuführenden  Lüftungsbauers festzulegen.
Die hierfür erforderliche Abstimmung ist im EP enthalten.
Menge: 6,000 m2

**4.4.4 Zulage Aussparung, rechteckig, in Unterseite für Abluftauslass**
Zulage für den Ausschnitt, rechteckig in Unterseite der Abkofferung für den Einbau eines Abluftauslasses

Ausschnittlänge entspricht die Länge der Abkofferung abzüglich beidseitig jeweils 100 mm Randabstand

Abkofferung Windfang West:
Ausschnittlänge: 8.900 mm
Ausschnitttiefe: 90 mm

Abkofferung Windfang Süd:
Ausschnittlänge: 9.850 mm
Ausschnitttiefe: 90 mm

Die exakten Abmessungen sowie Position der Aussparung sind gem. Vorgaben des auszuführenden Lüftungsbauers festzulegen.
Die hierfür erforderliche Abstimmung ist im EP enthalten.
Menge: 2,000 m2

**4.4.5 Stahl-Tragkonstruktion, RRO 70x50x2 mm**
Tragkonstruktion der Paneele und Einhängeunterkonstruktion gemäß Vorpositionen, ausgeführt als Rahmenkonstruktion aus verzinkten Stahlhohlprofilen gemäß Ausführungsbeschreibung Pos. 2.
Aufgrund des rückseitigen Anschlüss des Deckenkoffers an eine Pfosten-Riegel Fassadenkonstruktionist die Tragkonstruktion als U-förmiger Rahmen mit vorderen und hinteren Anschlüssen an die Stahlbetondecke auszuführen.

Tiefe der Tragkonstruktion gem. Gesamttiefe (gemessen von Vorderkante Verkleidung bis Vorderkante Fassaden-Riegel):
        - Abkofferung Windfang West: bis 2.110 mm
        - Abkofferung Windfang Süd: bis 2.200 mm

Höhe der Tragkonstruktion gem. Gesamthöhe (gemessen von Unterkante Abkofferung bis Unterkante Rohdecke):
        - Abkofferung Windfang West: 660 mm
        - Abkofferung Windfang Süd: 660 mm

Anzahl und Maße der Hohlprofile sowie deren Befestigung sind nach statischen Erfordernissen zu bemessen und auszuführen.
Als Kalkulationsgrundlage kann ein Rechteckrohr
70x50x2,0 mm angesetzt werden.

‑
Abrechnung nach laufenden Metern der eingebauten Stahlhohlprofile zzgl. Montageprofile bzw. Kopfplatten und Befestigungen.
.

Die Abstände sind unter Berücksichtigung bauseitiger Weitwurfdüsenboxen für die Zuluft festzulegen. Die hierfür erforderliche Abstimmung mit dem Lüftungsbauer ist im EP enthalten.

Profile sind flucht- und lotgerecht zu montieren.
Menge: 98,000 m

**4.4.6 Ausschnitt rund ca. 68 mm techn. Einbauten**
Ausschnitt, rund in Deckenbekleidung / Unterdecke
für 68 mm Unterputzdose
für Rettungszeichenleuchten

einschl. exakt kreisbogenförmigen Deckenrand
einschließlich durchfädeln der bauseits verlegten Kabelleitungen

Bohrungen sind ausrissfrei auszuführen.
Menge: 6,000 Stk

**4.4.7 Ausschnitt rund ca. 100 mm, Spotlight**
Ausschnitt, rund in Unterseite der Abkofferung für den Einbau eines Spotlights
Durchmesser bis 100 mm,
einschl. durchfädeln der bauseits verlegten Kabelleitungen

einschl. exakt kreisbogenförmigen Rand
Bohrungen sind ausrissfrei auszuführen.
Menge: 12,000 Stk

#### Abschnitt 4.5 Verkleidung Wände, Aula EG

*Hinweis: Einbausituation/ Befestigungsgrund/ Konstruktionsbeschreibung*
Verkleidung von raumhohen Wänden sowie Wandflächen unterhalb vorbenannten Abkofferungen.

Höhe: von 2.200 bis 3.300 mm

Montagegrund: Trockenbau- und Stahlbetonwände

Ausführungsort: Aula EG

Ausführung gem. Plan:
RH_5_ARC_BTX_AD_EG_563-200_01 - IA_V

**4.5.1 Paneelelemente**
Echtholzfurnierte Paneele zur Verkleidung der horizontalen und vertikalen Flächen der Wände
gem. Einbausituation sowie Ausführungsbeschreibung Pos. 2.

Einhängeunterkonstruktion sowie Unterkonstruktion in gesonderter Position

Paneele liefern und mittels Einhängekonstruktion montieren.

Das Fugenbild sowie die Platteneinteilung je Wandabschnitt sind unter Berücksichtigung der Plattenbreite und -höhe im Zuge der Werk- und Montageplanung mit dem Architekten abzustimmen.

Erforderliche Arbeitsgerüste, Zugangshilfen sowie Hebemittel sind in den EP einzukalkulieren.
Menge: 330,000 m2

**4.5.2 Einhängeunterkonstruktion 190 mm, Stb. Rückwand, 2.650 mm**
Herstellung und Montage einer Einhängeunterkonstruktion / Kanthölzer zur Erreichung der erf. Aufbautiefe sowie zum Ausgleich von Maßtoleranzen für die vorgenannten Paneelelemente gem. Ausführungsbeschreibung Pos. 2. bzw. nach Wahl des AN mit

Aufbautiefe: 190 mm (einschl. Paneelelemente)
Höhe: bis 2.650 mm

Montagegrund: Stahlbetonwand

Einschl. Ausfüllen der Gefache mit Dämmplatten gem.
Ausführungsbeschreibung Pos. 2

Anzahl, Abstände und Abmessungen der
Profilleisten / Kanthölzer sowie deren Befestigungen sind entsprechend den statischen Erfordernissen zu bemessen und auszuführen

Profilleisten / Kanthölzer sind flucht- und lotgerecht zu montieren.
Menge: 6,000 m2

**4.5.3 Einhängeunterkonstruktion 190 mm, Stb. Rückwand, 3.300 mm**
Herstellung und Montage einer Einhängeunterkonstruktion / Kanthölzer zur Erreichung der erf. Aufbautiefe sowie zum Ausgleich von Maßtoleranzen für die vorgenannten Paneelelemente gem. Ausführungsbeschreibung Pos. 2. bzw. nach Wahl des AN mit

Aufbautiefe: 190 mm (einschl. Paneelelemente)
Höhe: bis 3.300 mm

Montagegrund: Stahlbetonwand

Einschl. Ausfüllen der Gefache mit Dämmplatten gem.
Ausführungsbeschreibung Pos. 2

Anzahl, Abstände und Abmessungen der
Profilleisten / Kanthölzer sowie deren Befestigungen sind entsprechend den statischen Erfordernissen zu bemessen und auszuführen

Profilleisten / Kanthölzer sind flucht- und lotgerecht zu montieren.
Menge: 72,000 m2

**4.5.4 Zulage UK-Auswechslungen Leitungsführung**
Zulage zur Vorposition für die konstruktive Anpassung der Unterkonstruktion im Bereich bauseitiger Leitungsführungen.

Die Unterkonstruktion ist im Bereich der Leitungsführungen entsprechend anzupassen und durch geeignete Auswechslungen zu ergänzen.

Breite der Leitungen: von 100 bis 200 mm
Menge: 2,000 m2

**4.5.5 Einhängeunterkonstruktion 185 mm, Stb. Rückwand, 2.200 mm**
Herstellung und Montage einer Einhängeunterkonstruktion / Kanthölzer zur Erreichung der erf. Aufbautiefe sowie zum Ausgleich von Maßtoleranzen für die vorgenannten Paneelelemente gem. Ausführungsbeschreibung Pos. 2. bzw. nach Wahl des AN mit

Aufbautiefe: 185 mm (einschl. Paneelelemente)
Höhe: 2.200 mm

Montagegrund: Stahlbetonwand

Einschl. Ausfüllen der Gefache mit Dämmplatten gem.
Ausführungsbeschreibung Pos. 2

Anzahl, Abstände und Abmessungen der
Profilleisten / Kanthölzer sowie deren Befestigungen sind entsprechend den statischen Erfordernissen zu bemessen und auszuführen

Profilleisten / Kanthölzer sind flucht- und lotgerecht zu montieren.

Ausführungsort: südliche Wand
Menge: 14,000 m2

**4.5.6 Einhängeunterkonstruktion 140 mm, Stb. Rückwand, 3.300 mm**
Herstellung und Montage einer Einhängeunterkonstruktion / Kanthölzer zur Erreichung der erf. Aufbautiefe sowie zum Ausgleich von Maßtoleranzen für die vorgenannten Paneelelemente gem. Ausführungsbeschreibung Pos. 2. bzw. nach Wahl des AN mit

Aufbautiefe: 140 mm (einschl. Paneelelemente)
Höhe: bis 3.300 mm

Montagegrund: Stahlbetonwand

Einschl. Ausfüllen der Gefache mit Dämmplatten gem.
Ausführungsbeschreibung Pos. 2

Anzahl, Abstände und Abmessungen der
Profilleisten / Kanthölzer sowie deren Befestigungen sind entsprechend den statischen Erfordernissen zu bemessen und auszuführen

Profilleisten / Kanthölzer sind flucht- und lotgerecht zu montieren.

Ausführungsort:
Westseite der Aula an Trennwand gegenüber Garderobe A E02
Menge: 23,000 m2

**4.5.7 Zulage UK-Auswechslungen Leitungsführung**
Zulage zur Vorposition für die konstruktive Anpassung der Unterkonstruktion im Bereich bauseitiger Leitungsführungen.

Die Unterkonstruktion ist im Bereich der Leitungsführungen entsprechend anzupassen und durch geeignete Auswechslungen zu ergänzen.

Breite der Leitungen: von 100 bis 200 mm
Menge: 1,000 m2

**4.5.8 Einhängeunterkonstruktion 60 mm, Stb. Rückwand, 2.200 mm**
Herstellung und Montage einer Einhängeunterkonstruktion / Kanthölzer zur Erreichung der erf. Aufbautiefe sowie zum Ausgleich von Maßtoleranzen für die vorgenannten Paneelelemente gem. Ausführungsbeschreibung Pos. 2. bzw. nach Wahl des AN mit

Aufbautiefe: 60 mm (einschl. Paneelelemente)
Höhe: 2.200 mm

Montagegrund: Stahlbetonwand

Einschl. Ausfüllen der Gefache mit Dämmplatten gem.
Ausführungsbeschreibung Pos. 2

Anzahl, Abstände und Abmessungen der
Profilleisten / Kanthölzer sowie deren Befestigungen sind entsprechend den statischen Erfordernissen zu bemessen und auszuführen

Profilleisten / Kanthölzer sind flucht- und lotgerecht zu montieren.
Menge: 43,000 m2

**4.5.9 Zulage UK-Auswechslungen Leitungsführung**
Zulage zur Vorposition für die konstruktive Anpassung der Unterkonstruktion im Bereich bauseitiger Leitungsführungen.

Die Unterkonstruktion ist im Bereich der Leitungsführungen entsprechend anzupassen und durch geeignete Auswechslungen zu ergänzen.

Breite der Leitungen: von 100 bis 200 mm
Menge: 3,000 m2

**4.5.10 Einhängeunterkonstruktion 60 mm, Stb. Rückwand, 3.300 mm**
Herstellung und Montage einer Einhängeunterkonstruktion / Kanthölzer zur Erreichung der erf. Aufbautiefe sowie zum Ausgleich von Maßtoleranzen für die vorgenannten Paneelelemente gem. Ausführungsbeschreibung Pos. 2. bzw. nach Wahl des AN mit

Aufbautiefe: 60 mm (einschl. Paneelelemente)
Höhe: bis 3.300 mm

Montagegrund: Stahlbetonwand

Einschl. Ausfüllen der Gefache mit Dämmplatten gem.
Ausführungsbeschreibung Pos. 2

Anzahl, Abstände und Abmessungen der
Profilleisten / Kanthölzer sowie deren Befestigungen sind entsprechend den statischen Erfordernissen zu bemessen und auszuführen

Profilleisten / Kanthölzer sind flucht- und lotgerecht zu montieren.
Menge: 66,000 m2

**4.5.11 Einhängeunterkonstruktion 185 mm, TB Rückwand, 2.200 mm**
Herstellung und Montage einer Einhängeunterkonstruktion / Kanthölzer zur Erreichung der erf. Aufbautiefe sowie zum Ausgleich von Maßtoleranzen für die vorgenannten Paneelelemente gem. Ausführungsbeschreibung Pos. 2. bzw. nach Wahl des AN mit

Aufbautiefe: 185 mm (einschl. Paneelelemente)
Höhe: 2.200 mm

Montagegrund: Trockenbauwand

Einschl. Ausfüllen der Gefache mit Dämmplatten gem.
Ausführungsbeschreibung Pos. 2

Anzahl, Abstände und Abmessungen der
Profilleisten / Kanthölzer sowie deren Befestigungen sind entsprechend den statischen Erfordernissen zu bemessen und auszuführen

Profilleisten / Kanthölzer sind flucht- und lotgerecht zu montieren.

Ausführungsort: südliche Wand
Menge: 7,000 m2

**4.5.12 Einhängeunterkonstruktion 100 mm, TB Rückwand, 2.200 mm**
Herstellung und Montage einer Einhängeunterkonstruktion / Kanthölzer zur Erreichung der erf. Aufbautiefe sowie zum Ausgleich von Maßtoleranzen für die vorgenannten Paneelelemente gem. Ausführungsbeschreibung Pos. 2. bzw. nach Wahl des AN mit

Aufbautiefe: 100 mm (einschl. Paneelelemente)
Höhe: 2.200 mm

Montagegrund: Trockenbauwand

Einschl. Ausfüllen der Gefache mit Dämmplatten gem.
Ausführungsbeschreibung Pos. 2

Anzahl, Abstände und Abmessungen der
Profilleisten / Kanthölzer sowie deren Befestigungen sind entsprechend den statischen Erfordernissen zu bemessen und auszuführen

Profilleisten / Kanthölzer sind flucht- und lotgerecht zu montieren.
Menge: 21,000 m2

**4.5.13 Zulage UK-Auswechslungen Leitungsführung**
Zulage zur Vorposition für die konstruktive Anpassung der Unterkonstruktion im Bereich bauseitiger Leitungsführungen.

Die Unterkonstruktion ist im Bereich der Leitungsführungen entsprechend anzupassen und durch geeignete Auswechslungen zu ergänzen.

Breite der Leitungen: von 100 bis 200 mm
Menge: 3,000 m2

**4.5.14 Einhängeunterkonstruktion 60 mm, TB Rückwand, 2.200 mm**
Herstellung und Montage einer Einhängeunterkonstruktion / Kanthölzer zur Erreichung der erf. Aufbautiefe sowie zum Ausgleich von Maßtoleranzen für die vorgenannten Paneelelemente gem. Ausführungsbeschreibung Pos. 2. bzw. nach Wahl des AN mit

Aufbautiefe: 60 mm (einschl. Paneelelemente)
Höhe: 2.200 mm

Montagegrund: Trockenbauwand

Einschl. Ausfüllen der Gefache mit Dämmplatten gem.
Ausführungsbeschreibung Pos. 2

Anzahl, Abstände und Abmessungen der
Profilleisten / Kanthölzer sowie deren Befestigungen sind entsprechend den statischen Erfordernissen zu bemessen und auszuführen

Profilleisten / Kanthölzer sind flucht- und lotgerecht zu montieren.
Menge: 34,000 m2

**4.5.15 Zulage UK-Auswechslungen Leitungsführung**
Zulage zur Vorposition für die konstruktive Anpassung der Unterkonstruktion im Bereich bauseitiger Leitungsführungen.

Die Unterkonstruktion ist im Bereich der Leitungsführungen entsprechend anzupassen und durch geeignete Auswechslungen zu ergänzen.

Breite der Leitungen: von 100 bis 200 mm
Menge: 3,000 m2

**4.5.16 Einhängeunterkonstruktion 60 mm, TB Rückwand, 2.650 mm**
Herstellung und Montage einer Einhängeunterkonstruktion / Kanthölzer zur Erreichung der erf. Aufbautiefe sowie zum Ausgleich von Maßtoleranzen für die vorgenannten Paneelelemente gem. Ausführungsbeschreibung Pos. 2. bzw. nach Wahl des AN mit

Aufbautiefe: 60 mm (einschl. Paneelelemente)
Höhe: 2.650 mm

Montagegrund: Trockenbauwand

Einschl. Ausfüllen der Gefache mit Dämmplatten gem.
Ausführungsbeschreibung Pos. 2

Anzahl, Abstände und Abmessungen der
Profilleisten / Kanthölzer sowie deren Befestigungen sind entsprechend den statischen Erfordernissen zu bemessen und auszuführen

Profilleisten / Kanthölzer sind flucht- und lotgerecht zu montieren.
Menge: 12,000 m2

**4.5.17 Einhängeunterkonstruktion 60 mm, TB Rückwand, 3.300 mm**
Herstellung und Montage einer Einhängeunterkonstruktion / Kanthölzer zur Erreichung der erf. Aufbautiefe sowie zum Ausgleich von Maßtoleranzen für die vorgenannten Paneelelemente gem. Ausführungsbeschreibung Pos. 2. bzw. nach Wahl des AN mit

Aufbautiefe: 60 mm (einschl. Paneelelemente)
Höhe: 3.300 mm

Montagegrund: Trockenbauwand

Einschl. Ausfüllen der Gefache mit Dämmplatten gem.
Ausführungsbeschreibung Pos. 2

Anzahl, Abstände und Abmessungen der
Profilleisten / Kanthölzer sowie deren Befestigungen sind entsprechend den statischen Erfordernissen zu bemessen und auszuführen

Profilleisten / Kanthölzer sind flucht- und lotgerecht zu montieren.
Menge: 32,000 m2

**4.5.18 Tragkonstruktion, freistehende Wand am Windfang**
Herstellung einer freistehenden, vorgesetzten Wand-Tragkonstruktion vor einer Stahlbeton-Rückwand

Höhe: bis 2.650 mm
Breite: 2.200 mm

oberer Anschluss an Unterseite Abkofferung gem. Titel "Verkleidung Abkofferung, Aufbau Typ 1.3, 2.110 mm Tiefe"
Unterer Anschluss an Stahlbeton-Rohfußboden
Seitlicher Anschluss links an Trockenbauwand u. rechts an Stahlbetonwand.

Ausführung als nicht tragende Innenwand in Holzständerbauweise. Konstruktion aus Konstruktionsvollholz (KVH) als Ständerwerk, bestehend aus vertikalen Ständern sowie oberem und unterem Rähm. Ständerquerschnitt ca. 60/100 mm, Achsabstand ≤ 62,5 cm. Anschluss an angrenzende Bauteile kraftschlüssig mittels geeigneter Befestigungsmittel entsprechend Untergrund herstellen.

Einseitige Beplankung der Holzständer mit OSB-Platten, Dicke 15 mm, stumpf gestoßen. Befestigung der Beplankung mit geeigneten Holzschrauben.

inkl. aller erforderlichen Nebenleistungen, Befestigungsmittel, Zuschnitte und Anpassungen.

Ausführungsort:
am Windfang Süd an der Westseite
Menge: 6,000 m2

**4.5.19 Eckausbildung Holzverkleidungen**
Eckausbildung der vorbeschriebenen Holzverkleidungen als passgenaue Anarbeitung mit exakt fluchtenden Fugen.

Fugen mit schwarz beschichteten Passleisten hinterlegt.
Die Passleisten sind rückseitig an den Bekleidungstafeln zu befestigen.

Schattenfugen mit einer Breite von max. 8 mm, Ausführung in Abstimmung mit dem Architekten.

Sämtliche Sichtkanten sind leicht gefast und zusätzlich mit dem gleichen Echtholzfurnier zu belegen.

Ausführung für Innen- und Außenecken.
Menge: 83,000 m

*Hinweis: NISCHENANLAGE VOR INSTALLATIONSRAUM*

*Hinweis: Einbausituation/ Befestigungsgrund/ Konstruktionsbeschreibung*
Ausführung einer Nischenanlage vor einem Installationsraum in der Nordwestecke der Aula aus:

- Nische als Informationstafel,
- Nische zur Einhausung einer Zeitkapsel als zweifach zurückspringende Nische
- 2 Nischen für digitale Medien
- Nische zur Einhausung eines Handfeuerlöschers
- 2 Revisionsöffnungen

Gesamtabmessungen:
Länge × Höhe = 8.215 × 2.200 mm

Die Nischenanlage besteht aus drei konstruktiven Ebenen:

1. Nichttragende Innenwand in Holzständerbauweise mit einseitiger Beplankung aus OSB-Platten
2. Unterkonstruktion der Wandverkleidung aus Einhängeprofilen und Kanthölzern
3. Wandverkleidung aus echtholzfurnierten Paneelen

Befestigungsgrund:
Oberer Anschluss an Unterseite Abkofferung gem. Titel "Verkleidung Abkofferung, Aufbau Typ 1.3, 380 mm Tiefe"
Unterer Anschluss an Stahlbeton-Rohfußboden.
Seitliche Anschlüsse links u. rechts an Stahlbetonwände.

Ausführung gem. Planung:
RH_5_ARC_BTX_AD_EG_563-200_01 - IA_V
RH_5_ARC_BTA_SR_DT_615-116_ _V

**4.5.20 Tragkonstruktion, freistehende Wand vor Installationsraum**
Herstellung einer freistehenden, vorgesetzten Wand-Tragkonstruktion vor einem Installationsraum als Rückwand einer Nischenanlage.

Höhe: bis 2.460 mm
Breite: 8.340 mm

Anschlüsse gemäß vorbeschriebener Einbausituation.

Ausführung als nicht tragende Innenwand in Holzständerbauweise. Konstruktion aus Konstruktionsvollholz (KVH) als Ständerwerk, bestehend aus vertikalen Ständern sowie oberem und unterem Rähm.
Ständerquerschnitt ca. 60/100 mm, Achsabstand ≤ 62,5 cm.
Anschlüsse an angrenzende Bauteile kraftschlüssig mittels geeigneter Befestigungsmittel entsprechend dem jeweiligen Untergrund herstellen.

Einseitige Beplankung der Holzständerkonstruktion mit OSB-Platten, Dicke 15 mm, stumpf gestoßen. Befestigung der Beplankung mittels geeigneter Holzschrauben.

Einschließlich Herstellung folgender Nischen und Öffnungen:

- Nische als Informationstafel,
lichte Breite x Höhe x Tiefe = 1.350 x 2.000 x 115 mm

- Nische zur Einhausung einer Zeitkapsel als innenliegende Nische einer zweifach zurückspringenden Nische
lichte Breite x Höhe x Tiefe = 260 x 560 x 115 mm

- 2 Nischen für digitale Medien, je
lichte Breite x Höhe x Tiefe = 1.350 x 850 x 115 mm
einschl. Bohrungen für bauseitige zweifach Unterputzdose

- Nische zur Einhausung eines Handfeuerlöschers,
lichte Breite x Höhe x Tiefe = 320 x 720 x 205 mm

- 2 Revisionsöffnungen, je
lichte Breite x Höhe = 700 x 600 mm

Die Rückwände der Nischen sind aus 15 mm OSB-Platten herzustellen. Die Holzständer bilden zugleich die seitlichen Begrenzungen der Nischen.

Im Bereich der Nischen und Revi-Öffnungen ist die OSB-Beplankung  auszusparen. Die Tragkonstruktion ist entsprechend der Öffnungen konstruktiv anzupassen und durch geeignete Auswechslungen zu ergänzen.

Position und Abstände der Nischen und Revi-Öffnungen gemäß Planung.

Einschließlich aller erforderlichen Nebenleistungen, Befestigungsmittel, Zuschnitte und Anpassungen.

Ausführung gem. Detailplan:
RH_5_ARC_BTA_SR_DT_615-116__V

Ausführungsort:
Nordseite der Aula an der freistehenden Wandkonstruktion vor Installationsraum I.E0.1
Menge: 21,000 m2

**4.5.21 Einhängeunterkonstruktion 60 mm, freistehende Wand, 2.200 mm**
Herstellung und Montage einer Einhängeunterkonstruktion / Kanthölzer für die Verkleidung der freistehenden Wandkonstruktion aus Vorposition sowie zur Erreichung der erf. Aufbautiefe sowie zum Ausgleich von Maßtoleranzen für die vorgenannten Paneelelemente gem. Ausführungsbeschreibung Pos. 2. bzw. nach Wahl des AN mit

Aufbautiefe: 60 mm (einschl. Paneelelemente)
Höhe: 2.200 mm

Montagegrund: freistehende Wand in Holzständerbauweise aus Vorposition.

Einschl. Ausfüllen des Hohlraums zwischen den vorbeschriebenen OSB-Platten und den Paneelelementen mit Dämmplatten gem. Ausführungsbeschreibung Pos. 2.

Anzahl, Abstände und Abmessungen der
Profilleisten / Kanthölzer sowie deren Befestigungen sind entsprechend den statischen Erfordernissen zu bemessen und auszuführen.

Im Bereich der Nischen und Revi-Öffnungen ist die  Unterkonstruktion entsprechend der Öffnungen konstruktiv anzupassen und durch geeignete Auswechslungen zu ergänzen.
Position und Abstände der Nischen sowie Revi-Öffnungen gemäß Planung.

Die äußere Nische zur Einhausung der Zeitkapsel ist in dieser Ebene auszubilden.
Abmessungen der äußeren Nische:
lichte Breite x Höhe x Tiefe = 1.350 x 850 x 40 mm
Die Lage der äußeren Nische in Bezug auf die innenliegende Nische ist der Planung zu entnehmen.

Profilleisten / Kanthölzer sind flucht- und lotgerecht zu montieren.

Ausführung gem. Detailplan:
RH_5_ARC_BTA_SR_DT_615-116__V
Menge: 19,000 m2

**4.5.22 Zulage Revisionsklappe 70x60cm, freistehende Wand**
Zulage für den Einbauteil der vorgenannten Revisionsklappen mit Einbaurahmen.
Mit umlaufendem Aluminium-Einfasswinkel für Wandausschnitt und Klappendeckel.
Einschließlich Herstellen des Ausschnittes in der Wandverkleidung sowie Bekleidung des Klappendeckels mit Paneelverkleidung analog zur angrenzenden Wandverkleidung und gemäß Ausführungsbeschreibung Pos. 2

Abmessung (B x H): 70 x 60 cm

Die Paneele sind passgenau zuzuschneiden und flucht- und lotgerecht innerhalb des Einfassrahmens zu montieren.
Menge: 2,000 Stk

**4.5.23 Verkleidung, Nischen in freistehender Wand, Holzpaneele**
Auskleidung der folgenden Nischen der freistehenden Wandkonstruktion aus Vorposition mit Paneelelementen:

- Nische als Informationstafel
- Äußere Nische zur Einhausung der Zeitkapsel
- Nischen für digitale Medien
- Nische zur Einhausung eines Handfeuerlöschers

Abmessungen der einzelnen Nischen gem. Vorposition.

Ausführung der Paneelverkleidung analog zur angrenzenden Wandverkleidung und gem. Ausführungsbeschreibung Pos. 2.

Paneele passgenau zuschneiden und flucht- und lotgerecht innerhalb der Nischen anordnen. Befestigung durch vollflächige Verklebung auf der vorhandenen Tragkonstruktion (OSB-Beplankung auf KVH-Ständerwerk) mit geeignetem  Klebstoff.

Einschl. Bohrungen für bauseitige zweifach Unterputzdose in Nischen für digitale Medien.
Menge: 8,500 m2

**4.5.24 Verkleidung, Nischen in freistehender Wand, Kupferblech**
Auskleidung der innenliegenden Nische zur Einhausung der Zeitkapsel in der freistehenden Wandkonstruktion aus Vorposition mit

1 mm Kupferblech, poliert

Abmessungen der Nische gem. Vorposition.

Kupferblech passgenau zuschneiden und flucht- und lotgerecht innerhalb der Nischen anordnen. Befestigung durch vollflächige Verklebung auf der vorhandenen Tragkonstruktion (OSB-Beplankung auf KVH-Ständerwerk) mit geeignetem  Klebstoff.
Menge: 0,500 m2

**4.5.25 Zulage LED-Band**
Zulage  zur Auskleidung der innenliegenden Nische zur Einhausung der Zeitkapsel aus Vorposition.

für die Ausstattung mit einem LED-Band mit folgenden Eigenschaften:
- 120 LEDs/m
- Nennspannung: 24V
- Leistung: 9,6 W/m
- Lichtfarbe: 2.700 K (warmweiß)

einschl. geeignetem 24V Netzteil
einschl. 2m Einspeiseleitung mit Kleingerätestecker und offenem Kabelende zum Direktanschluss,

Montage der Leuchte mittels Einbauprofil, dreiseitig umlaufend in den Innenecken der Nischenwände und der Nischendecke, flächenbündig eingebaut.

Gesamtlänge: 1.380 mm

Einbauprofil aus Aluminium, Oberfläche schwarz, inkl. Streuscheibe und Endkappen geeignet zum Einbau in 19 mm Plattenmaterial.

einschl. Herstellung sämtlicher für die Leuchtenmontage erforderlicher Ausschnitte, Bohrungen und Fräsungen in den Seitenwänden der Nische sowie des passgenauen Zuschnitts der Kupferverkleidung,

einschl. Anschluss an bauseitige Strom-Zuleitung und Inbetriebnahme der Leuchte.
Menge: 1,500 m

**4.5.26 Zulage 10 mm ESG Scheibe**
Zulage für eine transparente Abdeckung der äußeren Nische zur Einhausung der Zeitkapsel aus 10 mm ESG Scheibe, getönt.

Befestigung der Glasscheibe an der Nischenrückwand mittels Glasschraube GSU m. 18 mm Distanzstück Senkkopf ø40 mm, inkl. Glasschutzring in schwarz, Gewinde M10
Anzahl nach statischem Erfordernis.

Die Glasscheibe ist frontbündig zur angrenzenden Wandverkleidung mit umlaufend 8 mm offener Fuge auszuführen.

Abmessungen der äußeren Nische:
lichte Breite x Höhe x Tiefe = 1.350 x 850 x 40 mm
Menge: 1,000 Stk

**4.5.27 1-flügelige Tür für Feuerlöscher in Holzverkleidung bxh 320x720mm**
1-flügelige Tür als vorderer  Abschluss einer Nische bzw. eines Hohlraum zur verdeckten Unterbringung eines Handfeuerlöschers hinter der Wandverkleidung.

Ausführungsort:
Nordseite der Aula an der freistehenden Wandkonstruktion vor Installationsraum I.E0.1

Lage der Tür / Nische gemäß Planung.

Tür-/ Nischenbreite: 320 mm
Tür-/ Nischenhöhe:  720 mm

Ausführung Tür:
– verdeckt liegende Scharniere aus Edelstahl, nicht über die  Oberfläche der Verkleidung hinausstehend
– mit Vierkantschließung
– Türblattoberfläche wie angrenzende Holzverkleidung
– flächenbündig mit der Holzverkleidung
– umlaufende Schattenfuge, gleichmäßig,
  Breite ≤ 8 mm

Lieferung und betriebsfertigem Einbau der Tür, einschließlich aller hierfür erforderlichen Neben- und Anpassungsleistungen

Ausführung gem. Detailplan:
RH_5_ARC_BTA_SR_DT_615-116__V
Menge: 1,000 Stk

*Hinweis: NISCHE ARBEITSSTATION, MEDIENTECHNIK*

**4.5.28 Verkleidung Nische inkl. Blende u. Faltschiebetür**
Lieferung und Montage einer Nischenausbildung für den Einbau einer Workstation für Medientechnik als vorgesetztes Einbauelement vor einer Stahlbetonrückwand.
Die Abkofferung aus Vorposition „Verkleidung Abkofferung, Aufbau Typ 1.3, 1.235 mm Tiefe“, bildet den oberen Abschluss der Nische.

Diese Position besteht aus den nachfolgend beschriebenen Bauteilen:

1. Nischenverkleidung
Verkleidung der oberen, seitlichen und rückwärtigen Innenflächen der Nische mittels Paneelelementen aus echtholzfurnierten Platten, analog zur angrenzenden Wandverkleidung und gemäß Ausführungsbeschreibung Position 2.

Abmessungen Stb.-Nische:
Breite: 2.350 mm
Tiefe: 1.170 mm

Abmessungen der Nische inkl. Verkleidung:
Breite: 2.230 mm
Höhe: 2.000 mm
Tiefe: 1.245 mm (gemessen ab Vorderkante Tür-/Verkleidungsebene bis Rückwand)

Ausführung einschl. erf. Unterkonstruktion zur Befestigung der Verkleidung, angepasst an die örtliche Einbausituation.

Die Rückwand vor den Heizkreisverteilern ist nach Aufmaß vor Ort mit entsprechender Aussparung auszuführen, sodass der Zugang zu den Heizkreisverteilern gewährleistet ist. Eine Verstärkung der Rückwand ist zu berücksichtigen.
Die Lage der Heizkreisverteiler ist den beiliegenden Plänen zu entnehmen.

Material:
Aus Gipsausbauplatten in Weißtanne furniert analog zur angrenzenden Wandverkleidung und gem. Ausführungsbeschreibung Pos. 2

2. Hohlraum mit Blende als Abschluss (Lüftungszone)
Zwischen Nischendecke und Unterseite der Abkofferung ist ein 180 mm hoher Hohlraum auszubilden.

Der Hohlraum ist zur Sicherstellung der Luftzirkulation des in der Abkofferung integrierten Abluftauslasses auszubilden.

Als vorderer Abschluss dieses Hohlraums ist eine durchlaufende, 200 mm hohe Blende vorzusehen.
Die Blende bildet den sichtbaren frontseitigen Abschluss des Hohlraums auf Nischenseite und ist flucht- und frontbündig zur Einbauebene des Deckekoffers bzw. der Wandverkleidung auszubilden.

Die Blende ist durchlaufend über die gesamte Nischenbreite, mit verdeckter Befestigung unterhalb der Abkofferung auszuführen.

In der Blende sind regelmäßig angeordnete rechteckige Lüftungsöffnungen bzw. Schlitzen auszuführen. Als Kalkulationsgrundlage sind Schlitzbreiten von 40 mm anzunehmen. Die endgültige Abmessungen und Anordnung erfolgen in Abstimmung mit dem Lüftungsplaner. Die hierfür erforderliche Koordination ist Bestandteil dieser Position.

Außenkanten der Schlitzöffnungen mit r = 3 mm gerundet.

Zur Montage der Laufschiene der nachfolgend beschriebenen Faltschiebetür ist ein U-förmiges Stahlkantblech im Hohlraum unterhalb vom Deckenkoffer vorzusehen.
Das Stahlkantblech ist zur Sicherstellung der Luftzirkulation mit Lochungen auszuführen. Lochbild und freier Lüftungsquerschnitt sind mit dem Lüftungsplaner abzustimmen. Auch hierfür ist die erforderliche Koordination Bestandteil dieser Position.
Abmessungen und Materialstärken nach statischem Erfordernis.

Material:
Aus Gipsausbauplatten in Weißtanne furniert analog zur angrenzenden Wandverkleidung und gem. Ausführungsbeschreibung Pos. 2

3. Faltschiebetür als vorderer Nischenabschluss
Herstellung und Montage einer abschließbaren Faltschiebetür mit Deckenmontage in Eckaufhängung als frontseitigem Abschluss der Nische, Türen optisch fluchtgerecht zur angrezenden, bauseitiger Wandverkleidung.

Anzahl Türflügel: 4
Türflügeldicke: 35 bis 40 mm
Türflügelbreite: bis 560 mm
Türflügelhöhe: bis 2.000 mm

Material:
- Mittellage aus Röhrenspan
- einschl. beidseitiger, vollflächiger Absperrung
- einschl. Decklage in Holzfurnier, Weißtanne,
  Furnier gem. Ausführungsbeschreibung Pos. 2
- einschl. allen Kanten mit durchgehendem, verdeckten Massivholzanleimer aus Ahorn. Fräsungen zur Aufnahme der Scharnieren sind im EP enthalten.

Gesamtabmessung Faltschiebetür:

Breite: 2.330 mm
Höhe: 1.998 mm

Einschließlich rechteckige Aussparung (BxH: 400 x 50 mm) zur Kabeldurchführung im äußersten Türblatt,
Position gem. Planung

Beschläge:
- verdeckt liegenden Einlassscharnieren aus rostfreiem Edelstahl (Öffnungswinkel 180° – Anschlag DIN links und DIN rechts verwendbar), Anzahl nach Statik und gem. Vorgabe des Beschlagherstellers.
- Magnete zur Türausrichtung in den vertikalen Türkanten eingefräst, Anzahl gem Vorgabe des Beschlagherstellers.
- Lauf- und Führungsschienen in Aluminium silberfarben

Ausführung als gebrauchsfertiger, 4-Teilige Faltschiebeanlage inkl. aller erforderlichen Komponenten für das Führungssystem sowie Anschlüsse.

Ausführungsort: Südseite der Aula geg. Technikraum A2.1
Menge: 1,000 Stk

*Hinweis: FRÄSUNGEN / LUFTSCHLITZEN*

**4.5.29 Zulage 40 mm Fräsung der Verkleidung 580 mm hoch**
Zulage für die Herstellung von rechteckigen, regelmäßig angeordneten Fräsungen, durchlaufend in der obersten Paneelreihe der Wandverkleidung.

Ausführungsorte:
- Westseite der Aula an Trennwand geg. Garderobe A E02
- gesamte Ostseite der Aula

Höhe der Fräsungen: 580 mm
Breite der Fräsungen: 40 mm
Gesamtbreite der gefrästen Wand:
  bis 6.700 mm (Westseite)
  bis 18.230 mm (Ostseite)

Im EP ist auch die Ausbildung von Schlitzöffnungen im Bereich von Abluftöffnungen enthalten.
Vor den Wanddurchbrüchen ist jede zweite Fräsung als Öffnung („Schlitz“) zur Sicherstellung der Luftzirkulation hinter der Verkleidung auszubilden

Westseite: WD 150 / 62 cm
Ostseite: WD 200 / 50 cm

Außenkanten der Fräsungen sowie Schlitzöffnungen
mit r = 3 mm gerundet.

Im Bereich der Fräsungen ist die Unterkonstruktion zu unterbrechen und durch geeignete Auswechslungen konstruktiv anzupassen.

Als Kalkulationsgrundlage sind Fräsungen und Schlitzbreiten von 40 mm anzusetzen. Das endgüldige Maß ist in Abstimmung mit dem Lüftungsplaner festzulegen. Die hierfür erforderliche Koordination ist Bestandteil dieser Position.

Ausführung gem. Detailplan:
RH_5_ARC_BTA_SR_DT_615-110__V
Menge: 14,500 m2

*Hinweis: REVISIONSÖFFNUNGEN / TÜREN*

**4.5.30 1-flügelige Tür für Medientechnik in Holzverkleidung, 260x1770 mm**
Herstellung, Lieferung und Montage von zwei einzelnen,
1-flügeligen Türen, flucht- und lotrecht übereinander angeordnet, als vorderer Abschluss einer Nische bzw. eines Hohlraums zur verdeckten Unterbringung von Medientechnik hinter der Wandverkleidung.

Ausführungsort:
Westseite der Aula an Trennwand geg. Garderobe A E02

Im Bereich der Tür sowie zur Ausbildung der Nische in der Unterkonstruktionsebene ist die Einhängeunterkonstruktion einschl. der Kanthölzer zu unterbrechen und durch geeignete Auswechslungen konstruktiv anzupassen.

Lage der Türen gemäß Planung.

Tür-/ Nischenbreite: 350 mm
Türhöhe: 350 mm
Nischenhöhe: 700 mm

Ausführung Tür:
– verdeckt liegende Scharniere aus Edelstahl, nicht über die  Oberfläche der Verkleidung hinausstehend
– mit Vierkantschließung
– Türblattmaterial und Oberfläche analog zur angrenzenden Holzverkleidung
– flächenbündig mit der Holzverkleidung
– gleichmäßig umlaufende, offene Fuge zur angrenzenden Wandverkleidung, Fugenbreite ≤ 2 mm

Lieferung und betriebsfertigem Einbau der Türen, einschließlich aller hierfür erforderlichen Neben- und Anpassungsleistungen

Die Abrechnung erfolgt je Tür.

Ausführung gem. Detailplan:
RH_5_ARC_BTA_SR_DT_615-110__V
Menge: 2,000 Stk

**4.5.31 Revisionsklappe 70x60cm, TB Rückwand, 60 mm Aufbautiefe**
Lieferung und Montage einer Revisionsklappe einschl. Einbaurahmen in die vorgenannte Wandverkleidung mit 60 mm
Aufbautiefe (einschl. Paneelelemente) vor einer Rückwand in Trockenbauweise.

Mit umlaufendem Aluminium-Einfasswinkel für Wandausschnitt und Klappendeckel.
Einschließlich Herstellen des Ausschnittes in der Wandverkleidung sowie Bekleidung des Klappendeckels mit Paneelverkleidung analog zur angrenzenden Wandverkleidung und gemäß Ausführungsbeschreibung Pos. 2

Abmessung (B x H): 70 x 60 cm

Die Paneele sind passgenau zuzuschneiden und flucht- und lotgerecht innerhalb des Einfassrahmens zu montieren.
Menge: 6,000 Stk

**4.5.32 Revisionsklappe 120x85cm, TB Rückwand, 60 mm Aufbautiefe**
Lieferung und Montage einer Revisionsklappe einschl. Einbaurahmen in die vorgenannte Wandverkleidung mit 60 mm
Aufbautiefe (einschl. Paneelelemente) vor einer Rückwand in Trockenbauweise.

Mit umlaufendem Aluminium-Einfasswinkel für Wandausschnitt und Klappendeckel.
Einschließlich Herstellen des Ausschnittes in der Wandverkleidung sowie Bekleidung des Klappendeckels mit Paneelverkleidung analog zur angrenzenden Wandverkleidung und gemäß Ausführungsbeschreibung Pos. 2

Abmessung (B x H): 120 x 85 cm

Die Paneele sind passgenau zuzuschneiden und flucht- und lotgerecht innerhalb des Einfassrahmens zu montieren.
Menge: 1,000 Stk

**4.5.33 Revisionsklappe 150x60cm, TB Rückwand, 60 mm Aufbautiefe**
Lieferung und Montage einer Revisionsklappe einschl. Einbaurahmen in die vorgenannte Wandverkleidung mit 60 mm
Aufbautiefe (einschl. Paneelelemente) vor einer Rückwand in Trockenbauweise.

Mit umlaufendem Aluminium-Einfasswinkel für Wandausschnitt und Klappendeckel.
Einschließlich Herstellen des Ausschnittes in der Wandverkleidung sowie Bekleidung des Klappendeckels mit Paneelverkleidung analog zur angrenzenden Wandverkleidung und gemäß Ausführungsbeschreibung Pos. 2

Abmessung (B x H): 150 x 60 cm

Die Paneele sind passgenau zuzuschneiden und flucht- und lotgerecht innerhalb des Einfassrahmens zu montieren.
Menge: 1,000 Stk

**4.5.34 Revisionsklappe 90x60cm, TB Rückwand, 100 mm Aufbautiefe**
Lieferung und Montage einer Revisionsklappe einschl. Einbaurahmen in die vorgenannte Wandverkleidung mit
100 mm Aufbautiefe (einschl. Paneelelemente) vor einer Rückwand in Trockenbauweise.

Mit umlaufendem Aluminium-Einfasswinkel für Wandausschnitt und Klappendeckel.
Einschließlich Herstellen des Ausschnittes in der Wandverkleidung sowie Bekleidung des Klappendeckels mit Paneelverkleidung analog zur angrenzenden Wandverkleidung und gemäß Ausführungsbeschreibung Pos. 2

Abmessung (B x H): 90 x 60 cm

Die Paneele sind passgenau zuzuschneiden und flucht- und lotgerecht innerhalb des Einfassrahmens zu montieren.
Menge: 1,000 Stk

**4.5.35 Zulage Anarbeiten an/ auf Türzargen**
Zulage für passgenaues Zuschneiden der Wandverkleidung an der Innenkante von Holzblockzargen.

An den jeweiligen Türöffnungen ist die Wandverkleidung in Breite der Türzargen auszukragen und die Türzargen ohne zusätzliche mechanische Befestigung zu überlappen.

Abmessungen (Breite × Höhe über OK FFB) und Stückzahlen:

1.310 × 2.200 mm – 1 St. (Technik A1)
1.135 × 2.200 mm – 1 St. (Pausenverkauf)
1.230 × 2.200 mm – 2 St. (Schulsozialarbeit / Vorraum A E16)
2.200 × 2.400 mm – 3 St. (Lehrküche / Musiksaal 1 / Musiksaal 2)
1.200 x 2.440 mm – 3 St. (Elternspr. 1 u. 2/ Garderobe)

Einschließlich Herstellen der erforderlichen Auswechslungen sowie konstruktiver Anpassung der Unterkonstruktion an die Türöffnungen.
Menge: 62,000 m

**4.5.36 Zulage Anarbeiten an Türanschlüsse**
Zulage für passgenaues Anarbeiten der Wandverkleidung an Holzrahmen eines Holz-Glas-Elements bzw. Pfosten einer PR-Fassadenkonstruktion

Abmessungen (Breite × Höhe über OK FFB) und Stückzahlen:

2.450 x 2.650 mm – 2 St. (Treppe 1 zentral)
2.200 × 2.400 mm – 1 St. (Treppe 2 Süd)
2.650 mm x 2 – 1 St. (Windfang Süd an P+R-Fass.)
2.650 mm x 2 – 1 St. (Windfang West an P+R-Fass.)
2.570 × 2.500 mm – 1 St. (Flursporthalle)

Einschließlich Herstellen der erforderlichen Auswechslungen sowie konstruktiver Anpassung der Unterkonstruktion an die Türöffnungen.
Menge: 41,000 m

**4.5.37 Zulage reduzierte Aufbautiefe**
Zulage für erhöhten Aufwand infolge konstruktiver Anpassungen der Unterkonstruktion im Türanschlussbereich aufgrund einer Reduzierung der Wandaufbautiefe auf 30 mm.

Der Mehraufwand entsteht durch dreiseitig umlaufende Aufbetonstreifen um die Türöffnungen mit einer Breite von 20–26 mm.

Abmessungen (Breite × Höhe über OK FFB) und Stückzahlen:

2.450 × 2.650 mm – 2 St. (Treppe 1)
1.310 × 2.200 mm – 1 St. (Technik A1)
1.230 × 2.200 mm – 2 St. (Schulsozialarbeit / Vorraum A E16)
2.200 × 2.400 mm – 4 St. (Lehrküche / Musiksaal 1 / Musiksaal 2 / Treppe 2 Süd)
Menge: 61,000 m

**4.5.38 Zulage Verkleidung Türlaibung / Türsturz**
Zulage für die Verkleidung von Laibungs- und Sturzverkleidungen. Holzfurnierte Paneelelemente analog zur angrenzenden Wandverkleidung und gem. Ausführungsbeschreibung Pos. 2

einschl. Ausbildung einer Aussenecke, auf Gehrung geschnitten.

Breite: bis 60 mm

Ausführungsort:
- Durchreiche, Pausenverkauf
- Holz-Glas-Element zw. Aula und Flursporthalle
Menge: 16,000 m

**4.5.39 Verkleidung Türblatt/ Zarge**
Lieferung und Montage von Paneelelementen zur Verkleidung von massiven Holztürblättern aus Weißtanne mit einer Türblattdicke von 70 mm.

Ausführung der Paneelverkleidung analog zur angrenzenden Wandverkleidung und gem. Ausführungsbeschreibung Pos. 2.

Paneele passgenau zuschneiden und flucht- und lotgerecht auf das bauseitige Türblatt anordnen. Befestigung durch vollflächige Verklebung mit geeignetem  Klebstoff
Menge: 45,000 m2

#### Abschnitt 4.6 Sitzbänke Südwand

*Hinweis: Hinweis/ Einbausituation*
Flankierend zur Tür zum Mehrzweckraum steht innerhalb einer Nische je eine Sitzbank an der Südseite der Aula.
Die Stizbänke sind nach der Montage der vorbeschriebenen Wandverkleidung mit 65 mm Aufbautiefe zu montieren.

Rückwände aus Trockenbau-Metallständer mit zweilagiger Gipskartonbeplankung, verkleidet.

Ausführungsort: EG Bauteil A, Pausehalle / Aula

Ausführung gem. Detailplan:
RH_5_ARC_BTA_SR_DT_615-115_ _V

**4.6.1 Sitzbank, 2.580 mm**
*** Bezugsbeschreibung
Kastenförmige Sitzbänke mit zurückgesetztem Sockel aus echtholzfurnierten Paneelen in Baustoffklasse B1 gem. Planung sowie Ausführungsbeschreibung Pos. 2.

Außenkanten als offene Fugen ausbilden und mit schwarz beschichteter Passleiste hinterlegen.
Fugenbreite: max. 8 mm.
Sichtkanten leicht gefast und zusätzlich mit dem gleichen Echtholzfurnier belegt.

Abmessungen:
Gesamtlänge: 2.580 mm
Gesamttiefe: 600 mm
Gesamthöhe: 450 mm
Sockelhöhe: 100 mm

Der Sockel ist gegenüber der Vorderkante der Sitzbank um
100 mm zurückgesetzt.

Inklusive Unterkonstruktion aus Konstruktionsvollholz (KVH), Querschnitt 60 × 100 mm, zur verdeckten Montage der Paneele.

Anzahl, Abstände und Befestigung der KVH-Latten sind entsprechend den statischen Erfordernissen zu bemessen und auszuführen.

Ausführungsort: Wandnische an der Ostseite der Türen zum Mehrzweckraum
Menge: 1,000 Stk

**4.6.2 Sitzbank, 3.182 mm**
*** wie Position 4.6.1
Gesamtlänge: 3.182 mm

Ausführungsort: Wandnische an der Westseite der Türen zum Mehrzweckraum
Menge: 1,000 Stk

### Bereich 5 HOLZVERKLEIDUNG, AULA LUFTRAUM / KLASSENZIMMER

*Hinweis: Hinweis und technische Vorgaben Holzverkleidungen*
Hinweis Holzverkleidungen
Gegenstand dieses Titels sind Wandverkleidungen als Holzkonstruktionen vor Stahlbetonwänden oder Trockenbauwänden als vorgehängte Bekleidungen.

In die Einheitspreise einzukalkulieren sind folgende Leistungen:

- exaktes Aufmessen aller Anschlussbereiche von Bauwerk und bauseitiger Installation
- Herstellung und Lieferung auf die Baustelle, Einbau, Montage und Befestigung
- exakte Überprüfung der Wandfluchten, sowie  der Boden- und Deckenkonstruktionshöhen
- alle Befestigungsmittel, Schrauben, Verklebungen, Verdübelungen
- Schützen der Leistung vor nachfolgenden Gewerken
- Schützen bereits fertig gestellter Bodenbeläge und Treppenbeläge

Die Fertigstellung der Arbeiten erfolgt nach den Bodenbelagsarbeiten. Die fertigen Bodenoberflächen sind durch geeignete Maßnahmen ausreichend zu schützen.
Die Angebotspreise gelten für die fertige Ausführung der ausgeschriebenen Leistung, einschließlich fertiger Montage, notwendiger Sicherungsmaßnahmen,
Transport zur Einbaustelle, Entsorgung sämtlicher Verpackungsmaterialien und eigener Abfälle.
Alle Leistungen müssen betriebsfertig und komplett montiert übergeben werden.

Alle ausgeschriebenen Maße sind ca. Angaben, die Maße sind exakt vor Ort zu überprüfen.
Auf Grund von Bautoleranzen kann es bei den Platten sowohl in der Breite als auch in der Höhe zu geringfügigen Änderungen der Maßangaben der Positionen kommen.
Durch die Mengenangabe in m² statt Stück wird diesem Sorge getragen, d.h. Abweichungen bis zu +/- 3 cm führen nicht zu Mehrkosten und können nicht in Rechnung gestellt werden.

Technische Vorgaben Wandbekleidungen
Bei den ausgeschriebenen Bekleidungen sind generell verschiedene astfreie Furniere in Weißtanne zu kalkulieren.
Auf Grundlage der Bemusterung wird das Furnier festgelegt.

Verlegung unsichtbar befestigt.
Die Wandtafeln sind generell exakt gleichmäßig vom AN unter Berücksichtigung der Türöffnungen, begrenzenden Rohbauteilen und Einbauten einzuhängen und einzujustieren.
Die Tafeln untereinander dürfen wegen des Fingerklemmschutzes eine maximale Fuge von 8mm aufweisen. In der Höhe sind die Stöße über die verschiedenen Wandansichten hinweg auf einer Höhe durchgehend anzordnen und gemäß Abstimmung mit dem Architekten in der Werk- und Montageplanung auszuführen.

**Ausführungsbeschreibung 3 Ausführungsbeschreibung**
*allg. Ausführungsbeschreibung Verkleidung Wandflächen*
Allgemeine Konstruktionsbeschreibung für nachfolgenden Positionen zur Verkleidung von Wänden und Brüstungen aus echtholzfurnierten Paneelen.

Bekleidungsplatten sind unsichtbar befestigt und werden mittels ineinandergreifenden Profilleisten bzw. über eine Einhängeunterkonstruktion nach Wahl des AN montiert.

Die Einhängeunterkonstruktion ist an bauseitige Stahlbeton- sowie an Trockenbauwände zu befestigen.

Zur Erreichung der geforderten Aufbautiefen von 60, 160 und 210 mm sowie zum Ausgleich von Maßtoleranzen des Untergrundes ist eine Unterkonstruktion aus Kanthölzern herzustellen und mittels Stahlblech-Winkeln an den bauseitigen Stahlbeton- bzw. Trockenbauwänden zu befestigen.
Die Gefache zwischen den Profilleisten und Kanthölzern sind mit formstabilen, Steinwolle-Dämmplatten, unkaschiert, einlagig, dicht gestoßen und klemmend sowie dauerhaft abrutschsicher auszufüllen.
Der Dämmstoff ist für vertikale Anwendungen geeignet und muss einen Strömungswiderstand AFr ≥ 5 kPa·s/m² aufweisen sowie eine ausreichende Formstabilität zur Vermeidung von Setzungen besitzen.

Trägerplatten der Paneele aus 16 mm mitteldichter Faserplatte (MDF) einschl. mit schwarzem Akustikvlies hinterlegt.

Ecken und Kanten sind auf Gehrung auszuführen.

Alle Sichtflächen und Sichtkanten sind mit Echtholzfurnier belegt. Sichtflächen mit Microperforation im Raster 3 / 3 mm  und Lochdurchmesser 0.5 mm Lochung, einschließlich durchgehender Perforation aller Schichten inklusive Trägerplatte.

Bewerteter Schallabsorptionsgrad ‑nach DIN EN ISO 11654 im Zusammenhang mit den vorbeschriebenen Minerallwolle-Dämmplatten:

alpha w = 0,60 gem. Bauphysik

Furnierausführung:
- Weisstanne im Luftraum, Aula
- Ahorn in den Klassenräumen
- Furnierstärke: 0,8 mm
- Furnierbreite: ca. 500 mm
- Messerfurnier mit lebhaftem Erscheinungsbild (Farbton und Helligkeit variierend), kleinere Aststellen ≤ 4 mm zulässig.
- Furnierbild ausgerichtet mit Industriegegenzug.
- Verleimung vollständig formaldehydfrei.

Oberflächenbehandlung: allseitige Behandlung mit umweltfreundlichem, wasserbasiertem Lack, seidenmatt,
UV-beständig und farblos.

#### Abschnitt 5.1 Verkleidung Wände Aula Luftraum

*Hinweis: Einbausituation/ Befestigungsgrund/ Konstruktionsbeschreibung*
Verkleidung von Brüstungen und Wänden im Luftraum über der Aula
Montagegrund: Stahlbeton

Verkleidung Brüstung 1.OG (dreiseitig umlaufend):

Längsrichtung: 2x 24,900 m
Querrichtung: 1x 13,225 m
Höhe: 1,60 m
Höhe Arbeitslage: bis 4,90 m ü. Standfläche

Die 1,60 m hohe Wandverkleidung im Luftraum des 1.OG schließt sich oberseitig an eine Holz-Abdeckung der Brüstung an.
Die Brüstung wird in den Innenecken sowie an jeder Längsseite jeweils zweimal durch Stahlbetonstützen unterbrochen.
An der Ostseite schließt sich die Brüstungsabdeckung mit einer 8 mm breiten Fuge an die angrenzende Wand an.

Verkleidung Wand an Ostseite des Luftraums am 1.OG,
B x H: 13,725 x 3,790 m

Höhe Arbeitslage: bis 7,02 m ü. Standfläche

Verkleidung Wand 2.OG (vierseitig umlaufend):

Längsrichtung: 2x 16,500 m
Querrichtung: 2x 12,925 m
Höhe: 5,240 m
Höhe Arbeitslage: bis 12,18 m ü. Standfläche

Die 5,24 m. hohe Wandverkleidung im Luftraum des 2.OG wird umlaufend durch ein 2,27 m hohes Fensterband unterbrochen. Die Verkleidung ist gemäß Planung in einen Brüstungsbereich (Höhe ca. 1,60 m) und einen Sturzbereich (Höhe ca. 1,37 m) gegliedert.
In Längsrichtung ist das Fensterband durchlaufend ausgebildet.
In Querrichtung ist das Fensterband in zwei gleich breite Teilflächen gegliedert, getrennt durch einen ca. 0,30 m breiten Steg.

Ausführung gem. Schnitte:
RH_5_ARC_BTAB_SN_Q4_534-000_00_V
RH_5_ARC_BTAC_SN_L2_536-000_00_V

**5.1.1 Paneelelemente, microperforiert, B1, Aula Luftraum**
Echtholzfurnierte Paneele mit Microperforation
zur Verkleidung der vertikalen Flächen der Wände
gem. Einbausituation sowie Ausführungsbeschreibung Pos. 3.

Furnier in Weißtanne

Baustoffklasse B1 nach DIN 4102-1(schwer entflammbar)

Einhängeunterkonstruktion sowie Unterkonstruktion in gesonderter Position.

Paneele liefern und mittels Einhängekonstruktion montieren.

Das Fugenbild sowie die Platteneinteilung je Wandabschnitt sind unter Berücksichtigung der Plattenbreite und -höhe im Zuge der Werk- und Montageplanung mit dem Architekten abzustimmen.

Fugenbreite zwischen Paneelen: 4mm

Sämtliche erforderlichen Hilfsmittel, um die jeweils erforderliche Arbeitshöhe zu erreichen, sind im EP enthalten.

Ausführungsort: Luftraum über Aula, 1.OG und 2.OG
Menge: 345,000 m2

**5.1.2 Zulage Aussparung/Anarbeiten an Träger, Oberlicht**
Zulage zur Vorposition für das Herstellen von Aussparungen sowie die Anarbeitung der Wandverkleidung an bauseitige BSH-Träger zum Dachoberlicht (B × H: 22 × 34 cm).

Einschließlich dreiseitiger, dauerelastischer, transparenter Verfugung an die Träger.

Ausführungsort: 2.OG Luftraum, Aula

Ausführung gem. Plan:
RH_5_ARC_BTAC_SN_L2_536-000_00_V_KG
Menge: 6,000 Stk

**5.1.3 Zulage Anarbeiten an angrenzende Bauteile**
Zulage für das passgenaue Zuschneiden und Anarbeiten der Wandverkleidung an angrenzende Bauteile, einschließlich:

- Abschlussprofil
- Außenkanten von Fensterrahmen
- Unterseiten von Brüstungsabdeckungen

Abschlussprofil und Brüstungsabdeckung in gesonderter Position.

Anschlüsse als durchgehende Schattenfuge ausführen.

Fugenbreite: 8 mm, gleichmäßig und fluchtgerecht.

Ausführung der Fuge mit hinterlegten Passleisten,
– schwarz beschichtet,
– rückseitig an den Bekleidungstafeln befestigt,
– nicht sichtbar montiert
Menge: 260,000 m

**5.1.4 Zulage Eckausbildung**
Zulage für das passgenaue Zuschneiden und Anarbeiten der Wandverkleidung in den Innenecken.

Anschlüsse als durchgehende Schattenfuge ausführen.

Fugenbreite: 8 mm, gleichmäßig und fluchtgerecht.

Ausführung der Fuge mit hinterlegten Passleisten,
– schwarz beschichtet,
– rückseitig an den Bekleidungstafeln befestigt,
– nicht sichtbar montiert
Menge: 19,000 m

**5.1.5 Abschlussprofil 17 mm**
Lieferung und Montage eines Abschlussprofils für die vorgenannten Brüstungs- und Wandverkleidungen aus
massivem Holz, Holzart Weißtanne

Das Profil ist senkrecht und mit einer durchlaufenden 8 mm Fuge zur angrenzenden Paneelkante auszuführen.
Profilstärke: 17 mm
Profiltiefe gem. Wandaufbau

Die Befestigung erfolgt verdeckt mittels Stahlblech-Winkel an Stahlbeton-Rückwand.
Dimensionierung, Anzahl und Anordnung der Befestigungsmittel gemäß statischen und konstruktiven Erfordernissen.

Oberflächenbehandlung analog Behandlung der angrenzenden Paneelelementen mit umweltfreundlichem, wasserbasiertem Lack, seidenmatt, UV-beständig und farblos.

Ausführung gem. Schnitte:
RH_5_ARC_BTAB_SN_Q4_534-000_00_V
RH_5_ARC_BTAC_SN_L2_536-000_00_V
Menge: 135,000 m

**5.1.6 Einhängeunterkonstruktion 160 mm, Stb.-Rückwand, 1.600 mm**
Einhängeunterkonstruktion / Kanthölzer zur Erreichung der erf. Aufbautiefe sowie zum Ausgleich von Maßtoleranzen für die vorgenannten Paneelelemente gem. Ausführungsbeschreibung Pos. 3. bzw. nach Wahl des AN mit

Aufbautiefe: 160 mm (einschl. Paneelelemente)
Höhe: 1.600 mm

Montagegrund: Stahlbetonwand

Einschl. Ausfüllen der Gefache mit Dämmplatten gem.
Ausführungsbeschreibung Pos. 3

Anzahl, Abstände und Abmessungen der
Profilleisten / Kanthölzer sowie deren Befestigungen sind entsprechend den statischen Erfordernissen zu bemessen und auszuführen

Profilleisten / Kanthölzer sind flucht- und lotgerecht zu montieren.

Ausführungsort:
1.OG Luftraum, Aula, Querseite zur Galerie West
Menge: 21,000 m2

**5.1.7 Zulage UK-Auswechslungen Leitungsführung**
Zulage zur Vorposition für die konstruktive Anpassung der Unterkonstruktion im Bereich bauseitiger Leitungsführungen.

Die Unterkonstruktion ist im Bereich der Leitungsführungen entsprechend anzupassen und durch geeignete Auswechslungen zu ergänzen.

Breite der Leitungen: von 100 bis 200 mm
Menge: 2,500 m2

**5.1.8 Einhängeunterkonstruktion 210 mm, Stb.-Rückwand, 1.600 mm**
Einhängeunterkonstruktion / Kanthölzer zur Erreichung der erf. Aufbautiefe sowie zum Ausgleich von Maßtoleranzen für die vorgenannten Paneelelemente gem. Ausführungsbeschreibung Pos. 3. bzw. nach Wahl des AN mit

Aufbautiefe: 210 mm (einschl. Paneelelemente)
Höhe: 1.600 mm

Montagegrund: Stahlbetonwand

Einschl. Ausfüllen der Gefache mit Dämmplatten gem.
Ausführungsbeschreibung Pos. 3

Anzahl, Abstände und Abmessungen der
Profilleisten / Kanthölzer sowie deren Befestigungen sind entsprechend den statischen Erfordernissen zu bemessen und auszuführen

Profilleisten / Kanthölzer sind flucht- und lotgerecht zu montieren.

Ausführungsort:
1.OG Luftraum, Aula, Längsseiten zur Galerie Nord u. Süd
Menge: 79,000 m2

**5.1.9 Zulage UK-Auswechslungen Leitungsführung**
Zulage zur Vorposition für die konstruktive Anpassung der Unterkonstruktion im Bereich bauseitiger Leitungsführungen.

Die Unterkonstruktion ist im Bereich der Leitungsführungen entsprechend anzupassen und durch geeignete Auswechslungen zu ergänzen.

Breite der Leitungen: von 100 bis 200 mm
Menge: 10,000 m2

**5.1.10 Zulage reduzierte Aufbautiefe**
Zulage für die Einhängeunterkonstruktion aus der Vorposition für den erhöhten Aufwand infolge konstruktiver Anpassungen der Unterkonstruktion im unteren Bereich aufgrund einer Reduzierung der Wandaufbautiefe auf 60 mm.

Die reduzierte Aufbautiefe entsteht durch einen Unterzug mit einer Höhe von 360 mm.

Abrechnung nach laufenden Metern des Unterzugs.

Ausführung gem. Schnitt:
RH_5_ARC_BTAB_SN_Q4_534-000_00_V
Menge: 50,000 m2

**5.1.11 Einhängeunterkonstruktion 60 mm, Stb.-Rückwand, 3.790 mm**
Einhängeunterkonstruktion / Kanthölzer zur Erreichung der erf. Aufbautiefe sowie zum Ausgleich von Maßtoleranzen für die vorgenannten Paneelelemente gem. Ausführungsbeschreibung Pos. 3. bzw. nach Wahl des AN mit

Aufbautiefe: 60 mm (einschl. Paneelelemente)
Höhe: 3.790 mm

Montagegrund: Stahlbetonwand

Einschl. Ausfüllen der Gefache mit Dämmplatten gem.
Ausführungsbeschreibung Pos. 3

Anzahl, Abstände und Abmessungen der
Profilleisten / Kanthölzer sowie deren Befestigungen sind entsprechend den statischen Erfordernissen zu bemessen und auszuführen

Profilleisten / Kanthölzer sind flucht- und lotgerecht zu montieren.

Ausführungsort:
1.OG Ostseite zum Luftraum, Aula
Menge: 51,000 m2

**5.1.12 Zulage UK-Auswechslungen Leitungsführung**
Zulage zur Vorposition für die konstruktive Anpassung der Unterkonstruktion im Bereich bauseitiger Leitungsführungen.

Die Unterkonstruktion ist im Bereich der Leitungsführungen entsprechend anzupassen und durch geeignete Auswechslungen zu ergänzen.

Breite der Leitungen: von 100 bis 200 mm
Menge: 2,500 m2

**5.1.13 Einhängeunterkonstruktion 60 mm, Stb.-Rückwand, 5.240 mm**
Einhängeunterkonstruktion / Kanthölzer zur Erreichung der erf. Aufbautiefe sowie zum Ausgleich von Maßtoleranzen für die vorgenannten Paneelelemente gem. Ausführungsbeschreibung Pos. 3. bzw. nach Wahl des AN mit

Aufbautiefe: 60 mm (einschl. Paneelelemente)
Höhe: 5.240 mm

Montagegrund: Stahlbetonwand

Einschl. Ausfüllen der Gefache mit Dämmplatten gem.
Ausführungsbeschreibung Pos. 3

Anzahl, Abstände und Abmessungen der
Profilleisten / Kanthölzer sowie deren Befestigungen sind entsprechend den statischen Erfordernissen zu bemessen und auszuführen

Im Bereich der vorbeschriebenen Fenstern sowie zur Ausbildung der Nische in der Unterkonstruktionsebene ist die Einhängeunterkonstruktion einschl. der Kanthölzer zu unterbrechen und durch geeignete Auswechslungen konstruktiv anzupassen.

Profilleisten / Kanthölzer sind flucht- und lotgerecht zu montieren.

Ausführungsort: 2.OG Luftraum, Aula
Menge: 194,000 m2

**5.1.14 Zulage UK-Auswechslungen Leitungsführung**
Zulage zur Vorposition für die konstruktive Anpassung der Unterkonstruktion im Bereich bauseitiger Leitungsführungen.

Die Unterkonstruktion ist im Bereich der Leitungsführungen entsprechend anzupassen und durch geeignete Auswechslungen zu ergänzen.

Breite der Leitungen: von 100 bis 200 mm
Menge: 11,500 m2

**5.1.15 Brüstungsabdeckung 1.OG. Aula Luftraum**
Lieferung und Montage einer Brüstungsabdeckung aus
massivem Holz, Holzart Weißtanne

Die Oberseite der Abdeckung ist mit beidseitigem Quergefälle auszubilden (satteldachförmig):

Gefälle zur Galerieseite: ca. 8,53°
Gefälle zur Luftraumseite: ca. 27,72°.
Auf der Galerieseite ist eine durchlaufende, profilierte Tropfkante („Nase“) auszubilden:

Ansichtsbreite: 65 mm
Stärke: 25 mm

Abmessungen:
Gesamttiefe: 505 mm
Gesamthöhe: 135 mm

Die Befestigung erfolgt verdeckt mittels Stahlblech-Winkel an der Luftraumseite der bauseitigen Stahlbetonbrüstung.
Dimensionierung, Anzahl und Anordnung der Befestigungsmittel gemäß statischen und konstruktiven Erfordernissen.

Oberflächenbehandlung analog Behandlung der angrenzenden Paneelelementen mit umweltfreundlichem, wasserbasiertem Lack, seidenmatt, UV-beständig und farblos.

Ausführung gem. Planung:
RH_5_ARC_BTAC_SN_L2_536-000_00_V
Menge: 62,000 m

**5.1.16 Zulage Aussparung/Anarbeiten an Stützen, Längsseite**
Zulage zur Vorposition "Brüstungsabdeckung 1.OG. Aula Luftraum" für das Herstellen von Aussparungen sowie die Anarbeitung der Brüstungsabdeckung an bauseitige Stahlbetonstützen (B × H: 30 × 40 cm) an der Längsseite des Luftraums.

Die Aussparung ist so herzustellen, dass an der Luftraumseite eine verbleibende Bauteilstärke von 65 mm gewährleistet ist.

Einschließlich dreiseitiger, dauerelastischer, transparenter Verfugung an die Stütze.

Ausführung gem. Plan:
RH_5_ARC_BTX_AD_01_563-300_01 - IA_V
Menge: 4,000 Stk

**5.1.17 Zulage Aussparung/Anarbeiten an Stützen, Innenecken**
Zulage zur Vorposition "Brüstungsabdeckung 1.OG. Aula Luftraum" für das Herstellen von Aussparungen sowie die Anarbeitung der Brüstungsabdeckung an bauseitige Stahlbetonstützen (B × H: 30 × 40 cm) im Bereich der Innenecken der Brüstung.

Die Aussparung ist so herzustellen, dass an der Luftraumseite eine verbleibende Bauteilstärke von 160 mm auf der Querseite und 65 mm auf der Längsseite gewährleistet ist.
Die Aussparung ist so herzustellen, dass an der Luftraumseite eine verbleibende Bauteilstärke von
– 160 mm in Querrichtung des Luftraums sowie
– 65 mm in Längsrichtung des Luftraums
gewährleistet ist.

Einschließlich zweiseitiger, dauerelastischer, transparenter Verfugung an die Stütze.

Ausführung gem. Plan:
RH_5_ARC_BTX_AD_01_563-300_01 - IA_V
Menge: 2,000 Stk

#### Abschnitt 5.2 Verkleidung Wände Klassenräume

*Hinweis: HOLZVERKLEIDUNG, KLASSENRÄUME, vollflächig*

*Hinweis: Einbausituation/ Befestigungsgrund/ Konstruktionsbeschreibung*
Holzverkleidung von Wänden in Klassenräumen, je Klassenraum eine Wandfläche.

Montagegrund:
Stahlbetonwände und Trockenbauwände mit gleitendem Deckenanschluss

Höhe: bis 3.270 mm

Sämtliche Anschlüsse der Holzverkleidung an angrenzende Bauteile über max. 8mm Schattenfuge.

Die Trockenbauwände sind mit gleitendem Deckenanschluss ausgeführt.
Bei einer Deckendurchbiegung bis ≤ 30mm enden die Trockenbau-Beplankung sowie die Wandverkleidung mit einem Abstand von ca. 40 mm zur Unterkante Decke.
Bei einer Durchbiegung ab ≥ 40mm  werden die Trockenbauplatten durch eine horizontale, 40 mm hohe Unterbrechung in zwei Bereiche getrennt.

In Bereichen mit erhöhten Brandschutzanforderungen erfolgt die Ausbildung des gleitenden Deckenanschlusses mittels einer zusätzlichen, dritten Trockenbau-Beplankung.

Der hieraus resultierende Mehraufwand infolge konstruktiver Anpassungen der Unterkonstruktion ist in gesonderten Zulagepositionen beschrieben und wird über diese vergütet.

Ausführung gem. Planung:
RH_5_ARC_BTX_AD_EG_563-200_01 - IA_V
RH_5_ARC_BTX_AD_01_563-300_01 - IA_V
RH_5_ARC_BTX_AD_02_563-400_00_V

**5.2.1 Paneelelemente, microperforiert, B2, Klassenräume**
Echtholzfurnierte Paneele mit Microperforation
zur Verkleidung der vertikalen Flächen der Wände
gem. Einbausituation sowie Ausführungsbeschreibung Pos. 3.

Furnier in Ahorn

Baustoffklasse B2 nach DIN 4102-1(normal entflammbar)

Einhängeunterkonstruktion sowie Unterkonstruktion in gesonderter Position

Paneele liefern und mittels Einhängekonstruktion montieren.

Das Fugenbild sowie die Platteneinteilung je Wandabschnitt sind unter Berücksichtigung der Plattenbreite und -höhe im Zuge der Werk- und Montageplanung mit dem Architekten abzustimmen.

Fugenbreite zwischen Paneelen: 4mm

Sämtliche erforderlichen Hilfsmittel, um die jeweils erforderliche Arbeitshöhe zu erreichen, sind im EP enthalten.

Ausführungsort: Luftraum über Aula, 1.OG und 2.OG
Menge: 714,000 m2

**5.2.2 Zulage Anarbeiten an angrenzende Bauteile**
Zulage für das passgenaue Zuschneiden und Anarbeiten der Wandverkleidung an angrenzende Bauteile einschl. Decke und Fußboden.

Anschlüsse als durchgehende Schattenfuge ausführen.

Fugenbreite: 8 mm, gleichmäßig und fluchtgerecht.

Ausführung der Fuge mit hinterlegten Passleisten,
– schwarz beschichtet,
– rückseitig an den Bekleidungstafeln befestigt,
– nicht sichtbar montiert
Menge: 602,000 m

**5.2.3 Einhängeunterkonstruktion 60 mm, Stb.-Rückwand, 3.230 mm**
Einhängeunterkonstruktion / Kanthölzer zur Erreichung der erf. Aufbautiefe sowie zum Ausgleich von Maßtoleranzen für die vorgenannten Paneelelemente gem. Ausführungsbeschreibung Pos. 3. bzw. nach Wahl des AN mit

Aufbautiefe: 60 mm (einschl. Paneelelemente)
Höhe: 3.230 mm

Montagegrund: Stahlbetonwand

Einschl. Ausfüllen der Gefache mit Dämmplatten gem.
Ausführungsbeschreibung Pos. 3

Anzahl, Abstände und Abmessungen der
Profilleisten / Kanthölzer sowie deren Befestigungen sind entsprechend den statischen Erfordernissen zu bemessen und auszuführen

Profilleisten / Kanthölzer sind flucht- und lotgerecht zu montieren.

Ausführungsorte:
EG Klassenraum 2 BE05,  Klassenraum 12 BE19
1.OG Klassenraum 14 B105, Klassenraum 24 B119
2.OG Biologie Übungsaal A213
Menge: 127,000 m2

**5.2.4 Einhängeunterkonstruktion 60 mm, TB-Rückwand, 3.270 mm**
Einhängeunterkonstruktion / Kanthölzer zur Erreichung der erf. Aufbautiefe sowie zum Ausgleich von Maßtoleranzen für die vorgenannten Paneelelemente gem. Ausführungsbeschreibung Pos. 3. bzw. nach Wahl des AN mit

Aufbautiefe: 60 mm (einschl. Paneelelemente)
Höhe: 3.270 mm

Montagegrund: Trockenbau-Vorsatzschale

Einschl. Ausfüllen der Gefache mit Dämmplatten gem.
Ausführungsbeschreibung Pos. 3

Anzahl, Abstände und Abmessungen der
Profilleisten / Kanthölzer sowie deren Befestigungen sind entsprechend den statischen Erfordernissen zu bemessen und auszuführen

Profilleisten / Kanthölzer sind flucht- und lotgerecht zu montieren.

Ausführungsort: 2.OG Physik Übungssaal A205
Menge: 26,000 m2

**5.2.5 Einhängeunterkonstruktion 60 mm, TB-Rückwand, 3.230 mm**
Einhängeunterkonstruktion / Kanthölzer zur Erreichung der erf. Aufbautiefe sowie zum Ausgleich von Maßtoleranzen für die vorgenannten Paneelelemente gem. Ausführungsbeschreibung Pos. 3 bzw. nach Wahl des AN mit

Aufbautiefe: 60 mm (einschl. Paneelelemente)
Höhe: 3.230 mm

Montagegrund: Trockenbauwand

Die Unterkonstruktion sowie die Paneelelemente sind aufgrund eines gleitenden Deckenanschlusses mit einer durchgehenden 40 mm Fuge zur Decke auszubilden.

Einschl. Ausfüllen der Gefache mit Dämmplatten gem.
Ausführungsbeschreibung Pos. 3

Anzahl, Abstände und Abmessungen der
Profilleisten / Kanthölzer sowie deren Befestigungen sind entsprechend den statischen Erfordernissen zu bemessen und auszuführen

Profilleisten / Kanthölzer sind flucht- und lotgerecht zu montieren.

Ausführungsorte:
EG
Klassenraum 1 BE04,
Klassenraum 3 BE06,
Klassenraum 5 BE10,
Klassenraum 6 BE11,
Klassenraum 8 BE13,
Klassenraum 9 BE14,
Klassenraum 10 BE17

1.OG
Klassenraum 13 B104,
Klassenraum 15 B106,
Klassenraum 17 B110,
Klassenraum 18 B111,
Klassenraum 20 B113,
Klassenraum 21 B114,
Klassenraum 22 B117,
Kunstsaal 2 A 117
Menge: 381,000 m2

**5.2.6 Einhängeunterkonstruktion 73 mm, TB-Rückwand, 3.230 mm**
Einhängeunterkonstruktion / Kanthölzer zur Erreichung der erf. Aufbautiefe sowie zum Ausgleich von Maßtoleranzen für die vorgenannten Paneelelemente gem. Ausführungsbeschreibung Pos. 3. bzw. nach Wahl des AN mit

Aufbautiefe: 73 mm (einschl. Paneelelemente)
Höhe: 3.230 mm

Montagegrund: Trockenbauwand

Einschl. Ausfüllen der Gefache mit Dämmplatten gem.
Ausführungsbeschreibung Pos. 3

Anzahl, Abstände und Abmessungen der
Profilleisten / Kanthölzer sowie deren Befestigungen sind entsprechend den statischen Erfordernissen zu bemessen und auszuführen

Profilleisten / Kanthölzer sind flucht- und lotgerecht zu montieren.

Ausführungsorte:
EG
Klassenraum 4 BE07,
Klassenraum 7 BE12,
Klassenraum 11 BE18

1.OG
Klassenraum 16 B107,
Klassenraum 19 B112,
Klassenraum 23 B118

2.OG
Ph./Ch.-Übungssaal A218
Menge: 180,000 m2

**5.2.7 Zulage Unterbrechung Unterkonstruktion u. Paneele**
Zulage zur Vorposition "Einhängeunterkonstruktion 73 mm, TB-Rückwand, 3.230 mm" für den erhöhten Aufwand infolge konstruktiver Anpassungen der Unterkonstruktion aufgrund eines gleitenden Deckenanschlusses
(Durchbiegung ab ≥ 40mm) sowie Brandschutzanforderungen.

Der Montageuntergrund aus bauseitigen Trockenbauplatten ist durch eine horizontale, 40 mm hohe Unterbrechung in zwei Bereiche getrennt (oberer Abschnitt h = 830 mm, unterer Abschnitt h = 2.360 mm).

Die Unterkonstruktion der Verkleidung sowie die Paneelelemente sind im Bereich dieser Unterbrechung zu trennen und mit einer durchgehenden Fuge von 40 mm auszubilden.

Im oberen Wandbereich (h = 830 mm) darf die Befestigung der Unterkonstruktion ausschließlich im Bereich von Unterkante Decke bis max. 257 mm unter UKD erfolgen, um die Funktion des gleitenden Deckenanschlusses nicht zu beeinträchtigen.

Abrechnung nach Quadratmeter Wandfläche

Ausführung gem. Detailplan:
RH_5_ARC_BTX_SR_DT_615-002_00_V
Menge: 180,000 m2

**5.2.8 Zulage reduzierte Aufbautiefe, 830 mm**
Weitere Zulage zur Vorposition „Einhängeunterkonstruktion 73 mm, TB-Rückwand, 3.230 mm“ für Mehraufwand infolge konstruktiver Anpassungen der Unterkonstruktion im oberen Wandbereich (h = 830 mm) gemäß vorbeschriebener Ausführung.

Die Wandaufbautiefe wird in diesem Bereich aufgrund einer dritten Trockenbau-Beplankung auf 60 mm reduziert. Hierdurch sind Anpassungen der Unterkonstruktion erforderlich.

Abrechnung nach Quadratmeter Wandfläche

Ausführung gem. Detailplan:
RH_5_ARC_BTX_SR_DT_615-002_00_V
Menge: 46,000 m2

*Hinweis: HOLZVERKLEIDUNG, KLASSENRÄUME, partiell*

**5.2.9 Wandschutz für Stühle, TB-Rückwand**
Herstellung, Lieferung und Montage einer horizontal-durchlaufenden Wandschutz für Stühle,

aus 13 mm HPL-Kompaktplatte, mit durchgehend schwarzem Kern; Oberfläche beidseitig mit melaminharz-imprägniertem Dekorpapier in Weiß gemäß Bemusterung beschichtet,

Sichtkanten sind mit einem Kunststoffumleimer aus elastischem und schlagzähem Material zu versehen; Kantenstärke mindestens 2mm, Kantenfarbe angeglichen an Melaminharzbeschichtung.
,
Verdeckte Befestigung mittels 8 mm Aluminium Einhängeprofilen.

Der Wandanschluss ist mit einer schwarz hinterlegten Schattenfuge mittels Passleiste herzustellen.

Montagegrund: Trockenbauwand mit zweilagiger Gipskartonbeplankung

Abmessungen:

Längen:
2.OG:  A 224 = 5,3m / A 223 = 5,3m / A 222 = 5,3m
1.OG: B 103 = 7,8m / B 109 = 13,7m
EG: B E08 = 7,6m / B E16 = 13,7m / A E18 = 7,2m

Höhe: 350 mm

Montagehöhe:
Unterkante Wandverkleidung von +0,55 bis +0,65 m über OKFFB und nach Abstimmung mit dem Architekten.

Die Platte ist möglichst in einem Stück herzustellen und einzubauen. Positionen der erforderlichen Stöße sind mit dem Architekten abzustimmen.
Menge: 66,000 m

### Bereich 6 DOKUMENTATION

#### Abschnitt 6.1 Dokumentation

**6.1.1 Unterlagen Schlussdokumentation**
*** Pauschalposition
Für die Baubestandsdokumentation sind alle für den späteren Betrieb und die Nutzung, sowie für Umbauten, Instandsetzungen und Instandhaltungen erforderlichen Einzeldokumente (inkl. Planunterlagen) zu erbringen.

Dies umfasst (nicht abschließend):

 - Nachweise zu Baustoffen und Bauarten,
 - Produktdatenblätter,
 - Herstellerverzeichnisse,
 - Betriebs- und Instandhaltungsvorgaben,
-  Bedienungs- und Wartungsanleitungen,
 - Pflege- und Reinigungsanleitungen,
-  Datenblätter, Prüfzeugnisse und Zulassungen,
 - Gutachten,
 - Unterlagen zu Abnahmen und Übergaben,
-  Prüfbücher mit Abnahmevermerk und Unterschrift,
-  Einweisungen mit schriftlich bestätigtem Protokoll,
-  Fachunternehmererklärung und Fachbauleitererklärung,
-  Prüfzeugnisse Brandschutz / Schallschutz,
-  Zustimmung im Einzelfall,
-  allgemeine bauaufsichtliche Zulassungen, Übereinstimmungserklärungen
-  Produktdaten- und Sicherheitsdatenblätter aller
verwendeten Produkte,
 - Entsorgungsnachweise,
 - Bautagesberichte,
 - Fotodokumentation

Diese Unterlagen sind unmittelbar nach Erstellung bzw. mind. 10 Tage vor Abnahme jeweils als PDF-Datei im Projektkommunikationssystem einzustellen.
Menge: 1,000 psch

### Bereich 7 STUNDENLOHNARBEITEN

#### Abschnitt 7.1 Stundenlohnarbeiten

**7.1.1 Vorarbeiter/-in Stundenlohnarbeiten sämtliche Kosten/Zuschläge**
STLB-Bau 2010-04 091
Stundenlohnarbeiten durch Vorarbeiter/-in
auf Anordnung des AG ausführen,
der Verrechnungssatz für die jeweilige Arbeitskraft
umfasst sämtliche Aufwendungen wie Lohn- und
Gehaltskosten, Lohn- und Gehaltsnebenkosten, Zuschläge,
lohngebundene und lohnabhängige Kosten, sonstige
Sozialkosten, Gemeinkosten, Wagnis und Gewinn.
Menge: 10,000 h

**7.1.2 Facharbeiter/-in Stundenlohnarbeiten sämtliche Kosten/Zuschläge**
STLB-Bau 2010-04 091
Stundenlohnarbeiten durch Facharbeiter/-in
auf Anordnung des AG ausführen,
der Verrechnungssatz für die jeweilige Arbeitskraft
umfasst sämtliche Aufwendungen wie Lohn- und
Gehaltskosten, Lohn- und Gehaltsnebenkosten, Zuschläge,
lohngebundene und lohnabhängige Kosten, sonstige
Sozialkosten, Gemeinkosten, Wagnis und Gewinn.
Menge: 10,000 h

**7.1.3 Bauhelfer/-in Stundenlohnarbeiten sämtliche Kosten/Zuschläge**
STLB-Bau 2009-10 091
Stundenlohnarbeiten durch Bauhelfer/-in
auf Anordnung des AG ausführen,
der Verrechnungssatz für die jeweilige Arbeitskraft
umfasst sämtliche Aufwendungen wie Lohn- und
Gehaltskosten, Lohn- und Gehaltsnebenkosten, Zuschläge,
lohngebundene und lohnabhängige Kosten, sonstige
Sozialkosten, Gemeinkosten, Wagnis und Gewinn.
Menge: 10,000 h

**7.1.4 An-/Abfahrten**
An-/Abfahrt für Stundenlohnarbeiten, die nicht im
Zusammenhang mit der Hauptleistung stehen bzw. bei Arbeitsunterbrechungen, die der AN nicht zu vertreten hat.
Die Leistung muss maximal 24 Stunden nach Aufforderung
durch die Objektüberwachung ausgeführt werden.
Menge: 2,000 Stk

**7.1.5 Teilnahme an Leanmanagement-Terminen vor Ort**
Teilnahme min. eines entscheidungsbefugten Vertreters des Auftragnehmers an regelmäßig stattfindenden Lean-Management-Besprechungen während der Ausführungsphase des Schulneubaus.
  Die Lean-Besprechungen dienen der kooperativen Termin-, Ablauf- und Kapazitätssteuerung nach den Grundsätzen des Lean Construction Management.
  Die Leistung umfasst insbesondere:

- Teilnahme an wöchentlichen Lean-/Takt- bzw. Steuerungsbesprechungen
- Aktive Mitwirkung an Terminabstimmungen und Ablaufkoordination
- Verbindliche Zusagen zu Wochen- und Taktleistungen
- Mitwirkung bei der Fortschreibung der Feinablaufplanung
- Darstellung des eigenen Leistungsstandes und der Ressourcenplanung
- Mitwirkung bei Soll-Ist-Analysen
- Interne Vor- und Nachbereitung der Termine

  Inhalt, Turnus und Dauer (siehe Weitere besondere Vertragsbedingungen)
  Die Termine finden auf der Baustelle oder digital nach Vorgabe des Auftraggebers statt.
Menge: 10,000 Stk
